# Melanchthonschule
Angebotsaufforderung (GAEB DA XML 3.1, DA83)
Projekt: 12-23010
Währung: EUR
Nebenangebote zugelassen: ja
Erstellt mit: GXML Toolbox V3.3 R20230829, iTWO_64 V25.0.473, 05.11.2025

## Projektbeschreibung
Projektbeschreibung

Auf dem Gelände der Melanchthonschule in Münster-Coerde entsteht ein neuer Schulcampus. Dieser setzt sich zusammen aus einem Schulgebäude im Osten, der Sporthalle im Westen und einem gemeinsamen Schulhof. Der umgebende Baumbestand bleibt weitestgehend erhalten und bildet den Rahmen, in den die zukünftige Bebauung eingebettet wird. Durch die Ausrichtung des Schulgebäudes entlang der östlichen Grundstücksgrenze wird eine gezielte Anbindung und klare Adressbildung zur südlich verlaufenden Königsberger Straße sowie zum nördlich angrenzenden Quartiers-Fußweg erreicht.

Die Hauptzugänge des Schulgebäudes und der Sporthalle sind durch markante Unterschnitte gut erkennbar gekennzeichnet. Überdachte Fahrradstellplätze sind dem südlichen Hauptzugang zugeordnet und bilden einen räumlichen Abschluss für die Sport- und Spielflächen. Im Norden befinden sich eine Laufbahn und ein Kleinspielfeld, während in der Mitte des Schulhofes eine grüne Freifläche mit Spielelementen geschaffen wird. Der Sporthalle südlich vorgelagert befinden sich weitere Sportangebote und im Südwesten der Schulgarten.

Das Schulgebäude ist zweigeschossig organisiert und dessen Tragstruktur besteht aus einer Stahlbetonskelettkonstruktion mit tragenden Stützen und Decken. Als Fassade ist eine vertikale, hinterlüftete Holzlamellenfassade vorgesehen. Die Dachflächen werden extensiv begrünt und mit Photovoltaik ausgestattet.

Die Sohlplatte wird mit Streifenfundamenten, ebenfalls aus Stahlbeton, abgefangen.
Der Eingangsbereich im Erdgeschoss (BGF R = 1.850,60 m²) ist durch einen Einschnitt im Gebäude deutlich gekennzeichnet. Beim Betreten gelangt man in ein großzügiges Forum mit einer bespielbaren Bühne, das durch ein großes Oberlicht belichtet wird. Angrenzend daran befinden sich der Musikraum und der Speiseraum, während die unterstützenden Räume wie die Küche und das Lager auf der Südseite liegen. Auf der gegenüberliegenden Seite des Forums, befinden sich zwei zusätzliche Klassenräume, das Teamzimmer und der Verwaltungsbereich.
Das 1. Obergeschoss (BGF R =  1.890,25m²) ist über eine großzügige Sitzstufentreppe zugänglich und ist in zwei gleich große Cluster unterteilt. An den Eingängen zu diesen Clustern befinden sich die Betreuungsräume. Die Klassenräume sind um einen offenen Marktplatz angeordnet, der gleichzeitig einen Innenhof bzw. ein Atrium umschließt. Zwischen den Klassenräumen sind Differenzierungsräume angeordnet, die zu einer flexiblen Raumnutzung beitragen.

Die Sporthalle (BGF R = 1.015,65 m²) wird als Holzbau konzipiert, wobei lediglich die Gründung in Stahlbeton ausgeführt wird. Die Tragstruktur der Außenwände besteht aus Stützen und Wänden aus Brettschichtholz (BSH). Die entstandenen Gefache werden mit nicht tragenden Holzrahmenbauwänden geschlossen. Die Dachdecke besteht aus einem selbsttragenden Trapezblech. Die darunter liegenden Dachbinder aus BSH fangen das Dach ab. Die Fassadenkonstruktion der Sporthalle orientiert sich an der Struktur der Schulgebäudefassade.

Gebäudeparameter Schulgebäude:
Bauweise:  Neubau
Gebäudelänge: ca. 60,50 m
Gebäudebreite: ca. 32,50 m
Gebäudehöhe:+ 8,96 m (OK Attika)
  +11,70 m (OK Einhausung Lüftung)
Dachform:  Flachdach
Geschosszahl: zwei (EG bis 1. OG)

Gebäudeparameter Sporthalle:
Bauweise:  Neubau
Gebäudelänge: ca. 33,80 m
Gebäudebreite: ca. 30,50 m
Gebäudehöhe:+ 8,16 m (OK Attika Halle)
  + 4,16 m (OK Attika Umkleiden)
Dachform:  Flachdach
Geschosszahl: eins

Das Projekt wird in zwei aufeinanderfolgenden Bauabschnitten realisiert:

1. BA - Neubau Schulgebäude:
In diesem Abschnitt ist der Abbruch der bestehenden Sporthalle und der Hausmeisterwohnung vorgesehen, gefolgt von der Errichtung des neuen Schulgebäudes.

2. BA - Neubau Sporthalle:
Nach dem Abriss des bestehenden Schulgebäudes werden im zweiten Abschnitt die Schulhofflächen und die Sporthalle hergestellt.

Aufgabenstellung

Im Rahmen des 1. BA sind Trockenbauarbeiten auszuführen. Es sind bspw. Installationswände, Vorsatzschalen, GK-Abhangdecken, Hygienedecken und Akustikdecken herzustellen.
Lage der Baustelle

Die Baustelle befindet sich an der Königsberger Str. 91, 48157 Münster im Stadtteil Münster-Coerde.

Bauherr

Bauwerke Münster GmbH
Klemensstraße 10
Stadthaus 1
48143 Münster

Baustelleneinrichtung

Sämtliche, erforderliche Baustelleneinrichtung sowie die An- und Abfahrt der benötigten Baumaschinen wird nicht gesondert vergütet! Die Kosten hierfür sind in den EPs der ausgeschriebenen Leistungen mit einzukalkulieren!

Zur Baustelleneinrichtung ist der Baustelleneinrichtungsplan gem. Anlagen zu beachten.

Die Zufahrt sowie das Baufeld sind sehr schmal und begrenzt. Eine Besichtigung der Gegebenheiten vor Angebotsabgabe wird dringend empfohlen!

Lager- und Arbeitsplätze

Der AG stellt eine Baustelleneinrichtungsfläche innerhalb des Baufeldes zur Verfügung!
Erforderliche zusätzliche Lager- und Arbeitsplätze hat der AN selber zu beschaffen. Die Kosten für die Beschaffung und die nach Beendigung der Baumaßnahme notwendige Wiederherstellung der Lagerflächen in einen ordnungsgemäßen Zustand sind mit den Einheitspreisen abgegolten.

Abwicklung der Bauarbeiten

Die Baustelle ist ordnungsgemäß vor Schäden Dritter zu sichern. Die Kosten für die Vorrichtung sind mit den EPs abgegolten.

Besondere Vorgaben für die Entsorgung

Zu räumende Materialien und anfallende Reststoffe sind, sofern nicht anders angegeben, der Entsorgung, Wiederverwendung bzw. dem Recycling zuzuführen. Der Nachweis der ordnungsgemäßen Entsorgung ist durch den Auftragnehmer zu erbringen.

Schutzmaßnahmen

Für Erschütterungen oder / und Lärm verursachende Arbeiten sind die gesetzlichen Ruhezeiten einzuhalten. Nicht zu bearbeitende Flächen, bauliche Anlagen, zu erhaltende Bäume und Vegetationsbestände einschließlich der Wurzelbereiche sind durch geeignete Maßnahmen gegen Beschädigung, Zerstörung und Verunreinigung zu sichern. Der Baumschutzzaun im Norden, Osten und Süden des Baufeldes ist nicht zu beschädigen oder abzubauen. Die Baustelle endet an dieser Stelle. Die Fläche hinter dem Baumschutzzaun ist nicht zu nutzen und stellt einen Schutzbereich dar.

## Allgemeine Vertragsbedingungen - Anlagen
Allgemeine Vertragsbedingungen - Anlagen

Folgende allgemeine Vertragsbedingungen und Unterlagen liegen dem Leistungsverzeichnis zugrunde:

Nr.  Planart/Bezeichnung
01  Rahmenterminplankonzept
02  Nullablaufplan
03  Baustelleneinrichtungsplan
04  Brandschutzkonzept
05  Bauphysik
06  Planungsunterlagen
  06_A Grundrisse
  06_B Ansichten u. Schnitte
  06_C Trockenbauarbeiten
  06_D Sichtbetonübersichten

## Zusätzliche Allgemeine Vertragsbedingungen (ZAV)
Zusätzliche Allgemeine Vertragsbedingungen (ZAV)

Für das Angebot und die Ausführung gelten die für die Leistungen des LV zutreffenden Abschnitte der VOB Teil B und C, sowie alle sonstigen Normen in der jeweils gültigen neuesten Fassung.
Darüber hinaus sind die anerkannten Regeln der Technik und die gesetzlichen und behördlichen Bestimmungen zu beachten und einzuhalten. Letzteres gilt insbesondere für alle Schutz- und Sicherungsmaßnahmen und für alle Einrichtungen zur Unfallverhütung und zum vorbeugenden Brandschutz. Sie sind eigenverantwortlich vom Auftragnehmer im Rahmen seiner Baustelleneinrichtung mit den zuständigen Behörden abzustimmen und durchzuführen.

Sämtliche Leistungen verstehen sich einschließlich Lieferung aller erforderlichen Materialien, Geräte, Maschinen, Gerüste, Mannschaftswagen sowie dem Einrichten und Räumen der Baustelle, wenn in der Leistungsbeschreibung nichts anderes vorgeschrieben ist.

Mit den Angaben im Leistungsverzeichnis sind auch der Herstellungsvorgang und -ablauf bis zur fertigen Leistung abgegolten, wenn in der Leistungsbeschreibung nichts anderes vorgeschrieben ist (z. B. Lieferung frei Verwendungsstelle).

Vom Auftragnehmer ist nach Einrichtung der Baustelle eine Ortsbesichtigung mit den zuständigen Behörden für Arbeitssicherheit durchzuführen. Dabei ist vom Auftragnehmer mit den Behörden zu klären, ob und in welchen Zeitabständen Besichtigungen und Begehungen erforderlich sind und diese durchgeführt werden.

Einrichtung von Unterkünften für Übernachtungen sind auf dem Baugelände seitens des Bauherren nicht erlaubt.

Der Auftragnehmer hat innerhalb von sechs Werktagen nach Auftragserteilung den Namen der verhandlungsberechtigten Vertreter des Auftragnehmers zu benennen.
Mindestens zwei Wochen vor Ausführungsbeginn ist der verantwortliche Bauleiter / Fachbauleiter nach Landesbauordnung schriftlich anzuzeigen.

Die Inanspruchnahme öffentlicher Verkehrsflächen darf nur nach Genehmigung durch das Amt für öffentliche Ordnung erfolgen. Entsprechende Antragsstellungen, -bearbeitungen etc. sind vom Auftragnehmer eigenverantwortlich durchzuführen und bedürfen einer Zustimmung des AG.

Alle mit dem Antragsverfahren und der Nutzung der Flächen verbundenen Kosten (Genehmigungsgebühren etc.) werden nicht gesondert vergütet und sind in die nachfolgend aufgeführten Leistungspositionen einzurechnen.

Alle gesetzlich vorgeschriebenen Schutzvorkehrungen zur Verringerung von Staub und Lärm sind vom Auftragnehmer vorzusehen und in den Leistungspositionen einzurechnen.

Ein Wechsel der Baustellenbesetzung, auch der gewerblichen Mitarbeiter, ist dem Auftraggeber über die örtliche Bauleitung unverzüglich anzuzeigen. Dieses gilt insbesondere für Führungspersonal, wie Oberbauleiter, Bauleiter, Poliere etc. Die Zustimmung des Auftraggebers ist einzuholen und einzuhalten.

Die Leistungen des Auftragnehmers sind innerhalb von 7:00 bis 20:00 Uhr an normalen Werktagen abzuwickeln.

Anordnung und Vereinbarung von Stundenlohnarbeiten
Mit der Ausführung der im Leistungsverzeichnis vorgesehenen  Stundenlohnarbeiten ist erst nach Anordnung des Auftraggebers bzw. dessen Vertreters zu beginnen. Dabei ist der voraussichtliche Umfang der im Einzelfall zu erbringenden Leistung durch den Auftragnehmer schriftlich zu benennen. Die Ausführung darf erst nach schriftlicher Freigabe, durch die Bauleitung, erfolgen. Im Zweifel obliegt die Beweispflicht der Anordnung dem Auftragnehmer. Ist die Ausführung bauablaufbedingt nach der Ausführung nicht mehr nachvollziehbar, so ist diese, beispielsweise durch Fotos, zu dokumentieren.
Stundenzettel sind spätestens am Ende der betreffenden Kalenderwoche der Bauleitung zu übergeben.

Baustellenkoordination
Der AN hat rechtzeitig, mindestens drei Wochen vor Ausführungsbeginn zu überprüfen, ob alle zu seiner Leistung erforderlichen bauseitigen Vorleistungen erbracht wurden und diese ggfs. anzufordern, sodass er seine Arbeiten termingerecht erbringen kann. Dies betrifft insbesondere die Baufreiheit auf der Baustelle.

Baustellenordnung  / Unfallverhütung
Die zur Erfüllung der beauftragten Leistungen notwendigen Unfallverhütungsvorschriften und Sicherheitsgesetze sowie die vom Auftraggeber zu erlassende Baustellenordnung und der SiGePlan sind einzuhalten. Dem Auftragnehmer obliegt die Pflicht, sich hiervon in geeigneter Weise Kenntnis zu verschaffen und alle seine Arbeitnehmer vor Aufnahme der Arbeiten entsprechend einzuweisen.

Personal / Bauleitung des AN
Das Personal des Auftragnehmers muss für die ihm übertragene Arbeit geeignet sein. Personen, die gegen Arbeitsschutz- und Unfallverhütungsvorschriften verstoßen oder den Anweisungen des Bauherrn oder seinen Beauftragten hierzu nicht Folge leisten, sind unverzüglich abzuberufen und zu ersetzen. Werden Arbeitnehmer eingesetzt, die der deutschen Sprache nicht mächtig sind, muss ständig eine der deutschen Sprache kundige, fachlich geeignete Person als Ansprechpartner vor Ort sein.

Terminplanung / Einzelfristen
Der AG erstellt vor Beginn jeder Leistungsphase ein Rahmenterminplankonzept (Grobplanungskonzept) für Planung, Vorbereitung und Ausführung der Baumaßnahme. Daraus sind die Termine und Fristen sowie deren Zusammenhänge für die einzelnen Leistungsphasen als Sollvorgabe ersichtlich. Fristen sind dem in der Anlage befindlichen Nullablaufplan zu entnehmen, der die Fristen nach Abruf der Leistungen beschreibt. Der AN hat grundsätzlich keinen Anspruch auf kontinuierlichen Ablauf seiner Arbeiten innerhalb der angegebenen Gesamtausführungsdauer. Die Ausführung von Nachlaufleistungen bewirkt keine Verlängerung der Ausführungsfristen, sofern dies nicht ausdrücklich vereinbart wurde. Nach Auftragserteilung hat der AN nach maximal zwei Wochen einen detaillierten Einzelterminplan anzufertigen, aus dem die auszuführenden Leistungen, Zwischentermine sowie die Anzahl der eingesetzten Arbeitskräfte (nach Bereichen getrennt) hervorgehen und dem AG bzw. der Bauleitung zur Genehmigung als pdf-Datei vorzulegen. Dieser Terminplan hat auch alle im Zuge des Aufklärungsgespräches vereinbarten Einzel- und Vorlauffristen zu beinhalten, die der AN bis zum Beginn seiner Arbeiten auf der Baustelle benötigt. Kommt der AN trotz Mahnung dieser Nebenpflicht nicht nach, so ist der AG berechtigt diesen Terminplan zu Lasten des AN selbst zu erstellen.

Nach Abstimmung und Bestätigung der Termine und Einzelfristen zwischen AG und AN werden diese Grundlage für die weitere Planung, Vorbereitung und Ausführung der Baumaßnahme. Das Anordnungsrecht des Auftraggebers für die Festlegung von Ausführungs-, Einzelfristen bleibt hiervon, bei besonderer Erfordernis für den Bauablauf, unberührt. Der AG behält sich das Recht zur einseitigen Anordnung vor.

Ausführungsunterlagen / Unterlagen des AG und des AN
Der AN erhält vom AG zur Auftragserteilung bzw. zum ersten Start- und Klärungsgespräch die für sein Gewerk spezifischen bzw. erforderlichen Planunterlagen elektronisch zur weiteren Bearbeitung. Die weiteren Planlieferungen erfolgen ausschließlich elektronisch.

Vom AN sind ohne besondere Vergütung zu liefern und in die internetbasierte Plattform einzustellen:

1.  Werkstattpläne (Montagepläne) in 3-facher Ausfertigung sind so zeitgerecht einzureichen, dass unter Berücksichtigung einer Prüfungsdauer von 14 Tagen für den AG, die vertragliche Ausführungsfristen unbeschadet eingehalten werden. Im Einzelfall können gesonderte Fristen gemeinsam vereinbart werden.

2.  Die vollständige gewerkespezifische Objektdokumentation (z.B. Bezugs- und Herstellernachweise, Fachunternehmer- und Fachbauleitererklärung, Entsorgungsnachweise, Pflege-/Wartungs- und Inbetriebnahmeunterlagen, Dokumentationspläne) sind mindestens 2 Wochen vor dem Abnahmeverlangen dem AG in digitaler Form in elektronischer Form (im Datenformat DWG, XLS, DOC + jeweils als PDF) zur Prüfung vorzulegen. Die Vorgaben des AG bzgl. der Dokumentation erhält der Bieter mit Vertragsabschluss.

3.  Der AN hat spätestens 12 Werktage nach Auftragserteilung eine Liste der von ihm benötigten Ausführungsunterlagen einzureichen. Diese werden auf Anforderung vom AG in elektronischer Form zur Verfügung gestellt. Die zusätzliche Übergabe von Planunterlagen als Lichtpausen ist im Einzelfall gesondert zu regeln. Ausführungspläne sind vom AN, je nach Baufortschritt und Terminplanung mit einem Vorlauf von 35 Werktagen beim AG abzufordern. Die Auslieferung erfolgt nach Bauteilen, Bauabschnitten in Abhängigkeit zur Terminplanung, Bautaktplanung und Baufortschritt, jeweils drei Wochen vor Arbeitsbeginn zur Ausführung der Leistungsteile.
Die Lieferung erfolgt ausschließlich elektronisch als Datenformat über eine internetbasierte Kommunikationsplattform.

4. Vor Beginn der Arbeiten hat der AN die Maße der Zeichnungen auf deren Richtigkeit zu überprüfen. Der AN hat Unstimmigkeiten in den Ausführungsunterlagen der Planungsbeteiligten dem AG oder seinem Vertreter vor Ausführung unverzüglich anzuzeigen. Der AN haftet für Schäden, die durch nicht rechtzeitige Verständigung mit dem AG bzw. seines Vertreters entstehen. Der Auftragnehmer ist für die richtige Einhaltung der Maße verantwortlich.

6.  Der AN hat täglich Bautagesberichte zu führen und wöchentlich der Bauleitung zu übergeben.
7.  Zu jeder Rechnungsposition sind die durch die Bauleitung bestätigten Aufmaße (auch bei Abschlagsrechnungen) beizufügen. Aufmaße sind positionsweise zu erstellen und in einer Mengenermittlung kumulierend aufzurechnen.
Abrechnungszeichnungen müssen den Freigabevermerk des Auftraggebers enthalten. Die Abrechnungen sind gemäß Musterbeispiel, welches bei der Bauleitung einzusehen ist bzw. durch diese vorgegeben wird, aufzustellen. Alle für die Abrechnung erforderlichen Aufmaße werden vom Bauleiter gemeinsam mit dem AN genommen. Die Aufmaßblätter sind auf Anforderung in 3-facher Ausfertigung herzustellen, wovon der Bauleiter des AG zwei Exemplare erhält. Die Rechnungen sind getrennt nach Abrechnungsabschnitten zu gliedern bzw. aufzuweisen. Diese Abrechnungsabschnitte sind in Abstimmung mit der Bauleitung vor der Rechnungslegung festzulegen.

Aufenthalts- und Lagerräume
Aufenthalts- und Lagerräume werden vom Auftraggeber nicht zur Verfügung gestellt. Vom Auftraggeber wird strikt untersagt, Pausenräume innerhalb des Gebäudes einzurichten bzw. Getränke und Speisen innerhalb des Gebäudes zu sich zu nehmen. Lagerräume innerhalb des Gebäudes sind nur, nach vorheriger Genehmigung und Zuweisung seitens der Bauleitung, zur temporären Lagerung von Geräten, Baumaterialien gestattet. Die Zuweisung erfolgt befristet und kann jederzeit widerrufen werden. Nicht gestattete Lagerräume werden ohne weitere Ankündigung geräumt. Die Kosten hierfür werden dem AN in Rechnung gestellt. Für Lagerräume innerhalb des Gebäudes hat der AN selbständig für den notwendigen Verschluss des zugewiesenen Raumes zu sorgen. Die prov. Tür ist mit einem Ansprechpartner und einer Telefonnummer zu versehen. Es sind zwei Schlüssel für den Raum an die örtliche Bauleitung zu übergeben. Ein Nachweis der ausreichenden AN-seitigen Gestellung der Pausen-, Aufenthaltsräume gemäß Arbeitsstättenrichtlinie ist auf Verlangen der Bauleitung vorzuzeigen.

Schlechtwetter
Erschwernisse während der Bauarbeiten durch Witterungseinflüsse sind in den Einheitspreisen zu berücksichtigen, sie werden nicht besonders vergütet. Eventuell auftretende wolkenbruchartige Regenfälle und ihre Folgen während der Bauzeit gelten als typische Gefahrenursachen im Bauwesen, die weder als höhere Gewalt, noch als unabwendbarer Umstand im Sinne VOB/B, §7, anzusehen sind. Alle Schäden, die durch Niederschlags- und Oberflächenwasser entstehen, sind vom AN ohne Vergütung unverzüglich zu beseitigen. Aus einer evtl. Verschlammung des Bodens kann der AN keine Mehrkosten herleiten.

Kampfmittelräumung
Der Bereich des 1. BAs gilt nach heutigem Erkenntnisstand als "kampfmittelfrei". Im Hinblick auf Kampfmittel, gilt die allgemeine Sorgfaltspflicht für die Durchführungen der eigenen Arbeiten. Kampfmittelfunde sind unverzüglich der Bauleitung anzuzeigen. Jedes Kampfmittel muss grundsätzlich, unabhängig von seiner Größe oder äußeren Beschaffenheit, als explosiver Sprengkörper angesehen werden, der äußerst empfindlich gegen Berührungen, Erschütterungen oder einer Veränderung der Lage ist. Aufgefundene Kampfmittel sind an der Fundstelle zu belassen und dürfen nicht berührt werden. Wurden Kampfmittel versehentlich aufgenommen, sind sie vorsichtig wieder abzulegen, nie werfen.
Die Arbeiten am Fundort sind sofort einzustellen. Die Baustelle ist von Personen zu räumen und weiträumig abzusperren. Die Ordnungsbehörde ist zu informieren.
Die Aufsichtsperson ist für die vorgenannten Sicherheitsmaßnahmen bis zum Eintreffen der Behörde verantwortlich. Den Anordnungen der Ordnungsbehörde oder der Polizei über die Weiterführung der Arbeit, den Einsatz von Maschinen und Geräten sowie Sperrungen der Baustelle ist Folge zu leisten. Die Mitarbeiter aller Baufirmen sind entsprechend zu unterweisen.

Beweissicherung öffentliche Verkehrsflächen
Die Zuwegung zum Baugrundstück (siehe Baustelleneinrichtungsplan) erfolgt über den öffentlichen Verkehrsbereich. Rechtzeitig vor Arbeitsbeginn ist der Einmündungsbereich in die öffentlichen Verkehrsflächen und die direkt folgenden Verkehrsflächen, sowie der Zustand der Baustraße, mit den zuständigen öffentlichen Behörden und der Bauleitung in Ihrem Zustand festzuhalten und zu dokumentieren. Beschädigungen gehen zu Lasten des Auftragnehmers. Durch den Auftragnehmer ist zu jedem Zeitpunkt sicher zu stellen, dass die Gebrauchsfähigkeiten der Teilflächen entsprechend der bisherigen Nutzung erhalten bleibt.

Internetbasierte Kommunikationsplattform AWARO
Der Auftraggeber stellt für die gesamte Kommunikation und Dokumentation die internetbasierte Kommunikationsplattform AWARO zur Verfügung. Über AWARO wird der gesamte Schriftverkehr, inkl. Rechnungswesen sowie die Zeichnungsausgabe abgewickelt. Die Nutzung der Plattform ist für alle Auftragnehmer des Projektes Vertragspflicht. Dateien, Dokumente, Schriftverkehr die vom AN nicht eingestellt werden, gelten als nicht vorhanden. Persönliche Voraussetzung für die Nutzung und Bedienung von AWARO sind standardmäßige Beherrschung heute üblicher Office Software.
Softwareseitig muss der Nutzer die datentechnischen Formate doc, dwf, dwg, jpg, pdf, tiff und xls sowie GAEB D 81 bis 86 in seiner firmeninternen EDV verarbeiten können. Zugleich verpflichtet er sich, seine eigenen Eingaben in das Portal nur in diesen Formaten hochzuladen. Die Nutzung der Portalplattform ist für den AN kostenlos.

Planradar
Die Objektüberwachung des AG wird das Mängelmanagement für dieses Bauvorhaben mit der Software Planradar (https://www.planradar.com/de/) durchführen. Der AN erhält hierfür einen kostenlosen Auftragnehmerzugang. Der AN hat das System für dieses Bauvorhaben zu nutzen. Sollte der AN das System nicht nutzen, ist der AG berechtigt die entstehenden Mehraufwendungen dem AN in Rechnung zu stellen, bzw. aus der Rechnung zu kürzen.

Baufeld / Baustelle / Baustraßen
Das Baufeld ist gem. beiliegendem Baustelleneinrichtungsplan hergestellt worden. Baustraßen die zur eigenen Leistungserbringung erforderlich sind, werden nicht gesondert vergütet und sind in den nachfolgenden Einheitspreisen einzurechnen.

Das Parken auf dem angrenzenden Parkplatz des Nahversorgungszentrums ist untersagt. Parkflächen auf dem Baufeld stehen nicht zur Verfügung.

Verkehrssicherung / Straßenreinigung
Die Verkehrssicherung bis in den öffentlichen Verkehrsraum obliegt, nach Übergabe des Baufeldes dem AN. Die Sicherungsmaßnahmen zur Wahrung der öffentlichen Sicherheit sind eigenverantwortlich vom AN zu leisten und in den Leistungspositionen einzurechnen.

Abnahme
Seitens des Auftraggebers wird gem. § 12 Abs. 4 eine förmliche Abnahme der Leistungen verlangt.

Abrechnung
Der AN hat seine Leistungen kumuliert abzurechnen.
Alle Rechnungen sind einschließlich der zur Prüfung notwendigen Unterlagen in bis zu 3-facher Ausführung in Papierform einzureichen. Einzelheiten ergeben sich im Auftragsfall.

Revision / Dokumentation
Alle erforderlichen Revisions- und Dokumentationsunterlagen sind geordnet mit Inhaltsverzeichnis digital zu übergeben.

6 Wochen vor Übergabe ist ein detailliertes Inhaltsverzeichnis über Inhalt und Umfang zu den Dokumentationsunterlagen zur Freigabe vorzulegen.
Alle erforderlichen Dokumentationsunterlagen sind der Projektleitung des AG bis spätestens zwei Wochen vor Abnahme vorzulegen.

Vertragliche Umlagen und Hinweise:

Bauleistungsversicherung:  0,3 %
Baustrom:  0,3 %
Bauwasser:  0,2 %
Baureinigung:  0,3 %
Bauschild:  keine, Bauschild nicht für ausführende Firmen

Keine Werbung durch ausführende Firmen an Zäunen und Gerüsten.

## Weitere Allgemeine Vertragsbedingungen (WAVB)
Weitere Allgemeine Vertragsbedingungen (WAVB)

1. Angaben zur Baustelle

1.1 Baustellenbesichtigung
Es wird empfohlen vor Abgabe des Angebotes die Baustelle zu besichtigen, sich mit den örtlichen Gegebenheiten vertraut zu machen und sich umfassende Kenntnisse über Lage, Zustand, Platzsituation, Zufahrt und alle weiteren, seine Kalkulation beeinflussenden, Faktoren zu verschaffen.

1.2 Arbeitszeiten
Die vorgegebenen Arbeitszeiten gelten von 07:00 Uhr bis 20:00 Uhr. Alle Arbeiten müssen in dieser Arbeitszeit ausgeführt werden. Der AN hat dafür Sorge zu tragen, dass sowohl die eigenen Angestellten, als auch die Mitarbeiter der beauftragten Nachunternehmer die Bestimmungen zur gesetzlichen Arbeitszeit gemäß Arbeitszeitgesetz (ArbZG) einhalten.

1.3 Gerüste/andere Sicherheitseinrichtungen
Der AN muss alle für seine Arbeiten erforderlichen Gerüste, Absturzsicherungen sowie alle anderen Schutzmaßnahmen, die für eine sichere Erbringung seiner Leistungen erforderlich sind, in die entsprechende LV-Position einkalkulieren. Bauseits steht kein Gerüst zur Verfügung.

1.4 Baustellensprache
Die Baustellensprache ist deutsch. Der AN verpflichtet sich an der Baustelle ständig mind. eine Aufsichtsperson mit guten Fachkenntnissen bzgl. des eigenen Gewerkes und Erfahrungen für die beauftragten Arbeiten vorzuhalten. Diese Person muss die Fachkenntnisse nachweisen können und sicher im Umgang mit der deutschen Sprache in Wort und Schrift sein. Die Person muss weisungs- und entscheidungsbefugt sein.

1.5 Baustellenbesprechungen
Der AN (Projektleiter oder Vorarbeiter) hat an den wöchentlichen Baustellenbesprechungen während der Vertragslaufzeit teilzunehmen. Sofern der AN einen Vertreter zur Baustellenbesprechung entsendet, muss dieser handlungs- und entscheidungsbevollmächtigt sein. Die Anwesenheit an den Baustellenbesprechungen wird nicht gesondert vergütet. Sollte der AN nicht an einer Baustellenbesprechung teilnehmen, berechtigt dies den AG, einen Rechnungsabzug, in Höhe des Stundenverrechnungssatzes eines Facharbeiters multipliziert mit der Besprechungsdauer oder psch. 100 € netto, vorzunehmen.
1.6 Arbeitsbereiche
Die Arbeitsbereiche des AN müssen bis zum Abschluss der Arbeiten ausreichend abgesperrt sein. Alle erforderlichen Sicherheitsmaßnahmen (auch während der Dunkelheit) müssen vom AN getroffen werden. Sollten bauablaufbedingt Absperrungen, Gerüste o. Ä. demontiert werden müssen, ist vorab die Bauleitung und der SiGeKo zu informieren. Nach Abschluss der Arbeiten oder zum Arbeitsende sind entsprechende Vorrichtungen wieder zu montieren.
Die Arbeitsbereiche des AN und alle übrigen benutzten Flächen sind sauber zu halten. Die Arbeitsbereiche sind nach Abschluss der Arbeiten bzw. Räumung der Baustelle in den vorherigen Zustand zu versetzen.

1.7 Sicherungsmaßnahmen
Umweltschutz
Der AN führt alle erforderlichen Maßnahmen zum Schutz der Landschaft und der Umwelt während der Bauzeit durch. Hierzu gehört auch die Beachtung sämtlicher Vorschriften für Lärmschutzeinrichtungen an Maschinen und ähnlichen Geräten, die auf der Baustelle verwendet werden.

Bewachung
Der AN ist für die Sicherung seiner bereits fertig gestellten Leistung sowie seiner Materialien, Unterkünfte usw. verantwortlich. Der AG ist nicht für die Bewachung und Sicherung verantwortlich, auch wenn sich diese Gegenstände auf seinem Grundstück befinden.

Verkehrssicherung
Der AN ist verpflichtet, Maßnahmen zum Schutz gegen Winterschäden durchzuführen sowie für die Beseitigung von Schnee, Eis und Wasser zu sorgen. Ihm obliegt die Verkehrssicherungspflicht innerhalb der Baustelleneinrichtungsfläche und der Baustelle bis zur Abnahme seiner Leistungen durch den AG.
In gleicher Weise hat er sämtliche Maßnahmen zu veranlassen, die zur Einhaltung der ortspolizeilichen und baurechtlichen Vorschriften erforderlich sind.
Rechtzeitig vor dem Beginn der Arbeiten ist mit den zuständigen Straßenverkehrsbehörden sowie mit der Verkehrspolizei ein Ortstermin zu vereinbaren, bei dem alle ggf. erforderlichen Maßnahmen verkehrstechnischer Art - auch für den Fußgängerbereich - zu vereinbaren bzw. festzulegen sind.
Anträge für evtl. erforderliche Sperrungen von Straßen und Fußgängerwegen sind vom AN selbst zu beantragen. In diesem Zusammenhang evtl. auftretende Genehmigungsgebühren, Ablösesummen und Mietgebühren sind Sache des AN und mit der BE abgegolten. Der AN hat für den Transport ggf. provisorische Überfahrten über die befestigen Flächen, Bürgersteige etc. entsprechend den Vorschriften zu erstellen, vorzuhalten und nach Beendigung der Arbeiten wieder zu beseitigen. Es ist Sache des AN, für alle außerhalb des Baugrundstückes liegenden Flächen nach Beendigung der Arbeiten den ursprünglichen Zustand wieder herzustellen.

2. Ausführungsunterlagen

2.1 Planaustausch
Der AN erhält alle Planunterlagen bzw. die Ausführungsplanung als PDF über ein Serverportal. Ausschließlich bei weiterer Planungsfortschreibung durch den AN (Werkplanung), werden Pläne im DWG Format auf schriftliche Anforderung seitens des AG zur Verfügung gestellt.
Die erforderliche Plot- bzw. Kopierleistungen sind Sache des AN. Es ist eine ausreichende Anzahl an auszudruckenden Plänen einzukalkulieren. Die Unterlagen müssen innerhalb von einem Werktag auf der Baustelle zur Verfügung stehen. Für fehlerhafte Montagen durch veraltete Planunterlagen haftet der Unternehmer.
Der AN ist verpflichtet, die für die Ausführung der vertraglichen Leistung erforderlichen Unterlagen so rechtzeitig beim AG schriftlich anzufordern, dass die vertragliche und termingerechte Durchführung der Bauleistung gewährleistet wird.
2.2 Unstimmigkeiten der Ausführungsunterlagen
Vor Beginn der Arbeiten hat der AN die Maße der Zeichnungen auf deren Richtigkeit zu überprüfen. Der AN hat Unstimmigkeiten in den Ausführungsunterlagen der Planungsbeteiligten dem AG oder seinem Vertreter vor Ausführung unverzüglich anzuzeigen. Der AN haftet für Schäden, die durch nicht rechtzeitige Verständigung mit dem AG bzw. seines Vertreters entstehen. Der Auftragnehmer ist für die richtige Einhaltung der Maße verantwortlich.

2.3 Werkplanung des AN
Die vom AN eingereichten Unterlagen werden unter dem Vorbehalt zur Ausführung freigegeben, dass die baulichen und technischen Eintragungen dem anerkannten Stand der Technik entsprechen und eine Koordination mit den am Bau beteiligten Gewerken durch den AN erfolgt. Eine gesonderte Vergütung erfolgt nur sofern eine entsprechende Position in der Leistungsbeschreibung vorhanden ist. Die Freigabe der Unterlagen entbindet den AN nicht von seiner Haftung.
Darüber hinaus wird vorausgesetzt, dass die Unterlagen lediglich die vertraglich vereinbarten Leistungen beinhalten. Aus der Freigabe der Unterlagen kann der AN keine zusätzlichen Ansprüche, insbesondere Vergütungs- und Terminanpassungsansprüche, ableiten. Diesbezüglich bedarf es einer separaten Beauftragung.

2.4 Planprüfung
Die Werk- und Montagezeichnungen erstellt der AN eigenverantwortlich. Diese Unterlagen sind zur Freigabe beim Architekten oder Fachplaner über das Serverportal sowie in Papierform vorzulegen. Es darf nur nach freigegebenen Plänen gearbeitet werden. Die rechtzeitige Vorlage aller Werk- und Montagezeichnungen zur Prüfung auf generelle Übereinstimmung mit den Planungszielen des AG ist Sache des AN. Der AG bzw. Architekt oder Fachplaner behält sich zur Sichtung der Werk- bzw. Montageplanung eine Frist von 14 Kalendertagen nach Vorlage durch den AN vor. Die Pläne werden unter Berücksichtigung der Korrekturangaben des Architekten oder Fachplaners freigegeben. Dem AN steht je eingereichtem Plan nur eine Prüfung mit Freigabe zu. Terminverzögerungen aufgrund wiederholter Vorlage von Werk- und Montagezeichnungen gehen zu Lasten des AN.

3. Ausführung

3.1 Sicherheits- und Gesundheitsschutz
Vom Bauherrn wird ein Sicherheits- und Gesundheitsschutzkoordinator (SiGeKo) gem. Baustellenverordnung beauftragt. Der AN hat den Forderungen des SiGeKo Folge zu leisten. Ferner sind dem SiGeKo erforderliche Nachweise, Prüfbescheinigungen, Anwendungsbescheinigungen, Gefahrenbeurteilungen, Meldebögen etc. in 1-facher Anzahl in Papier und als PDF-Datei auszuhändigen.
Der Auftragnehmer hat sich zwei Wochen vor Beginn der Arbeiten bei dem zuständigen SiGeKo anzumelden. Der Auftragnehmer ist verpflichtet sich und seine Mitarbeiter in den SiGe-Plan (Sicherheits- und Gesundheitsschutzplan) einweisen zu lassen und vor seiner Arbeitsaufnahme etwaige Gefährdungsanalysen der Leistungen an den Koordinator schriftlich (mindestens 2 Wochen vorher) vorzulegen.

3.2 Arbeitsgeräte
Die Wahl der zum Einsatz kommenden Geräte obliegt dem AN. Er hat sich jedoch an die geltenden Richtlinien und Bestimmungen zu halten. Jegliche Einrüstungen, Hilfskonstruktionen und Abstützungen sind, soweit sie nicht ausdrücklich ausgewiesen sind, in die EP einzukalkulieren.

3.3 Bautagesberichte
Der AN hat täglich Bautagesberichte zu erstellen. Darin sind mindestens folgende Punkte aufzuführen:

- Detaillierte Beschreibung über die täglichen Arbeiten an Bauteil,
  Bauabschnitt, Geschoss und Raum
- Bericht über die Anzahl der eingesetzten Arbeitskräfte, Name und Berufsgruppe
- Geräteeinsatz
- Temperaturen und Witterungsverhältnisse während der Arbeitszeit
- Materiallieferungen
- Bezugnahme auf die entsprechende Vorgangsnummer gem. Vertragsterminplan/Einzelterminplan und - soweit möglich - mit LV-Position
- Besondere Vorkommnisse

Die Bautagesberichte sind wöchentlich, sowie auf Anforderung des Auftraggebers respektive der Objektüberwachung, einzureichen.

3.4 Hausrecht
Der AG oder bei Abwesenheit sein Vertreter, üben auf der Baustelle das allgemeine Hausrecht aus.

4. Sonstiges

4.1 Dokumentation
Mit Fertigstellung der Leitungen des AN ist eine umfassende Objektdokumentation mit Angabe aller verarbeiteten Materialien inkl. Produktdatenblätter, Bestands- und Revisionspläne, Lieferscheine, Fachunternehmererklärung, Bedienungsanleitungen und entsprechende Pflegeanleitungen in digitaler Form an den AG zu übergeben. Die Inhalte der Dokumentation sind vor deren Erstellung mit der Bauleitung und dem AG abzustimmen. Ein Anspruch auf Schlusszahlung besteht erst nach vollständiger Vorlage und Prüfung der Dokumentation.

5. Dendrologie - Gutachterliche Baubegleitung (Baumschutz)

Auf dem Grundstück an der Köngisberger Straße 91, 48157  Münster, befinden sich im Randbereich eine Vielzahl an Bestandsbäumen. Während der Rohbauarbeiten ist auf diese Bestandsbäume Rücksicht zu nehmen. Der errichtete Baumschutzzaun und vorhandene Wurzelgräben sind nicht zu beschädigen. Die Baustellentätigkeiten werden durch einen vom AG beauftragten Dendrologen (Baumgutachter) begleitet.
Den Anweisungen des Dendrologen ist Folge zu Leisten. Wurzeln sind nicht zu beschädigen. Der Dendrologe kann die Arbeiten bei nicht Einhaltung der Vorgaben zum Baumschutz einstellen lassen. Hieraus kann der AN keinen Anspruch auf Schadensersatz, Vergütung von Wartezeiten oder Ähnlichem geltend machen.

## Baustellenordnung
Baustellenordnung

Diese Baustellenordnung gilt für die Ausführung der beschriebenen Bauleistungen für alle objektbeteiligten Firmen, deren Mitarbeiter und Nachunternehmer. Sie soll den störungsfreien Bauablauf fördern und ersetzt nicht die sicherheitsrelevanten SiGeKo-Anforderungen und die Regelungen der Projektbeschreibung.

1. Allgemeines

1.1 Zusammenwirken mit anderen Gewerken
Die Leistungen AN stehen in direktem Zusammenhang mit anderen Gewerken. Der AN hat daher seine Leistungserbringung mit vorhergehenden und nachfolgenden Gewerken, die seine eigene Leistung technisch und zeitlich berühren, so abzustimmen, dass die eigenen Leistungen und die eigenen Ausführungstermine in Bezug auf die Detailausführung und Funktionsgerechtigkeit ordnungsgemäß erfolgen.
Die dabei anstehenden Arbeitsabfolgen, technischen Abhängigkeiten und zeitlich getrennten Einzelschritte von Teilleistungen sind zu berücksichtigen. Nach Einbau von Unterkonstruktionen muss anderen Gewerken ausreichend Gelegenheit gegeben werden, etwaige erforderliche Leistungen auszuführen.

1.2 Gefahrstoffe
Die etwaige Lagerung von Gefahrstoffen bedarf der ausdrücklichen Zustimmung der Projektleitung des AG.

1.3 Videoüberwachung
Zur Gewährleistung der Sicherung und zum Schutz von Personen kann in bestimmten Bereichen eine Videoüberwachung durch den AG erfolgen. Die Videoüberwachung erfolgt durch ein automatisches Bewachungssystem. Die Bereiche sind mit Hinweisschildern markiert. Die Erhebung, die Verarbeitung und die Nutzung von Videodaten erfolgt nur innerhalb des AG und nur durch einen legitimierten und eingeschränkten Personenkreis. Das Datenmaterial wird nicht an Dritte weitergegeben.

2. Baustelleneinrichtung

Die Aufgaben des AN bzgl. der Baustelleneinrichtung sind unter "Zusätzliche Technische Vertragsbedingungen - Baustelleneinrichtung (BE)" genauer erläutert.

3. Ordnung und Sauberkeit

Der AN hat die eigenen Arbeitsbereiche arbeitstäglich in einem sauberen und aufgeräumten Zustand zu halten. Brennbares Verpackungsmaterial muss vom AN unverzüglich entsorgt werden.

4. Arbeitsschutz

4.1 Verantwortung des AN
Grundsätzlich ist der AN alleinverantwortlich für die Einhaltung der Arbeitssicherheit für sich, seine Mitarbeiter und Nachunternehmer. Bei offensichtlicher Missachtung der Unfallverhütungsvorschriften sowie bei ersichtlichen Unfallgefahren (auch Alkohol/Rauschmittelkonsum) kann die AG-Bauleitung die sofortige Einstellung der Arbeiten und entsprechende personelle Baustellenverweise erteilen. Daraus resultierende Kosten trägt der AN.

4.2 Bauseitige Sicherheitseinrichtungen
Bauseitige Sicherheitseinrichtungen dürfen vom AN nicht eigenmächtig verändert werden. Offensichtliche Mängel an solchen Einrichtungen hat der AN unverzüglich der Bauleitung des AG zu melden. Bis zur Beseitigung der Gefahr ist der betroffene Bereich zu meiden.

4.3 Gefährdung Dritter
Der AN hat seine Leistungen so zu erbringen, dass alle Gefahren für Dritte ausgeschlossen werden.

5. Lärmschutz

Neben der Einhaltung der gesetzlichen Lärmschutzvorschriften ist Lärm seitens des AN auf ein unvermeidbares Minimum zu reduzieren. Das Betreiben von Radios und Tonwiedergabegeräten ist nicht gestattet. Der AN ist verpflichtet, ständig auf seine Arbeitnehmer und seine Nachunternehmer einzuwirken, dass der Baulärm immer auf ein unvermeidbares Minimum reduziert wird.
Der AN hat die Baustelle so einzurichten und zu betreiben, dass entsprechend dem Stand der Technik nur geräuscharme Geräte und Baumaschinen eingesetzt werden.
Es dürfen ausschließlich Maschinen eingesetzt werden, die den Anforderungen der Baumaschinenlärmverordnung (siehe hierzu Bundes-Immissionsschutzverordnung) und dem neuesten Stand der Schallschutztechnik entsprechen.
Während arbeitsfreien Zeiten (z. B. Arbeitsunterbrechungen und Stillständen, etc.) sind die Maschinen abzuschalten.
Lärmintensive Arbeiten (Stemmarbeiten, schallübertragende Bohrarbeiten, etc.) sind mit der Bauleitung des AG rechtzeitig vorher abzustimmen.
6. Hygiene

Der jeweilige Arbeitsplatz ist sauber zu halten und regelmäßig nach Erfordernis zu reinigen. Aufwirbeln von Staub ist zu vermeiden bzw. auf ein Minimum einzuschränken. Für die Entsorgung von staubenden Abfällen sind geschlossene Schuttrutschen und geschlossene Schuttcontainer zu verwenden.
Das Abblasen mit Druckluft zu Reinigungszwecken ist unzulässig.
Stauberzeugendes Lagergut (z. B. Sand, Bindemittel, etc.) sind im Innen- und Außenbereich durch Folien abzudecken.
Ansaugöffnungen von lufttechnischen Anlagen sind vor Staub zu schützen.
Geschlossene Türen sind geschlossen zu halten und dürfen nicht offengehalten werden (z. B. Keile, o. Ä.).
Bei Stemmarbeiten ist die Staubentwicklung mit ausreichender Befeuchtung zu minimieren. Steht keine Befeuchtungsmöglichkeit zur Verfügung, muss der anfallende Staub bei der Durchführung abgesaugt werden.
Bei Arbeiten mit Staubentwicklung sind die Fenster angrenzender Gebäude durch das Schulpersonal zu verschließen. Der AN ist für die rechtzeitige Benachrichtigung der AG-Bauleitung verantwortlich.
Auf der Baustelle ist die Nahrungsaufnahme des AN (z. B. Pausenmahlzeiten) nicht gestattet.

7. Notfallmanagement

7.1 Erste Hilfe
Erste Hilfe / Ersthelfer ist vom AN zu stellen. Darüber hinaus hat jeder AN zur Erstversorgung seiner Arbeitnehmer/Nachunternehmer einen Verbandskasten auf der Baustelle.

7.2 Brandschutz
Bauseitig werden weder brandschutztechnische Vorkehrungen getroffen noch Löschmittel (z. B. Feuerlöscher, etc.) vorgehalten. Dies ist Sache des AN.

7.3 Meldepflichten
Alle Arbeitsunfälle des AN sind der Bauleitung des AG unverzüglich zu melden.

## Zusätzliche Technische Vertragsbedingungen - Baustelleneinrichtung (BE)
Zusätzliche Technische Vertragsbedingungen - Baustelleneinrichtung (BE)

1. Kalkulationshinweis
Jegliche Baustelleneinrichtungskosten, Transport- und Logistikkosten die zur mängelfreien Erbringung der ausführenden Arbeiten erforderlich sind, sind vom AN in den Einheitspreisen zu berücksichtigen.  Auf der Baustelle wird kein Bauaufzug, Personenaufzug oder sonstiges Hilfsgerät, Kran, o. dgl. für die Materialtransporte des Auftragnehmers in die verschiedenen Geschosse und deren Räumlichkeiten zur Verfügung gestellt. Der Auftragnehmer ist für die Beförderung seiner Materialien, Stoffe und Bauteile vom Abladepunkt auf der Baustelle bis zum Einbauort im Gebäude selbst verantwortlich und erhält dafür keine gesonderte Vergütung durch den Auftraggeber.
Die Baustelleneinrichtung wird nicht gesondert vergütet, es sei denn, gesonderte Positionen sind ausgewiesen.

Insbesondere sind nachfolgende Leistungen einschl. Lieferung, Aufbau, Vorhaltung mit Unterhaltung, Betriebskosten etc. sowie Rückbau nach Abschluss der Vertragsleistungen in die Einheitspreise einzukalkulieren:

- alle für die Arbeiten erforderlichen Maschinen, Geräte, Werkzeuge, Gerüste, Schutzeinrichtungen sowie die nach einschlägigen gesetzlichen Bestimmungen erforderlichen Sozialeinrichtungen sowie alle Lager- und Arbeitsräume, insbesondere wird auf die "Zusätzlichen Technischen Vertragsbedingungen" hingewiesen.
- alle notwendigen Hebezeuge, Krane, Mobilkrane, etc. Auf der Baustelle befindet sich kein Bauaufzug und kein Kran. Alle vertikalen und horizontalen Transporte sind durch den AN zu erbringen.
- Baustrom- und Bauwasserversorgung (Leitungen, Entnahmepunkte etc.) für die Zwecke des AN ausgehend von den Baustrom- und Bauwasserverteilern auf dem Baufeld, siehe Baustelleneinrichtungsplan.
- Erstellen eines BE-Planes 14 Tage nach Beauftragung.
- Baustraßen und Bauwege für Zwecke des AN einschl. der Herstellung von Lager- und Arbeitsplätzen, erf. Verkehrssicherungseinrichtung einschl. Beschilderung der Baustelle für die Nutzung.
- Verkehrssicherungspflicht der Baumaßnahme und der angrenzenden Wege und Straßen nach Übergabe des Objektes. Inklusive eines dauerhaften Verkehrssicherungsposten für die eigene Bauzeit an der Baustellenzufahrt /-einfahrt zur Verkehrssicherung des eigenen Baustellenverkehrs des AN.
- Verkehrssicherungsposten für die eigene Bauzeit an der Baustellenzufahrt /-einfahrt zur Verkehrssicherung jeglichen Baustellenverkehrs des AN.
- Tagesunterkünfte des AN. Es ist zu beachten, dass durch die begrenzten Platzverhältnisse vor Ort die Container nicht auf dem Baufeld sondern außerhalb davon gestellt werden müssen. Der AN hat sich um die Aufstellflächen eigenständig zu kümmern.
- Erforderliche Einrüstungen, Arbeitsgerüste, Gerüste und Hubsteiger für Zwecke der Fassadenarbeiten.
- Maßnahmen zum Schützen der in der Montage befindlichen Bau- und Gebäudeteile gegen Niederschlag und sonstige Witterungseinflüsse
- Lagerräume, Werkstatt, Magazin, und sonstige Unterstelleinrichtungen für Zwecke des AN.
- Maschinen, Geräte, Werkzeuge, zus. Kräne und sonstige Arbeitsgeräte einschl. Betriebsmittel und Fundamente. Der statische Nachweis für Fundamente ist vom AN zu erbringen.
- Maßnahmen und Einrichtungen zum Sammeln und Beseitigen des bei den Arbeiten des AN anfallenden Abfalls/Schutts einschl. fachgerechter Entsorgung.
- Maßnahmen, die aufgrund saisonal bedingter oder ungünstiger Witterungsumstände zur Einhaltung des Baufortschrittes und der vertraglich vereinbarten Termine erfordrlich sind.
- Alle Vermessungen, Einmessungen, Schnurgerüste die zur Leistungserbringung des AN erforderlich sind.
- Gebühren im Zusammenhang mit der Baustelleneinrichtung, soweit nicht durch Vorschriften anders geregelt.

Die Baustelle ist von den ausführenden Firmen ausschließlich über die Königsbergerstraße zu erreichen und anzudienen. Die Ein- und Ausfahrt hat ohne Querung der Gegenfahrbahn zu erfolgen, siehe auch Baustelleneinrichtungsplan. Zur Aufrechterhaltung des allgemeinen Kraftfahrzeugverkehrs auf der Königsberger Straße sind Verkehrsstaus durch wartende LKWs nicht gestattet und zwingend zu vermeiden. Die Koordination seiner Transportfahrzeuge hat der AN so zu steuern, dass es für die Dauer seiner Arbeiten, insbesondere bei Arbeiten mit Spitzenleistungen von Transportfahrzeugen zu keinen Verkehrsbeeinträchtigungen im Bereich der Königsberger Straße kommen kann.

Der AG übernimmt nicht die Haftung für Beschädigungen, Diebstähle oder den Totalverlust für die Güter, welche an den AG zur Nutzung überlassenen werden. Der AN trägt diese Risiken oder schließt eine entsprechende Versicherung für die Gegenstände ab. Die Kosten sind in den Einheitspreisen entsprechend zu berücksichtigen.

2. Allgemeines zum Schulbetrieb- und gelände
Das Bauvorhaben befindet sich auf dem östlichen Schulgelände der Melanchthonschule an der Königsberger Straße 91, 48157 Münster. Der westliche Teil des Schulgeländes befindet sich weiterhin in Betrieb und es findet ein regulärer Schulbetrieb der Grundschule während der stattfindenden Arbeiten statt.

3. Leistungen des AG zur Baustelleneinrichtung
Der AG haftet nicht für Schäden, die dem AN durch Witterungseinflüsse, Beschädigungen, Diebstahl, Feuer und Ähnlichem entstehen.

4. Baustelleneinrichtung
Die Baustelleneinrichtung ist vom Auftragnehmer eigenverantwortlich zu planen und mit dem Auftraggeber sowie der Bauleitung des Auftraggebers abzustimmen. Die im beigefügten Baustelleneinrichtungsplan, siehe Anlage 03, kenntlich gemachten Flächen dienen lediglich der Übersicht bzw. zeigen die bislang vorgesehen Baustelleneinrichtungen auf.
Die Baustelle ist so einzurichten, dass die Bauleistungen ordnungsgemäß durchgeführt werden und Gefahren oder vermeidbare Belästigungen der Nachbarschaft und des öffentlichen Verkehrs nicht entstehen. Lagerflächen innerhalb des Baugrundstückes sind im Baustelleneinrichtungsplan einzutragen und freigeben zu lassen. Ein Anspruch auf Flächen innerhalb des Baugeländes besteht nicht. Aufenthalts-, Sanitäts- und Lagerräume des AN können nur mit Zustimmung der AG-Bauleitung erstellt bzw. eingerichtet werden. Ggf. sind eigenständig Aufstellplätze außerhalb des Baufelds zu organisieren. Das Aufstellen von Wohnunterkünften auf dem Baugrundstück ist nicht erlaubt.

5. Baustelleneinrichtungsplan
Der Auftragnehmer hat dem Auftraggeber rechtzeitig vor Beginn der Ausführung, jedoch spätestens 14 Tage nach Beauftragung, einen Baustelleneinrichtungsplan zur Genehmigung vorzulegen.

Vor dem Beginn und nach Beendigung der Arbeiten (bzw. Räumen der Baustelle) hat eine gemeinsame Sichtprüfung des übergangsweise überlassenen Baufeldes stattzufinden. Über die Prüfung wird ein schriftliches Protokoll erstellt.

Der Auftragnehmer ist dazu verpflichtet sämtliche im Protokoll festgehaltenen Restarbeiten spätestens innerhalb von 6 Tagen nach der Begehung zu beseitigen. Kommt der Auftragnehmer der vertraglichen Verpflichtung nicht nach, ist der Auftraggeber berechtigt ohne weitere Aufforderung ein anderes Unternehmen mit der Ausführung der Restleistungen zu beauftragen.

Die anteiligen Kosten werden durch den AG bei der Schlussrechnungsprüfung in Abzug gebracht.

6. Baustellenreinigung
Regelmäßiges Reinigen und Aufräumen der für den Baubetrieb genutzten Grundstücksflächen, Gebäudeflächen und Lagerflächen innerhalb des Baugeländes. Regelmäßige Reinigung heißt mind. einmal wöchentliches Aufräumen und geordnetes Lagern innerhalb des Baugeländes.

## Zusätzliche Technische Vertragsbedingungen - Trockenbauarbeiten
Zusätzliche Technische Vertragsbedingungen - Trockenbauarbeiten

Vertragsgegenstand ist die VOB Teil C Trockenbauarbeiten DIN 18340 sowie darin enthaltene Normen. Werden weitere DIN-Vorschriften berührt, gelten diese sinngemäß.

Zusätzliche Verordnungen, Richtlinien, Empfehlungen: Die Merkblätter des Zentralverbandes des Deutschen Baugewerbes. Alle für die Ausführung der Leistungen in Frage kommenden Normen sowie Vorschriften der Behörden, Berufsgenossenschaften, technischen  Überwachungsvereine etc. sind zu berücksichtigen und einzuhalten.

1. Leistung
Die Leistung umfasst die Herstellung, die Lieferung und die fachgerechte Erstellung von:

- Trockenbau-Innenwänden u. -Vorsatzschalen
- Abhangdecken aus GK
- Hygienedecken
- Abhangdecken mit Aluminiumlamellen
- Abhangdecken aus Holzwolleakustikplatten

Wandhöhen Erdgeschoss: 3,95 m (OKRB - UKRD)
Wandhöhen 1. Obergeschoss: 3,95 m (OKRB - UKRD)
Die konstruktiven Höhen der Wände sind zu beachten und in Wahl der Beplankung und Wahl der Metallständer und deren Abstände gem. Herstellerangaben zu berücksichtigen und einzukalkulieren.

Gleiches gilt für die Anforderungen an Brandschutz und Schallschutz.

2. Einbau und Ausführung
Der Einbau der Konstruktionen ist spannungsfrei vorzunehmen. Bewegungen aus Wärmedehnung des Materials, sowie aus Bewegungen des Bauwerkes müssen zerstörungsfrei aufgenommen werden können. Erforderliche Befestigungslaschen und Ausgleichsmaterialien sind zu berücksichtigen.

3. Toleranzen
Der Ausführung der Arbeiten sind Toleranzen im Hochbau nach DIN 18 202 (neueste Fassung), sowie nach DIN 18 203 zu Grunde zu legen. Es gelten für alle Arbeiten erhöhten Anforderungen für Ebenheitstoleranzen, Winkeltoleranzen und Grenzabmaße sowie die Vorgaben der DIN 18 203. Die zulässigen Grenzabweichung für Maße gem. Tabelle 1, DIN 18 202 werden um 50 % reduziert, die zulässigen Grenzwerte für Winkelabweichungen gem. Tabelle 2, DIN 18 202 werden um 50 % reduziert. Gem. Tabelle 3 gilt Zeile 4 und 7 für die Grenzwerte für Ebenheitsabweichungen.

4. Eignung von Baustoffen, Bauteilen und Systemen
Der AN bleibt für die richtige Auswahl der Systeme, Werkstoffe, Materialien, usw. allein verantwortlich. Zu allen Bauelementen, welche eine bauaufsichtliche Zulassung bedürfen, d. h. Konstruktionen mit Anforderung an Brandschutz oder Schallschutz, sind entsprechende gültige Zulassungen vorzulegen.
Es dürfen nur Gipskartonplatten verwendet werden, die nicht vergilbt sind, um einen Durchschlag auf den Wand- oder Deckanstrich zu verhindern.

5. Standsicherheit
Alle Konstruktionen müssen so bemessen sein, dass sie den statischen Forderungen entsprechen.

6. Schallschutz
Die Umsetzung der geforderten Schalldämm-Maße ist dem Leistungsverzeichnis zu entnehmen.
Wird ein Schalldämm-Maß ohne nähere Erläuterung im Leistungsverzeichnis angegeben, so genügt die Einhaltung des Labor-Dämmmaßes nicht. Der Auftragnehmer hat nach seinem vorauszusetzenden Wissensstand Bedenken geltend zu machen, wenn der effektiv gewollte vor Ort mit der ausgeschriebenen Konstruktion nicht erreicht werden kann.

7. Brandschutz
Die Vorgaben des Brandschutzkonzeptes (Anlage 04) sind zu einzuhalten.

8. Baustoffe, Bauteile - Trockenbauarbeiten
8.1 Untergrund
Der Untergrund ist rechtzeitig vor Beginn der Arbeiten zu prüfen. Alle erforderlichen Untergrundbehandlungen sind Bestandteil der Leistung.

8.2 Beplankung
Bei mehrlagigen Beplankungen sind die einzelnen Plattenlagen mit versetzten Stößen und gemäß Vorschriften des Herstellers zu montieren.
Jede Plattenlage muss fest an die Unterkonstruktion gepresst und für sich befestigt werden. Die Fugen müssen verspachtelt werden. Die Platten müssen spannungsfrei angeschraubt werden. Eine Verschraubung wird in der Mitte begonnen und nach außen weitergeführt.
Die Verspachtelung darf erst dann begonnen werden, wenn keine Formveränderungen aufgrund von Feuchteveränderungen oder Temperaturveränderungen mehr zu erwarten sind. Es sind alle Verlegevorschriften des Herstellers zu beachten und einzuhalten. Das Beplanken von Laibungen, Nischen, etc. ist zu berücksichtigen.

8.3 Oberflächen (Qualitätsstufen)
Im Allgemeinen sind sämtliche Verspachtelungen der Trockenbauplatten in der Qualität Q2 gemäß Merkblatt der Industriegruppe Gipsplatten auszuführen.
Alle Fugen und Stöße sind mit einem geeigneten Armierungsband als Fugenbewehrung zu versehen.
Die Trockenbauwände erhalten einen Fliesenbelag, eine Epoxidharzbeschichtung, einen Dispersionsanstrich oder einen mehrschichtigen Effektlack.

8.4 Dämmung
Bei Wänden ohne Brandschutzanforderung: Mineralwolle B1.
Bei Anforderung F-30, F-90 usw.: Mineralfaser, ein- bis zweilagig gem. Elementebeschreibung, vollflächig dicht stoßend verlegt, Baustoffklasse A, Schmelzp. >1000 °C.

9. Fugen, Verbindungen, Randanschlüsse, Einbauteile
Alle Fugen, Verbindungen, Anschlüsse, Einbauteile, etc. sind entsprechend den geforderten bauphysikalischen Eigenschaften (Brandschutz, Schallschutz, Feuchteschutz etc.) auszuführen.

- Einschl. sämtlicher Bohr-, Stemm- und Befestigungsarbeiten
- Keine sichtbaren Verschraubungen der Konstruktionen
- Dübelungen unter Berücksichtigung der vorhandenen Bewehrung in Abstimmung mit dem bauseitigen  Statiker.
- Die Verwendung von Schussbolzen ist untersagt.

9.1 Ausbildung von Fugen
Bewegungsfugen und Gebäudetrennfugen sind mit entsprechenden Profilen zu übernehmen und dauerelastisch auszubilden. Arbeitsfugen und Abschnittsfugen sind nach Herstellerangaben und Erfordernis durch den AN eigenverantwortlich herzustellen.
Die Fugen sind mit geeignetem Hinterfüllmaterial zu hinterfüllen und mit dauerelastischem, überstreichbaren Dichtstoff auszufugen. Abschnitts- und Bewegungsfugen sind gemäß den Regeln der Technik und den Herstellerrichtlinien zu erstellen. Bewegungsfugen sind als Schattenfugen oder mit Silikon ausgefugt auszubilden (nach Wahl des AG).

10. Schutzmaßnahmen
Das Bauvorhaben "Neubau Melanchthonschule" beinhaltet Sichtbetonbauteile. Diese sind bereits oberflächenfertig während der Rohbauarbeiten hergestellt werden. Beschädigungen an den oberflächenfertigen Sichtbetonbauteilen sind grundsätzlich nicht zulässig und zu vermeiden. Dies ist auch insbesondere bei notwendigen Wand- und Deckenanschlüssen zu berücksichtigen. Notwendige Aufwendungen hierzu sind in den Leistungspositionen einzukalkulieren. Zur Übersicht für Sichtbetonbauteile wird auf die in den Anlagen enthaltenen Planunterlagen 706_5_SG_ÜP_01_107_02 und 706_5_SG_ÜP_00_106_02 verwiesen. Diese zeigen auf, welche Oberflächen des Rohbaus oberflächenfertig sind.

Alle sichtbaren Teile und Flächen, wie z. B. Sichtbeton, Türen und Zargen, Rohrleitungen, Verglasungen etc. sind vor Verschmutzungen und Beschädigungen aller Art sorgfältig zu schützen. Maßnahmen zum Schutz vor Verunreinigungen oder Beschädigungen anderer Bauteile oder Sichtmauerwerk, Holzteile und Einbauobjekte sind in die Einheitspreise einzukalkulieren. Hierzu erfolgt keinerlei Extra-Vergütung, falls nicht gesondert beschrieben.
Dies gilt auch für die eigenen Leistungen:
Alle oberflächenfertig beschichteten Einbauteile sind ausreichend gegen Beschädigung zu schützen bzw. der Einbau zeitlich so zu legen, dass keinerlei Beschädigungen während der Bauphase entstehen können.
Die Schutzfolien usw. sind nach Aufforderung durch die örtliche Bauleitung des AG zu entfernen und zu entsorgen.

11. GK-Trockenbauwände

11.1 Einbau / Ausführung
Montage der Metallständerwände auf Rohboden.
Bei der Montage auf dem Rohboden sind die Bodenprofile im Bereich von kreuzenden TGA-Leitungen freizustellen.
Falls Steigetrassen der TGA nicht durch Schächte (mit Brandschutzanforderungen) geführt werden, so sind seitens des AN Ummantelungen aus Gipskarton in F30-Ausführung bzw. gem. Anforderungen vorzusehen.

11.2 Aussparungen und Durchbrüche
Die Unterkonstruktionen für Türanlagen sind mit den Unterkonstruktionen der Trennwände zu erstellen (Herstellen der Tür mit Sturzprofil, seitlich raumhoch verstärkten Metallständerprofilen, einschließlich Boden- und Deckenanschluss mit Türpfostensteckwinkeln).

11.3 Abschnittsweises Beplanken, zeitlich versetzte Arbeitsgänge
Innenwanddurchführungen für Installationsleitungen sind vorzusehen. Installationsführung gem. Angabe Gewerk TGA. Anarbeiten an Brandschutzklappen gem. brandschutztechnischen Erfordernissen. Installationsdurchführungen sind sorgfältig gegen Schallübertragung zu sichern, z. B. durch zusätzliches Hinterstopfen, Versiegeln, Ausschäumen usw.

Das Beplanken der zweiten Seite der Trockenbauwände erfolgt nach Verlegung der TGA-Leitungen. Die abschnittsweise Beplankung, nach Freigabe durch die Bauleitung, ist in den Positionen mit einzukalkulieren.
Das nachträgliche Schließen von Aussparungen, Schächten, etc. für Technikinstallationen und usw. erfolgt nach Baufortschritt und Freigabe durch die Bauleitung. Die Freigabe hat schriftlich zu erfolgen. Das Material entspricht der Wandfläche und muss ferner den Auflagen des Brand-, Wärme-, und Schallschutzes entsprechen. Hierzu gehört auch der Einbau von Brandschutzklappen, etc. Bei nachträglichem Schließen von Durchbrüchen etc., ist auf schallbrückenfreie Trennung des Rohrnetzes vom Baukörper zu achten. Es ist zu berücksichtigen, dass das Verschließen der Öffnungen und Aussparrungen in mehreren zeitlich versetzten Arbeitsgängen durchzuführen ist.

11.4 Anschlüsse
Anschlüsse an Stb-Decken sind gleitend auszubilden.
Anschluss einschließlich sämtlicher Abdichtungen mit Abschlussprofilen. Oben gegen Rohdecke gleitend, sichtbare Schattenfuge entsprechend der Deckendurchbiegung. Seitlich gegen Stahlbeton, Mauerwerk, Fassade und unten gegen OK Rohdecke.
Die möglichen Durchbiegungen der Decken sind bei der Detailplanung durch den AN zu berücksichtigen.
Bei sichtbar bleibenden Anschlüssen sind die Arbeiten besonders sorgfältig auszuführen. Fugen sind mit einem eingespachtelten Eckschutzprofil geradlinig auszuführen.

11.5 Einbauteile
Material verdecktliegender Profile: verzinktes Stahlblech,
Material sichtbarer Profile und alle Profile in Sanitärräumen: Edelstahl Werkstoff 1.4301 (V2A)

11.6 Revisionierbarkeit
Installationen sind in Absprache mit der Haustechnik mit Revisionsklappen zugänglich zu halten. Größe, Lage und Bedienbarkeit nach Angabe Architekt und TGA. Der Verschluss der Installationen ist erst nach Besichtigung und Freigabe durch die örtliche Bauleitung des AG vorzunehmen. Hierbei sind auch die Brandschutzanforderungen einzuhalten; so sind die Revisionsklappen in Brandschutzwänden nach den Vorgaben des Brandschutzkonzeptes auszuführen.
In geschlossenen, fugenlosen Gipskartonwänden sind die Revisionsöffnungen in geregelten Größen und Lagen vorzusehen, flächenbündig ohne Schattenfugen. Die Wandöffnung und die Platten werden jeweils in einem Metallrahmen eingefasst (inkl. Druckverschluss).

11.7 Traversen / Unterkonstruktionen
In Wänden sind nach Bedarf Verstärkungen bzw. Unterkonstruktionen vorzusehen.
Zur Befestigung von Hängeschränken in Küchen, Heizkörpern, Sanitärelementen, Sanitäraccessoires etc. sowie zur Befestigung von Installationen in Schächten und Wänden sind erforderliche Unterkonstruktionen nach statischer Erfordernis auszuführen.
Die Installationswände sind mit allen notwendigen verstärkten Profilen zur Befestigung der Sanitärblöcke, Waschtische, Stützgriffe, etc. auszuführen.

11.8 Deckenschotts
Das Deckenschott muss prinzipiell von gleicher Qualität sein, wie die Trennwand selber, d. h. dass der Aufbau des jeweiligen Schotts dem der darunter anzuordnenden Trennwand entspricht. Die abgehängte Decke muss in der jeweiligen möglichen Trennwandachse so gestaltet werden, dass ein direkter dichter Anschluss der aufzustellenden Trennwand an das Deckenschott ausgeführt werden kann.
Erforderliche Deckenschotts über Türen sind unter Berücksichtigung der Einbaurichtlinien des Türherstellers und unter Einhaltung der bauphysikalischen und brandschutztechnischen Anforderungen als Tür-Stürze auszubilden. Dies gilt auch für Brandschutzvorhänge, Rauchschutzvorhänge und Glaswände.

12. Abhangdecken - Einbau und Ausführung

12.1 Oberfläche
Die Deckenunterseiten sind malerfertig zu spachteln und zu verschleifen, da die Oberfläche nur gestrichen wird. Alle Fugen und Stöße sind mit einem geeigneten Armierungsband als Fugenbewehrung zu versehen.
Im Allgemeinen sind sämtliche Verspachtelungen der Trockenbauplatten in der Qualität Q2 gemäß Merkblatt der Industriegruppe Gipsplatten zu erstellen.

12.2 Unterkonstruktion
Aus verzinkten Direktabhängern und Grundprofil, befestigen mit bauaufsichtlich zugelassenen Befestigungsmitteln. Die Brandschutzvorschriften sind zu beachten.
Untergrund: Stb-Decke
Es ist seitens des AN dringend zu beachten, dass die Abhanghöhen von Raum zu Raum variieren können.
Achsmaß der Profile und der Abstände der Abhänger gemäß Erfordernis.

12.3 Anschlüsse
Randausbildung / Wandanschluss über hinterlegte Schattenfuge.
Ausbildung der Schattenfuge durch verstellbare Stufenrandwinkel an der Sichtfläche im Sichtflächen-Design der Elemente. Befestigung mit Stahldübeln an Massivwänden bzw. mit Schnellbauschrauben an leichten Trennwänden.
Nach Erfordernis sind Anschlüsse an umgebende Bauteile und alle Elementfugen luftdicht auszuführen.
Der Anschluss ist unter Berücksichtigung der Brandschutz- und / oder Schallschutzanforderungen gemäß Brandschutzkonzept (Anlage B06) und Schallschutznachweis (Anlage B08) auszuführen.

12.4 Aussparungen / Ausschnitte
Deckenausschnitt zum Einbau der Einbauleuchten, Lautsprecher, Melder, Sprinkler, Luftauslässen etc. gemäß Angaben TGA. Erforderliche zusätzliche Unterkonstruktionen im Bereich von erhöhten Lasten der Einbauteile sind Bestandteil der Leistung.
Bei der Auslegung der Montagedübel für Abhangdecken sind die entsprechenden Deckeneinbauten, wie Beleuchtungskörper, Deckenluftauslässe, Lautsprecher usw. zu berücksichtigen.

12.5 Verkleidung / Abkofferungen / Dämmung
Bei sämtlichen Rohrleitungen ist auf eine körperschallgedämmte Lagerung und Entkopplung zu den angrenzenden und umschließenden Bauteilen zu achten.
Die Dämmstoffe von Lüftungsleitungen und Schächten müssen aus nicht brennbaren Baustoffen bestehen.
Die Abhangdecken in hochinstallierten Bereichen sind nach Erfordernis mit Weitspannträgern zu befestigen.
Bei Akustikauflagen ist Folgendes zu beachten:
Für Dämm-Schallschluckmatten gilt, dass keine offene Faser verwendet werden darf, wenn sie "luftumspült" ist. Es müssen hier in Folie eingeschweißte Mineralfasermatten eingebaut werden.
Bei den frei auskragenden Decken sind die Aufkantungen mit Fräsungen auszuführen.

12.6 Revisionierbarkeit
Installationen sind in Absprache mit der Haustechnik mit Revisionsklappen zugänglich zu halten. Größe, Lage und Bedienbarkeit nach Angabe Architekt und TGA. Hierbei sind auch die Brandschutzanforderungen einzuhalten, so sind die Revisionsklappen in den Decken nach den Vorgaben des Brandschutzkonzeptes auszuführen.
In geschlossenen, fugenlosen Gipskartondecken sind die Revisionsöffnungen in geregelten Größen und Lagen vorzusehen, flächenbündig ohne Schattenfugen.
Revisionsklappen in allen erforderlichen Größen, Grundrahmen feuerverzinkt, einschließlich Einbauzargen mit Vierkant oder Druck-Verschluss (nach Wahl des AG) zu öffnen, liefern und in die glatte GK-Decke einbauen. Ort und Umfang nach Erfordernis.
Stöße und Schrauben der GK-Platten sind zu spachteln und zu verschleifen. Oberflächenanforderung: Q3

12.7 Deckenausschnitte
Deckenausschnitte zum Einbau der Einbauleuchten, Lautsprecher, Melder, Sprinkler, Luftauslässe etc. gemäß Angabe Gewerk TGA.
Bei der Auslegung der Montagedübel für Abhangdecken sind die entsprechenden Deckeneinbauten, wie Beleuchtungskörper, Deckenluftauslässe, Lautsprecher usw. zu berücksichtigen.

13. Gerüste
Alle erforderlichen Gerüste bis zu einer Arbeitshöhe von max. 4,50 m für die Trockenbauarbeiten sind in die Einheitspreise einzukalkulieren. Die jeweiligen über dieses Maß hinausgehenden Höhen sind in den einzelnen Positionen angegeben und müssen in die Einheitspreise der jeweiligen Position einkalkuliert werden.

14. Säuberung
Die arbeitstägliche Säuberung des Arbeitsbereiches des Auftragnehmers ist Nebenleistung. Den Weisungen der Bauleitung zur Säuberung des Arbeitsbereiches des jeweiligen Auftragnehmers ist Folge zu leisten. Nach einmaliger fruchtloser Aufforderung durch die Bauleitung ist der AG berechtigt, ein anderes Unternehmen mit der Säuberung zu beauftragen und die entstanden Kosten von Rechnungen jeglicher Art in Abzug zu bringen.

15. Prüfzeugnisse
Auf Verlangen sind der Bauleitung vor Bestellung des einzubauenden Materials kostenlos Prüfzeugnisse vorzulegen.

16. Sonstiges zur Ausführung
Sämtliche Räume sind besenrein zu übergeben. Unrat, Abfall und dergleichen sind kurzfristig zu entfernen.

Alle Wand- und Deckenflächen sowie dazugehörige Aussparrungen oder Öffnungen jeglicher Art sind mit Hilfe eines Lasergerätes exakt +/-3 mm einzumessen. Diese Leistung ist als Grundleistung in die Einheitspreise einzukalkulieren.

Mit den im Leistungsverzeichnis enthaltenen Angaben über Bauart, Bauteil, Baustoff und Abmessungen gelten auch der Herstellungsvorgang und -ablauf der anerkannten Regeln der Technik und der gesetzlichen und behördlichen Vorschriften als beschrieben. Hierbei bedeutet "Bauart" das Herstellen durch Zuammenfügen der Stoffe und Bauteile bis zur fertigen Leistung.

Alle Leistungen umfassen auch die Lieferung der dazugehörigen Stoffe und Bauteile einschl. Abladen, Transportieren und Lagern auf der Baustelle in den dafür zugewiesenen, vorgesehenen Bereichen, wenn in der Leistungsbeschreibung nichts anderes vorgeschrieben ist.

Sofern in der Leistungsbeschreibung die Ausführung "nach besonderer Anordnung des AG" vorgeschrieben ist, bedeutet dies, dass auch mit der Vorbereitung zur Ausführung erst nach besonderer Aufforderung durch den AG zu beginnen ist.

Die Fassaden werden je Gebäudeseite über alle Geschosse montiert. Die Trockenbauarbeiten sind somit in mehrere Abschnitte bzw. Teilbereiche je Geschoss zu unterteilen.
Ferner sind teilweise Wände auf dem Rohboden (Stahlbeton) und andere auf Estrich zu montieren. Daher können die Arbeiten nicht in einem Zug je Etage ausgeführt werden. In die nachfolgenden Einheitspreise mehrmaliges Arbeiten in unterschiedlichen Geschossen einzukalkulieren.

13. Bemusterung
Die rechtzeitige Vorbereitung und Durchführung einer Bemusterung inkl. Farbfestlegung etc. aller diesbezüglich relevanten Materialien und Einbaugegenständen ist Leistungsbestandteil des AN. Die Muster sind an der Baustelle vorzuhalten. Die Vorlage von Auslaufmaterialien ist nicht zulässig. Die Bemusterung hat so rechtzeitig zu erfolgen, dass weitere Alternativanfragen möglich sind, ohne den Bauablauf zu beeinträchtigen. Zur Bemusterung gehört auch das Anlegen von Musterflächen. Die Erstellung von Musterflächen wird, sofern im LV nicht anders beschrieben, nicht gesondert vergütet.

## Besondere Vertragsbedingungen - Termine
Besondere Vertragsbedingungen - Termine

voraussichtlicher Baubeginn: 2. Quartal 2026
voraussichtlicher Bauende: 2. Quartal 2027

Ecktermine / Ausführungsdauern:
  => siehe Anlage 02 Nullablaufplan

## 328 Trockenbauarbeiten
Datum: 05.11.2025

### Titel 01 Trockenbauwände

*Hinweis: Hinweis Trockenbauwände*
Die Trockenbauarbeiten sind in mehrere Abschnitte bzw. Teilbereiche je Geschoss zu unterteilen.
Die Arbeiten können daher nicht in einem Zug je Etage ausgeführt werden. In die nachfolgenden Einheitspreise ist ein mehrmaliges Arbeiten in unterschiedlichen Geschossen einzukalkulieren.

Kalkulationsgrundlage zur Montage von GK-Wänden:
Die Fertigstellung von Trenn- und Montagewänden sowie Vorsatzschalen ist in vier Arbeitsgängen zu kalkulieren:

1. Arbeitsgang: Montage der Unterkonstruktion
2. Arbeitsgang: 1-seitige Beplankung mit Spachteln und Schleifen
3. Arbeitsgang: Verschluss der Gipskartonwand mit Spachteln und Schleifen
4. Arbeitsgang: Nachträgliches Anarbeiten und Anpassen an Einbauten und Installationen bzw. Durchdringungen jeglicher Art

Es ist somit eine diskontinuierliche Leistungserbringung der Teilleistungen zu berücksichtigen. Keine Arbeiten "in einem Zuge".

*Hinweis: Arbeitsgerüste*
Sämtliche zur Ausführung der Arbeiten notwendigen Arbeitsgerüste sind durch den AN zu liefern und vorzuhalten. Sämtliche Aufwendungen hierfür sind in den EP einzukalkulieren.

Einbauort:  EG u. 1. OG
Deckenhöhe:  ca. 3,95 m, OKRB - UKRD

#### Untertitel 01.01 Wände ohne Schallschutzanforderungen

**01.01.0010 GK-Wand, 125 mm, Typ 01**
Trennwand als Montagewand.
Wanddicke:  125 mm
Beplankung:  Je Seite 2 Lagen GKB,
  d = 12,5 mm
Metallständer:  CW 75, UW 75
Dämmschicht:  Faserdämmstoff, DIN 13162,  Dicke 60 mm
Ständerabstand:  gem. Erfordernis
Brandschutzklassifizierung: -
Schallschutzanforderung:-
Oberflächenqualität:  Q2
Einbau auf Rohfußboden.
Einbauort:  EG u. 1. OG
Wandhöhe:  ca. 3,95 m, OKRB - UKRD

Typ 01 gem. Übersichtspläne Wandtypen:

  706_5_SG_ÜP_00_601
  706_5_SG_ÜP_01_602
Menge: 92,000 m²

**01.01.0020 Zulage, GK-Wand, 125 mm, Typ 01, einseitig zementgebunden**
Zulage zur vorgenannten Position für die Ausführung der GK-Wand mit einseitig doppelter Beplankung mit zementgebundener Platte (2 x d = 12,5 mm).
Menge: 60,000 m²

**01.01.0030 Zulage, GK-Wand, 125 mm, Typ 01, einseitig imprägniert**
Zulage zur vorgenannten Position für die Ausführung der GK-Wand mit einseitig doppelter Beplankung mit GKBI (2 x d = 12,5 mm).
Menge: 3,000 m²

**01.01.0040 GK-Wand, 125 mm, F30, Typ 01**
Trennwand als Montagewand.
Wanddicke:  125 mm
Beplankung:  Je Seite 2 Lagen GKB,
  d = 12,5 mm
Metallständer:  CW 75, UW 75
Dämmschicht:  Faserdämmstoff, DIN 13162,  Dicke 60 mm
Ständerabstand:  gem. Erfordernis
Brandschutzklassifizierung: F30
Schallschutzanforderung:-
Oberflächenqualität:  Q2
Einbau auf Rohfußboden.
Einbauort:  EG u. 1. OG
Wandhöhe:  ca. 3,95 m, OKRB - UKRD

Typ 01 gem. Übersichtspläne Wandtypen:

  706_5_SG_ÜP_00_601
  706_5_SG_ÜP_01_602
Menge: 15,000 m²

**01.01.0050 GK-Wand, 125 mm, F90, Typ 01**
Trennwand als Montagewand.
Wanddicke:  125 mm
Beplankung:  Je Seite 2 Lagen GKF-  Feuerschutzplatten,
  d = 12,5 mm
Metallständer:  CW 75, UW 75
Dämmschicht:  Faserdämmstoff, DIN 13162,  Dicke 60 mm
Ständerabstand:  gem. Erfordernis
Brandschutzklassifizierung: F90
Schallschutzanforderung:-
Oberflächenqualität:  Q2
Einbau auf Rohfußboden.
Einbauort:  EG u. 1. OG
Wandhöhe:  ca. 3,95 m, OKRB - UKRD

Typ 01 gem. Übersichtspläne Wandtypen:

  706_5_SG_ÜP_00_601
  706_5_SG_ÜP_01_602
Menge: 90,000 m²

**01.01.0060 Zulage, GK-Wand, 125 mm, F90, Typ 01, einseitig imprägniert**
Zulage zur vorgenannten Position für die Ausführung der GK-Wand mit einseitig doppelter Beplankung mit GKFI (2 x d = 12,5 mm).
Menge: 19,000 m²

**01.01.0070 GK-Wand, 125 mm, F90, Typ 01, unterhalb Treppenlauf**
Trennwand als Montagewand unterhalb einer Stahlbetontreppe.
Treppenverlauf siehe untenstehendem Planausschnitt. Max. Höhe bis 3,95 m ü. OKRFB. Erforderliche Aufwendungen zur Herstellung des schrägen Wandverlaufs sind in die Position einzukalkulieren.
Wanddicke:  125 mm
Beplankung:  Je Seite 2 Lagen GKF-  Feuerschutzplatten,
  d = 12,5 mm
Metallständer:  CW 75, UW 75
Dämmschicht:  Faserdämmstoff, DIN 13162,  Dicke 60 mm
Ständerabstand:  gem. Erfordernis
Brandschutzklassifizierung: F90
Schallschutzanforderung:-
Oberflächenqualität:  Q2
Einbau auf Rohfußboden.
Einbauort:  EG
Wandhöhe:  ca. 0,00 m bis 3,95 m, OKRB  - UKRD

Die beschriebene Wand ist beidseitig an den Rändern einer Treppenanlage zu bauen. Horizontale Länge der Treppenanlage ca. 7,40 m

Typ 01 gem. Übersichtspläne Wandtypen:

  706_5_SG_ÜP_00_601
  706_5_SG_ÜP_01_602

Treppenverlauf (Trockenbauwand F90 in rot):

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Menge: 15,000 m

**01.01.0080 Zulage, Ausklinkung Unterzug**
Zulage zur vorgenannten Position der Trockenbauwand, F90, unterhalb von Treppenläufen für das Ausklinken der Trockenbauwand im Bereich eines Unterzugs.

Abmessung UZ:ca. 40 x 25 cm
Menge: 2,000 St

**01.01.0090 GK-Wand, 125 mm, F90, imprägniert, Typ 01**
Trennwand als Montagewand.
Wanddicke:  125 mm
Beplankung:  Je Seite 2 Lagen GKFI-  Feuerschutzplatten,
  d = 12,5 mm
Metallständer:  CW 75, UW 75
Dämmschicht:  Faserdämmstoff, DIN 13162,  Dicke 60 mm
Ständerabstand:  gem. Erfordernis
Brandschutzklassifizierung: F90
Schallschutzanforderung:-
Oberflächenqualität:  Q2
Einbau auf Rohfußboden.
Einbauort:  EG u. 1. OG
Wandhöhe:  ca. 3,95 m, OKRB - UKRD

Typ 01 gem. Übersichtspläne Wandtypen:

  706_5_SG_ÜP_00_601
  706_5_SG_ÜP_01_602
Menge: 32,000 m²

**01.01.0100 GK-Wand, 125 mm, imprägniert, Typ 01**
Trennwand als Montagewand.
Wanddicke:  125 mm
Beplankung:  Je Seite 2 Lagen GKBI, d =  12,5 mm
Metallständer:  CW 75, UW 75
Dämmschicht:  Faserdämmstoff, DIN 13162,  Dicke 60 mm
Ständerabstand:  gem. Erfordernis
Brandschutzklassifizierung:-
Schallschutzanforderung: -
Oberflächenqualität:  Q2
Einbau auf Rohfußboden.
Einbauort:  EG u. 1. OG
Wandhöhe:  ca. 3,95 m, OKRB - UKRD

Typ 01 gem. Übersichtspläne Wandtypen:

  706_5_SG_ÜP_00_601
  706_5_SG_ÜP_01_602
Menge: 90,000 m²

**01.01.0110 GK-Wand, 125 mm, zementgebunden, Typ 01**
Trennwand als Montagewand.
Wanddicke:  125 mm
Beplankung:  Je Seite 2 Lagen  zementgebundene GK-  Bauplatte, d = 12,5 mm
Metallständer:  CW 75, UW 75
Dämmschicht:  Faserdämmstoff, DIN 13162,  Dicke 60 mm
Ständerabstand:  gem. Erfordernis
Brandschutzklassifizierung:-
Schallschutzanforderung: -
Oberflächenqualität:  Q2
Einbau auf Rohfußboden.
Einbauort:  EG u. 1. OG
Wandhöhe:  ca. 3,95 m, OKRB - UKRD

Typ 01 gem. Übersichtspläne Wandtypen:

  706_5_SG_ÜP_00_601
  706_5_SG_ÜP_01_602
Menge: 90,000 m²

**01.01.0120 GK-Wand, 255 mm, Typ 01**
Trennwand als Montagewand, Doppelständerwand.
Wanddicke:  255 mm
Beplankung:  Je Seite 2 Lagen GKB,
  d = 12,5 mm
Metallständer:  2 x CW 100, 2 x UW 100
Dämmschicht:  Faserdämmstoff, DIN 13162,  2x Dicke 80 mm
Ständerabstand:  gem. Erfordernis
Brandschutzklassifizierung: -
Schallschutzanforderung:-
Oberflächenqualität:  Q2
Einbau auf Rohfußboden.
Einbauort:  EG u. 1. OG
Wandhöhe:  ca. 3,95 m, OKRB - UKRD

Typ 01 gem. Übersichtspläne Wandtypen:

  706_5_SG_ÜP_00_601
  706_5_SG_ÜP_01_602
Menge: 19,000 m²

**01.01.0130 Zulage, GK-Wand, 255 mm, Typ 01, einseitig imprägniert**
Zulage zur vorgenannten Position für die Ausführung der GK-Wand mit einseitig doppelter Beplankung mit GKBI (2 x d = 12,5 mm).
Menge: 19,000 m²

**01.01.0140 GK-Wand, 255 mm, F30, Typ 01**
Trennwand als Montagewand, Doppelständerwand.
Wanddicke:  255 mm
Beplankung:  Je Seite 2 Lagen GKB,
  d = 12,5 mm
Metallständer:  2 x CW 100, 2 x UW 100
Dämmschicht:  Faserdämmstoff, DIN 13162,  2x Dicke 80 mm
Ständerabstand:  gem. Erfordernis
Brandschutzklassifizierung: F30
Schallschutzanforderung:-
Oberflächenqualität:  Q2
Einbau auf Rohfußboden.
Einbauort:  EG u. 1. OG
Wandhöhe:  ca. 3,95 m, OKRB - UKRD

Typ 01 gem. Übersichtspläne Wandtypen:

  706_5_SG_ÜP_00_601
  706_5_SG_ÜP_01_602
Menge: 15,000 m²

**01.01.0150 GK-Wand, 255 mm, F90, Typ 01**
Trennwand als Montagewand, Doppelständerwand.
Wanddicke:  255 mm
Beplankung:  Je Seite 2 Lagen GKF,
  d = 12,5 mm
Metallständer:  2 x CW 100, 2 x UW 100
Dämmschicht:  Faserdämmstoff, DIN 13162,  2x Dicke 80 mm
Ständerabstand:  gem. Erfordernis
Brandschutzklassifizierung: F90
Schallschutzanforderung:-
Oberflächenqualität:  Q2
Einbau auf Rohfußboden.
Einbauort:  EG u. 1. OG
Wandhöhe:  ca. 3,95 m, OKRB - UKRD

Typ 01 gem. Übersichtspläne Wandtypen:

  706_5_SG_ÜP_00_601
  706_5_SG_ÜP_01_602
Menge: 35,000 m²

**01.01.0160 GK-Wand, 305 mm, Typ 01**
Trennwand als Montagewand, Doppelständerwand.
Wanddicke:  305 mm
Beplankung:  Je Seite 2 Lagen GKB,
  d = 12,5 mm
Metallständer:  2 x UW 125, 2 x CW 125
Dämmschicht:  Faserdämmstoff, DIN 13162,  2x Dicke 80 mm
Ständerabstand:  gem. Erfordernis
Brandschutzklassifizierung: -
Schallschutzanforderung:-
Oberflächenqualität:  Q2
Einbau auf Rohfußboden.
Einbauort:  EG u. 1. OG
Wandhöhe:  ca. 3,95 m, OKRB - UKRD

Typ 01 gem. Übersichtspläne Wandtypen:

  706_5_SG_ÜP_00_601
  706_5_SG_ÜP_01_602
Menge: 10,000 m²

#### Untertitel 01.02 Wände mit Schallschutzanforderungen

**01.02.0010 GK-Wand, 125 mm, R'w >= 45 dB, Typ 02**
Trennwand als Montagewand.
Wanddicke:  125 mm
Beplankung:  Je Seite 2 Lagen GKB, d =  12,5 mm
Metallständer:  CW 75, UW 75
Dämmschicht:  Faserdämmstoff, DIN 13162,  Dicke 60 mm
Ständerabstand:  gem. Erfordernis
Brandschutzklassifizierung: -
Schallschutzanforderung: R'w >= 45 dB
Oberflächenqualität:  Q2
Einbau auf Rohfußboden.
Einbauort:  EG u. 1. OG
Wandhöhe:  ca. 3,95 m, OKRB - UKRD

Typ 02 gem. Übersichtspläne Wandtypen:

  706_5_SG_ÜP_00_601
  706_5_SG_ÜP_01_602
Menge: 130,000 m²

**01.02.0020 GK-Wand, 125 mm, R'w >= 45 dB, F30, Typ 02**
Trennwand als Montagewand.
Wanddicke:  125 mm
Beplankung:  Je Seite 2 Lagen GKB, d =  12,5 mm
Metallständer:  CW 75, UW 75
Dämmschicht:  Faserdämmstoff, DIN 13162,  Dicke 60 mm
Ständerabstand:  gem. Erfordernis
Brandschutzklassifizierung: -
Schallschutzanforderung: R'w  >= 45 dB
Oberflächenqualität:  Q2
Einbau auf Rohfußboden.
Einbauort:  EG u. 1. OG
Wandhöhe:  ca. 3,95 m, OKRB - UKRD

Typ 02 gem. Übersichtspläne Wandtypen:

  706_5_SG_ÜP_00_601
  706_5_SG_ÜP_01_602
Menge: 70,000 m²

**01.02.0030 Zulage, GK-Wand, 125 mm, R'w >= 45 dB, F30, Typ 02, einseitig imprägniert**
Zulage zur vorgenannten Position für die Ausführung mit einseitig doppelter Beplankung mit GKI (2 x d = 12,5 mm).
Menge: 6,000 m²

**01.02.0040 GK-Wand, 125 mm, R'w >= 47 dB, Typ 03**
Trennwand als Montagewand.
Wanddicke:  125 mm
Beplankung:  Je Seite 2 Lagen GKB, d =  12,5 mm
Metallständer:  CW 75, UW 75
Dämmschicht:  Faserdämmstoff, DIN 13162,  Dicke 60 mm
Ständerabstand:  gem. Erfordernis
Brandschutzklassifizierung: -
Schallschutzanforderung: R'w  >= 47 dB
Oberflächenqualität:  Q2
Einbau auf Rohfußboden.
Einbauort:  EG u. 1. OG
Wandhöhe:  ca. 3,95 m, OKRB - UKRD

Typ 03 gem. Übersichtspläne Wandtypen:

  706_5_SG_ÜP_00_601
  706_5_SG_ÜP_01_602
Menge: 485,000 m²

**01.02.0050 GK-Wand, 125 mm, R'w >= 47 dB, F30, Typ 03**
Trennwand als Montagewand.
Wanddicke:  125 mm
Beplankung:  Je Seite 2 Lagen GKB, d =  12,5 mm
Metallständer:  CW 75, UW 75
Dämmschicht:  Faserdämmstoff, DIN 13162,  Dicke 60 mm
Ständerabstand:  gem. Erfordernis
Brandschutzklassifizierung: F30
Schallschutzanforderung: R'w  >= 47 dB
Oberflächenqualität:  Q2
Einbau auf Rohfußboden.
Einbauort:  EG u. 1. OG
Wandhöhe:  ca. 3,95 m, OKRB - UKRD

Typ 03 gem. Übersichtspläne Wandtypen:

  706_5_SG_ÜP_00_601
  706_5_SG_ÜP_01_602
Menge: 75,000 m²

**01.02.0060 Zulage, GK-Wand, 125 mm, R'w >= 47 dB, F30, Typ 03, einseitig imprägniert**
Zulage zur vorgenannten Position für die Ausführung mit einseitig doppelter Beplankung mit GKI (2 x d = 12,5 mm).
Menge: 13,000 m²

**01.02.0070 GK-Wand, 125 mm, R'w >= 47 dB, F90, Typ 03**
Trennwand als Montagewand.
Wanddicke:  125 mm
Beplankung:  Je Seite 2 Lagen GKF, d =  12,5 mm
Metallständer:  CW 75, UW 75
Dämmschicht:  Faserdämmstoff, DIN 13162,  Dicke 60 mm
Ständerabstand:  gem. Erfordernis
Brandschutzklassifizierung: F90
Schallschutzanforderung: R'w  >= 47 dB
Oberflächenqualität:  Q2
Einbau auf Rohfußboden.
Einbauort:  EG u. 1. OG
Wandhöhe:  ca. 3,95 m, OKRB - UKRD

Typ 03 gem. Übersichtspläne Wandtypen:

  706_5_SG_ÜP_00_601
  706_5_SG_ÜP_01_602
Menge: 82,000 m²

**01.02.0080 GK-Wand, 125 mm, R'w >= 55 dB, F90, Typ 10**
Trennwand als Montagewand.
Wanddicke:  125 mm
Beplankung:  Je Seite 2 Lagen GKF, d =  12,5 mm
Metallständer:  CW 75, UW 75
Dämmschicht:  Faserdämmstoff, DIN 13162,  Dicke 60 mm
Ständerabstand:  gem. Erfordernis
Brandschutzklassifizierung: F90
Schallschutzanforderung: R'w  >= 55 dB
Oberflächenqualität:  Q2
Einbau auf Rohfußboden.
Einbauort:  EG
Wandhöhe:  ca. 3,95 m, OKRB - UKRD

Typ 03 gem. Übersichtspläne Wandtypen:

  706_5_SG_ÜP_00_601
  706_5_SG_ÜP_01_602
Menge: 32,000 m²

**01.02.0090 GK-Wand, 255 mm, R'w >= 47 dB, Typ 03**
Trennwand als Montagewand, Doppelständerwand.
Wanddicke:  255 mm
Beplankung:  Je Seite 2 Lagen GKB, d =  12,5 mm
Metallständer:  2 x CW 100, 2 x UW 100
Dämmschicht:  Faserdämmstoff, DIN 13162,  2 x Dicke 80 mm
Ständerabstand:  gem. Erfordernis
Brandschutzklassifizierung: -
Schallschutzanforderung: R'w  >= 47 dB
Oberflächenqualität:  Q2
Einbau auf Rohfußboden.
Einbauort:  EG u. 1. OG
Wandhöhe:  ca. 3,95 m, OKRB - UKRD

Typ 03 gem. Übersichtspläne Wandtypen:

  706_5_SG_ÜP_00_601
  706_5_SG_ÜP_01_602
Menge: 342,000 m²

**01.02.0100 GK-Wand, 255 mm, R'w >= 47 dB, F30, Typ 03**
Trennwand als Montagewand, Doppelständerwand.
Wanddicke:  255 mm
Beplankung:  Je Seite 2 Lagen GKB, d =  12,5 mm
Metallständer:  2 x CW 100, 2 x UW 100
Dämmschicht:  Faserdämmstoff, DIN 13162,  2 x Dicke 80 mm
Ständerabstand:  gem. Erfordernis
Brandschutzklassifizierung: F30
Schallschutzanforderung: R'w  >= 47 dB
Oberflächenqualität:  Q2
Einbau auf Rohfußboden.
Einbauort:  EG u. 1. OG
Wandhöhe:  ca. 3,95 m, OKRB - UKRD

Typ 03 gem. Übersichtspläne Wandtypen:

  706_5_SG_ÜP_00_601
  706_5_SG_ÜP_01_602
Menge: 163,000 m²

**01.02.0110 GK-Wand, 255 mm, R'w >= 47 dB, F90, Typ 03**
Trennwand als Montagewand, Doppelständerwand.
Wanddicke:  255 mm
Beplankung:  Je Seite 2 Lagen GKF, d =  12,5 mm
Metallständer:  2 x CW 100, 2 x UW 100
Dämmschicht:  Faserdämmstoff, DIN 13162,  2 x Dicke 80 mm
Ständerabstand:  gem. Erfordernis
Brandschutzklassifizierung: F90
Schallschutzanforderung: R'w  >= 47 dB
Oberflächenqualität:  Q2
Einbau auf Rohfußboden.
Einbauort:  EG u. 1. OG
Wandhöhe:  ca. 3,95 m, OKRB - UKRD

Typ 03 gem. Übersichtspläne Wandtypen:

  706_5_SG_ÜP_00_601
  706_5_SG_ÜP_01_602
Menge: 44,000 m²

#### Untertitel 01.03 Vorsatzschalen

**01.03.0010 GK-Vorsatzschale, 75 mm, GKB, Typ 05**
GK-Vorsatzschale, freistehend.
Abstand VK-Vorsatzschale bis VK dahinterliegendes Bauteil (Stahlbeton oder Trockenbau) ca. 75 mm.

Wandstärke:  75 mm
Beplankung:  2 Lagen GKB-Bauplatten,
  d = 12,5 mm
Metallständer:  CW 50, UW 50
Dämmschicht:  Faserdämmstoff, DIN 13162,  Dicke 40 mm
Oberflächenqualität:  Q2

Einbau auf Rohfußboden.

Einbauort:  EG u. 1. OG
Wandhöhe:  ca. 3,95 m, OKRB - UKRD

Typ 05 gem. Übersichtspläne Wandtypen:

  706_5_SG_ÜP_00_601
  706_5_SG_ÜP_01_602
Menge: 32,000 m²

**01.03.0020 GK-Vorsatzschale, 100 mm, GKB, Typ 05**
GK-Vorsatzschale, freistehend.
Abstand VK-Vorsatzschale bis VK dahinterliegendes Bauteil (Stahlbeton oder Trockenbau) ca. 100 mm.

Wandstärke:  75 mm
Beplankung:  2 Lagen GKB-Bauplatten,
  d = 12,5 mm
Metallständer:  CW 50, UW 50
Dämmschicht:  Faserdämmstoff, DIN 13162,  Dicke 40 mm
Oberflächenqualität:  Q2

Einbau auf Rohfußboden.
Einbauort:  EG u. 1. OG
Wandhöhe:  ca. 3,95 m, OKRB - UKRD

Typ 05 gem. Übersichtspläne Wandtypen:

  706_5_SG_ÜP_00_601
  706_5_SG_ÜP_01_602
Menge: 160,000 m²

**01.03.0030 GK-Vorsatzschale, 120 mm, GKB, Typ 05**
GK-Vorsatzschale, freistehend.
Abstand VK-Vorsatzschale bis VK dahinterliegendes Bauteil (Stahlbeton oder Trockenbau) ca. 120 mm.

Wandstärke:  75 mm
Beplankung:  2 Lagen GKB-Bauplatten,
  d = 12,5 mm
Metallständer:  CW 50, UW 50
Dämmschicht:  Faserdämmstoff, DIN 13162,  Dicke 40 mm
Oberflächenqualität:  Q2

Einbau auf Rohfußboden.
Einbauort:  EG u. 1. OG
Wandhöhe:  ca. 3,95 m, OKRB - UKRD
Typ 05 gem. Übersichtspläne Wandtypen:

  706_5_SG_ÜP_00_601
  706_5_SG_ÜP_01_602
Menge: 92,000 m²

**01.03.0040 GK-Installationswand als Vorsatzschale, 235 mm, GKB, Typ 09**
GK-Vorsatzschale als Installationsvorsatzschale, freistehend.
Abstand VK-Vorsatzschale bis VK dahinterliegendes Bauteil (Stahlbeton oder Trockenbau) ca. 235 mm.

Wandstärke:  100 mm
Beplankung:  2 Lagen GKB-Bauplatten,
  d = 12,5 mm
Metallständer:  CW 75, UW 75
Dämmschicht:  Faserdämmstoff, DIN 13162,  Dicke 60 mm
Ständerabstand:  gem. Erfordernis
Brandschutzklassifizierung: -
Schallschutzanforderung: -
Oberflächenqualität:  Q2

Einbau auf Rohfußboden.
Einbauort:  EG u. 1. OG
Wandhöhe:  ca. 3,95 m, OKRB - UKRD

Typ 09 gem. Übersichtspläne Wandtypen:

  706_5_SG_ÜP_00_601
  706_5_SG_ÜP_01_602
Menge: 18,000 m²

**01.03.0050 GK-Installationswand als Vorsatzschale, 210 mm, GKBI, Typ 09**
GK-Vorsatzschale als Installationsvorsatzschale, freistehend.
Abstand VK-Vorsatzschale bis VK dahinterliegendes Bauteil (Stahlbeton oder Trockenbau) ca. 210 mm.

Wandstärke:  100 mm
Beplankung:  2 Lagen GKBI-Bauplatten,
  d = 12,5 mm
Metallständer:  CW 75, UW 75
Dämmschicht:  Faserdämmstoff, DIN 13162,  Dicke 60 mm
Ständerabstand:  gem. Erfordernis
Brandschutzklassifizierung: -
Schallschutzanforderung: -
Oberflächenqualität:  Q2

Einbau auf Rohfußboden.
Einbauort:  EG u. 1. OG
Wandhöhe:  ca. 3,95 m, OKRB - UKRD

Typ 09 gem. Übersichtspläne Wandtypen:

  706_5_SG_ÜP_00_601
  706_5_SG_ÜP_01_602
Menge: 7,000 m²

**01.03.0060 GK-Installationswand als Vorsatzschale, 235 mm, GKBI, Typ 09**
GK-Vorsatzschale als Installationsvorsatzschale, freistehend.
Abstand VK-Vorsatzschale bis VK dahinterliegendes Bauteil (Stahlbeton oder Trockenbau) ca. 235 mm.

Wandstärke:  100 mm
Beplankung:  2 Lagen GKBI-Bauplatten,
  d = 12,5 mm
Metallständer:  CW 75, UW 75
Dämmschicht:  Faserdämmstoff, DIN 13162,  Dicke 60 mm
Ständerabstand:  gem. Erfordernis
Brandschutzklassifizierung: -
Schallschutzanforderung: -
Oberflächenqualität:  Q2

Einbau auf Rohfußboden.
Einbauort:  EG u. 1. OG
Wandhöhe:  ca. 3,95 m, OKRB - UKRD

Typ 09 gem. Übersichtspläne Wandtypen:

  706_5_SG_ÜP_00_601
  706_5_SG_ÜP_01_602
Menge: 110,000 m²

**01.03.0070 GK-Installationswand als Vorsatzschale, 250 mm, GKBI, Typ 09**
GK-Vorsatzschale als Installationsvorsatzschale, freistehend.
Abstand VK-Vorsatzschale bis VK dahinterliegendes Bauteil (Stahlbeton oder Trockenbau) ca. 250 mm.

Wandstärke:  100 mm
Beplankung:  2 Lagen GKBI-Bauplatten,
  d = 12,5 mm
Metallständer:  CW 75, UW 75
Dämmschicht:  Faserdämmstoff, DIN 13162,  Dicke 60 mm
Ständerabstand:  gem. Erfordernis
Brandschutzklassifizierung: -
Schallschutzanforderung: -
Oberflächenqualität:  Q2

Einbau auf Rohfußboden.
Einbauort:  EG u. 1. OG
Wandhöhe:  ca. 3,95 m, OKRB - UKRD

Typ 09 gem. Übersichtspläne Wandtypen:

  706_5_SG_ÜP_00_601
  706_5_SG_ÜP_01_602
Menge: 13,000 m²

**01.03.0080 GK-Installationswand als Vorsatzschale, 300 mm, GKBI, Typ 09**
GK-Vorsatzschale als Installationsvorsatzschale, freistehend.
Abstand VK-Vorsatzschale bis VK dahinterliegendes Bauteil (Stahlbeton oder Trockenbau) ca. 300 mm.

Wandstärke:  100 mm
Beplankung:  2 Lagen GKBI-Bauplatten,
  d = 12,5 mm
Metallständer:  CW 75, UW 75
Dämmschicht:  Faserdämmstoff, DIN 13162,  Dicke 60 mm
Ständerabstand:  gem. Erfordernis
Brandschutzklassifizierung: -
Schallschutzanforderung: -
Oberflächenqualität:  Q2

Einbau auf Rohfußboden.
Einbauort:  EG u. 1. OG
Wandhöhe:  ca. 3,95 m, OKRB - UKRD

Typ 09 gem. Übersichtspläne Wandtypen:

  706_5_SG_ÜP_00_601
  706_5_SG_ÜP_01_602
Menge: 30,000 m²

**01.03.0090 GK-Installationswand als Vorsatzschale, 350 mm, GKBI, Typ 09**
GK-Vorsatzschale als Installationsvorsatzschale, freistehend.
Abstand VK-Vorsatzschale bis VK dahinterliegendes Bauteil (Stahlbeton oder Trockenbau) ca. 350 mm.

Wandstärke:  100 mm
Beplankung:  2 Lagen GKBI-Bauplatten,
  d = 12,5 mm
Metallständer:  CW 75, UW 75
Dämmschicht:  Faserdämmstoff, DIN 13162,  Dicke 60 mm
Ständerabstand:  gem. Erfordernis
Brandschutzklassifizierung: -
Schallschutzanforderung: -
Oberflächenqualität:  Q2

Einbau auf Rohfußboden.
Einbauort:  EG u. 1. OG
Wandhöhe:  ca. 3,95 m, OKRB - UKRD

Typ 09 gem. Übersichtspläne Wandtypen:

  706_5_SG_ÜP_00_601
  706_5_SG_ÜP_01_602
Menge: 8,000 m²

#### Untertitel 01.04 GK-Schürzen

**01.04.0010 GK-Schürze, 255 mm, Typ 4, Mobile Trennwand - Musikraum**
GK-Schürze mittels Doppelständer oberhalb mobiler Trennwand mit Schallschutzanforderung R'w >= 39 dB.

Wanddicke:  ca. 255 mm
Höhe:  ca. 825- 850 mm
Beplankung:  je Seite 2-lagig GKB, d = je  12,5 mm
Metallständer:  2 x UW 100, 2 x CW 100 im  Achsabstand <= 417 mm
Dämmschicht:  2 x Faserdämmstoff, DIN  13162, Dicke 80 mm
Brandschutzklassifizierung: -
Schallschutzanforderung: R'w >= 39 dB.
Oberflächenqualität:  Q2

Die Schürze nimmt die Abhängung und die Führungsschiene der mobilen Trennwand auf und ist an diese anzupassen und mit dieser konstruktiv zu verbinden. Die Führungsschiene ist luftdicht mittels Dichtband anzuschließen. Für die notwendige Aufdoppelung der GK-Schürze zur Herstellung der Dicke sind die notwendigen Maßnahmen wie Bolzenanker, Konsolwinkel sowie im Bereich der Aufdoppelung ein UW-Doppelprofil mit eingelegtem UA-Profil, 100 mm, vorzusehen. Außerdem ist die notwendige Anschlussdichtung, 5 mm, zwischen den GK-Schürzen Bauteilen der UA-Profilen einzukalkulieren.

Die UK zur Abhängung der mobilen Trennwand erfolgt bauseites. Im Anschluss sind die beschriebenen Arbeiten auszuführen.

Einbauort:  EG
Deckenhöhe:  ca. 3,95 m, OKRB - UKRD

Auszug aus der Planung:
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
Siehe auch Detail: 706_5_SG_DE_--_620
Menge: 8,000 m

**01.04.0020 GK-Schürze, 305 mm, Typ 4, Mobile Trennwand - Speiseraum**
GK-Schürze mittels Doppelständer oberhalb mobiler Trennwand.

Wanddicke:  ca. 305 mm
Höhe:  ca. 825- 850 mm
Beplankung:  je Seite 2-lagig GKB, d = je  12,5 mm
Metallständer:  2 x UW 125, 2 x CW 125 im  Achsabstand <= 417 mm
Dämmschicht:  2 x Faserdämmstoff, DIN  13162, Dicke 80 mm
Brandschutzklassifizierung: -
Schallschutzanforderung: -
Oberflächenqualität:  Q2

Die Schürze nimmt die Abhängung und die Führungsschiene der mobilen Trennwand auf und ist an diese anzupassen und mit dieser konstruktiv zu verbinden. Die Führungsschiene ist luftdicht mittels Dichtband anzuschließen. Für die notwendige Aufdoppelung der GK-Schürze zur Herstellung der Dicke sind die notwendigen Maßnahmen wie Bolzenanker, Konsolwinkel sowie im Bereich der Aufdoppelung ein UW-Doppelprofil mit eingelegtem UA-Profil, 125 mm, vorzusehen. Außerdem ist die notwendige Anschlussdichtung, 5 mm, zwischen den GK-Schürzen Bauteilen der UA-Profilen einzukalkulieren.

Die UK zur Abhängung der mobilen Trennwand erfolgt bauseites. Im Anschluss sind die beschriebenen Arbeiten auszuführen.

Einbauort:  EG
Deckenhöhe:  ca. 3,95 m, OKRB - UKRD

Auszug aus der Planung:
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
Siehe auch Detail: 706_5_SG_DE_--_621
Menge: 8,000 m

**01.04.0030 GK-Schürze, 255 mm, Typ 4, Windfang**
GK-Schürze mittel Doppelständer oberhalb Windfang.

Wanddicke:  ca. 255 mm
Höhe:  ca. 1230 mm
Beplankung:  je Seite 2-lagig GKB, d = je  12,5 mm
Metallständer:  2 x UW 100, 2 x CW 100 im  Achsabstand <= 417 mm
Dämmschicht:  2 x Faserdämmstoff, DIN  13162, Dicke 80 mm
Brandschutzklassifizierung: -
Schallschutzanforderung: -
Oberflächenqualität:  Q2

Die GK-Schürze ist in einem Teil des Doppelständer unter dem die Tür des Windfangs sitz im Kopf- und Fußbereich der Schürze mit je einem Stahl-Rechteckrohr, 100 x 50 x 3 mm, zu verstärken. Diese Verstärkung ist in die Position einzukalkulieren. Des weiteren ist dem anderen Teil des Doppelständers der GK-Schürze im Fußbereich ein UW-Doppelprofil, 100 m, mit eingelegtem UA-Profil, 100 m, zur späteren Befestigung einer Wandverkleidung vorzusehen. Dieser Aufwand ist in die Position einzukalkulieren.
Für die GK-Schürze zur Herstellung der Dicke sind die notwendigen Maßnahmen wie Konsolwinkel vorzusehen. Außerdem ist die notwendige Anschlussdichtung, 5 mm, zwischen den GK-Schürzen Bauteilen der UA-Profilen einzukalkulieren.

Einbauort:  EG
Deckenhöhe:  ca. 3,95 m, OKRB - UKRD

Auszug aus der Planung:
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
Siehe auch Detail: 706_5_SG_DE_--_622
Menge: 4,500 m

#### Untertitel 01.05 Installationswände

**01.05.0010 GK-Installationswand, 200 mm, GKB, Typ 09**
Trennwand als Montagewand bzw. Installationswand, Doppelständerwand als verbundenes Ständerwerk.

Wanddicke:  240 mm
Installationsraum:  90 mm
Beplankung:  Je Seite 2 Lagen GKB, d =  12,5 mm
Metallständer:  2 x CW 50, UW 50
Dämmschicht:  Faserdämmstoff, DIN 13162,  2 x Dicke 40 mm
Ständerabstand:  gem. Erfordernis
Brandschutzklassifizierung: -
Schallschutzanforderung: -
Oberflächenqualität:  Q2
Einschl. notwendigen Plattenstreifen zur Aussteifung der gesamten Wandkonstruktion, Anzahl gem. Erfordnis, nach den Angaben des Systemherstellers.

Einbau auf Rohfußboden.
Einbauort:  EG u. 1. OG
Wandhöhe:  ca. 3,95 m, OKRB - UKRD

Typ 09 gem. Übersichtspläne Wandtypen:

  706_5_SG_ÜP_00_601
  706_5_SG_ÜP_01_602
Menge: 12,000 m²

**01.05.0020 Zulage, GK-Installationswand, 200 mm, Typ 09, einseitig zementgebunden**
Zulage zur vorgenannten Position für die Ausführung der GK-Wand mit einseitig doppelter Beplankung mit zementgebundener Platte (2 x d = 12,5 mm).
Menge: 12,000 m²

**01.05.0030 GK-Installationswand, 240 mm, GKBI, Typ 09**
*** Bezugsbeschreibung
Trennwand als Montagewand bzw. Installationswand, Doppelständerwand als verbundenes Ständerwerk.

Wanddicke:  240 mm
Installationsraum:  90 mm
Beplankung:  Je Seite 2 Lagen GKBI, d =  12,5 mm
Metallständer:  2 x CW 50, UW 50
Dämmschicht:  Faserdämmstoff, DIN 13162,  2 x Dicke 40 mm
Ständerabstand:  gem. Erfordernis
Brandschutzklassifizierung: -
Schallschutzanforderung: -
Oberflächenqualität:  Q2
Einschl. notwendigen Plattenstreifen zur Aussteifung der gesamten Wandkonstruktion, Anzahl gem. Erfordnis, nach den Angaben des Systemherstellers.

Einbau auf Rohfußboden.
Einbauort:  EG u. 1. OG
Wandhöhe:  ca. 3,95 m, OKRB - UKRD

Typ 09 gem. Übersichtspläne Wandtypen:

  706_5_SG_ÜP_00_601
  706_5_SG_ÜP_01_602
Menge: 12,000 m²

**01.05.0040 GK-Installationswand, 270 mm, GKBI, Typ 09**
*** wie Position 01.05.0030
Wanddicke:  270 mm
Installationsraum:  120 mm
Menge: 48,000 m²

**01.05.0050 GK-Installationswand, 200 mm, zementgebunden, Typ 09**
*** Bezugsbeschreibung
Trennwand als Montagewand bzw. Installationswand, Doppelständerwand als verbundenes Ständerwerk.
Wanddicke:  200 mm
Installationsraum:  50 mm
Beplankung:  Je Seite 2 Lagen GKBI, d =  12,5 mm
Metallständer:  2 x CW 50, UW 50
Dämmschicht:  Faserdämmstoff, DIN 13162,  2 x Dicke 40 mm
Ständerabstand:  gem. Erfordernis
Brandschutzklassifizierung: -
Schallschutzanforderung: -
Oberflächenqualität:  Q2
Einschl. notwendigen Plattenstreifen zur Aussteifung der gesamten Wandkonstruktion, Anzahl gem. Erfordnis, nach den Angaben des Systemherstellers.

Einbau auf Rohfußboden.
Einbauort:  EG u. 1. OG
Wandhöhe:  ca. 3,95 m, OKRB - UKRD

Typ 09 gem. Übersichtspläne Wandtypen:

  706_5_SG_ÜP_00_601
  706_5_SG_ÜP_01_602
Menge: 65,000 m²

**01.05.0060 GK-Installationswand, 250 mm, zementgebunden, Typ 09**
*** wie Position 01.05.0050
Wanddicke:  250 mm
Installationsraum:  100 mm
Menge: 13,000 m²

#### Untertitel 01.06 Schachtwände

**01.06.0010 Schachtwand, 75 mm, Typ 08**
Schachtwand aus Metallunterkonstruktion, raumhoch. Inklusive
Dämmschicht u. zweilagiger Beplankung mit Gipskartonplatten.
Ständerabstand:  gem. Erfordernis
Brandschutzanforderung: -
Oberflächenqualität:  Q2

Aufbau:
Beplankung:  2 x 12,5 mm GKB
Profil:  CW 50
Dämmung:  40 mm,  Mineralwolldämmstoff
Einbau auf Rohfußboden.
Einbauort:  EG u. 1. OG
Wandhöhe:  ca. 3,95 m, OKRB - UKRD

Typ 08 gem. Übersichtspläne Wandtypen:

  706_5_SG_ÜP_00_601
  706_5_SG_ÜP_01_602
Menge: 98,000 m²

**01.06.0020 Schachtwand, 75 mm, F30, Typ 08**
Schachtwand aus Metallunterkonstruktion, raumhoch. Inklusive Dämmschicht u. zweilagiger Beplankung mit Feuerschutzplatten.
Ständerabstand:  gem. Erfordernis
Brandschutzanforderung: F30
Oberflächenqualität:  Q2

Aufbau:
Beplankung:  2 x 12,5 mm GKF
Profil:  CW 50
Dämmung:  40 mm,  Mineralwolldämmstoff
Einbau auf Rohfußboden.
Einbauort:  EG u. 1. OG
Wandhöhe:  ca. 3,95 m, OKRB - UKRD

Typ 08 gem. Übersichtspläne Wandtypen:

  706_5_SG_ÜP_00_601
  706_5_SG_ÜP_01_602
Menge: 9,000 m²

**01.06.0030 Schachtwand, ohne Ständerwerk, Typ 08**
Schachtwand ohne Unterkonstruktion, raumhoch.
Inklusive zweilagiger Beplankung und ohne Dämmeinlage.
Ständerabstand:  ohne
Brandschutzanforderung: -
Oberflächenqualität:  Q2

Aufbau:
Beplankung:  2 x 20 mm GM-FH2
Befestigung:  systemkonforme  Winkelprofile
Dämmung:  -
Einbau auf Rohfußboden.
Einbauort:  1. OG
Wandhöhe:  ca. 3,95 m, OKRB - UKRD

Typ 08 gem. Übersichtspläne Wandtypen:

  706_5_SG_ÜP_00_601
  706_5_SG_ÜP_01_602

Sowie Detail:

  706_5_SG_DE_--_624
Menge: 8,000 m²

#### Untertitel 01.07 Trockenbau, Fassade

*Hinweis: Kalkulationshinweis Trockenbau Fassade*
Kalkulationshinweis Trockenbau Fassade

Für die nachfolgenden Positionen ist zu berücksichtigen, dass die Montage der GK-Vorsatzschalen Fassade sowie GK-Schürzen Fassade nach erfolgter TGA-Trassen- und Kanalinstallation erfolgen. Hierdurch ergeben sich beengte Platzverhältnisse die zu berücksichtigen sind.

Abstand GK an Fassade zu Elektrotrasse ca. 20 cm. Die Elektrotrasse sitzt ca. 20 cm tief unter der Rohdecke. Des Weiteren verläuft neben der Elektrotrasse ein Lüftungskanal, der im Abstand von ca. 28 cm von der Elektrotrasse errichtet ist.

**01.07.0010 GK-Vorsatzschale Fassade, 75 mm, GKB,Typ 06**
*** Bezugsbeschreibung
GK-Vorsatzschale in Fassadennischen zwischen Stb.-Stützen auf Brüstungen gestellt. Bündiger Einbau der Vorsatzschale als  Komplettleistung vor Holzrahmenkonstruktion der Außenhülle, Randanschlüsse etc.

Wandnischengröße:  ca. 1,45 x 3,425 m
Wandnischentiefe:  ca. 75 mm
Einzelflächen:  4,50 - 5,00 m²

GK-Vorsatzschale bestehend aus:

  Ständerabstand: gem. Erfordernis
  Brandschutzanforderung: -
  Oberflächenqualität: Q2

  Aufbau:
  Beplankung: 2 x 12,5 mm GKB
  Profil:  UW 50, CW 50
  Dämmung:  30 mm,  Mineralwolldämmstoff
Einbau auf Stahlbetonbrüstung (OK + 0,52 m ab OKRB) zwischen Stahlbetonbauteilen (SB3-Wänden und -Stützen).
Einbauort:  EG u. 1. OG
Arbeitshöhe:  bis ca. 3,95 m, OKRB - UKRD

Typ 06 gem. Übersichtspläne Wandtypen:

  706_5_SG_ÜP_01_601
  706_5_SG_ÜP_01_602

Darstellung im Horizontalschnitt:

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
Darstellung im Vertikalschnitt:
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Menge: 500,000 m²

**01.07.0020 GK-Vorsatzschale Fassade, 75 mm, zementgebunden,Typ 06**
*** wie Position 01.07.0010
Beplankung: 2 x 12,5 mm zementgebundene Bauplatte
Menge: 20,000 m²

**01.07.0030 GK-Vorsatzschale Fassade, 75 mm, imprägniert,Typ 06**
*** wie Position 01.07.0010
Beplankung: 2 x 12,5 mm, GKBI
Menge: 35,000 m²

**01.07.0040 GK-Schürze Fassade, 75 mm, Typ 07**
GK-Vorsatzschale als GK-Schürze in Fassadennischen zwischen Stb.-Stützen oberhalb Fenster und Türen. Bündiger Einbau der Vorsatzschale als Komplettleistung vor Holzrahmenkonstruktion der Außenhülle. Befesitgung an aufgehenden Stb.-Stützen und -Wänden.

Nischengröße:  ca. 1,45 x 0,485 m
Wandnischentiefe:  ca. 75 mm

GK-Vorsatzschale bestehend aus:

  Ständerabstand: gem. Erfordernis
  Brandschutzanforderung: -
  Oberflächenqualität: Q2

  Aufbau:
  Beplankung: 2 x 12,5 mm GKB
  Profil:  UW 50, CW 50
  Dämmung:  30 mm,  Mineralwolldämmstoff
Einbau oberhalb Fenster und Türöffnungen zwischen Stahlbetonbauteilen (SB3-Wänden und -Stützen).
Einbauort:  EG u. 1. OG
Arbeitshöhe:  bis ca. 3,95 m, OKRB - UKRD

Typ 07 gem. Übersichtspläne Wandtypen:

  706_5_SG_ÜP_01_601
  706_5_SG_ÜP_01_602

Darstellung im Vertikalschnitt:

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
Siehe auch Detail: 706_5_SG_DE_--_619
Menge: 82,000 m²

#### Untertitel 01.08 Brandschutzbekleidung

*Hinweis: Hinweis*
Hinweis

Grundlage für die Planung der nachfolgend beschriebenen Leistungen einer Brandschutzbekleidung des Küchenabluftkanals ist das System des Herstellers PROMAT.

Es können auch gleichwertige zugelassene Systeme angeboten werden.

**01.08.0010 Bekleidung, gewerbliche Küchenabluft, L90**
Herstellen, Liefern und Montieren einer Bekleidung für Abluftleitungen gewerblicher Küchen, L90, geprüft und nachgewiesen für Zusatzanforderungen nach DIN EN 1366-1, Abschnitt 11.2.2. Leitungsführung waagerecht, schräg und senkrecht. Bekleidung als wartungsfreie Brandschutzlösung ohne bewegliche Teile.

Bekleidung an Abluftleitung, dreiseitig. Einschl. notwendigen unteren Rohfußbodenanschluss an Deckendurchbruch sowie Deckenanschluss an Rohdecke sowie notwendiger Stoßhinterlegung (H-Streifen) und der systemgerechten Befestigungsmittel.

Lüftungskanalquerschnitt: 400 x 600 mm

Bekleidung aus selbsttragende, zementgebundenen, leichten Calciumsilikatbrandschutzbauplatten, Rohdichte ca. 520 kg/m², nichtbrennbar A1.

Bekleidungsdicke:  50 mm zzgl.  Stoßhinterlegung d = 50  mm, b = 150 mm

Einschl. einer zementgebundenen Calciumsilikatbrandschutzbauplatte, d = 10 mm, zur äßeren Verkleidung, nicht brennbar A1.

Einbauort: Küchenabluftkanal, 1. OG

Gesamtes System mit bauaufsichtlicher Zulassung.

Produkt der Planung:
Bekleidung mit PROMATECT-LS-Bauplatten und PROMATECT-H-Plattenstreifen oder gleichwertig.

Siehe auch Detail:
  706_5_SG_DE_--_625
Menge: 4,000 m

#### Untertitel 01.09 Türöffnungen, Verstärkungen

**01.09.0010 Türöffnungen Umfassungszargen, ca. 88,5 x 230 cm**
*** Bezugsbeschreibung
Erstellen von Türöffnungen für Umfassungszargen in GK-Wänden, d = 100 - 150 mm.
Inkl. UA-Sturzprofil, beidseitiger raumhoher Verstärkung mit UA-Profilen, Boden- und Deckenanschluss mit Türpfostensteckwinkel.
Öffnungsmaß ca. 88,5 x 230 cm, gemessen ab OKFF.

Raumhöhe: 3,95 m, OKRB - UKRD
Menge: 3,000 St

**01.09.0020 Türöffnungen Umfassungszargen, ca. 101 x 230 cm**
*** wie Position 01.09.0010
Öffnungsmaß ca. 101 x 230 cm, gemessen ab OKFF.
Menge: 4,000 St

**01.09.0030 Türöffnungen Umfassungszargen, ca. 101 x 230 cm, F90**
*** wie Position 01.09.0010
Öffnungsmaß ca. 101 x 230 cm, F90, gemessen ab OKFF.
Menge: 1,000 St

**01.09.0040 Türöffnungen Umfassungszargen, ca. 113,5 x 230 cm**
*** wie Position 01.09.0010
Öffnungsmaß ca. 113,5 x 230 cm, gemessen ab OKFF.
Menge: 8,000 St

**01.09.0050 Türöffnungen Umfassungszargen, ca. 113,5 x 250 cm**
*** wie Position 01.09.0010
Öffnungsmaß ca. 113,5 x 250 cm, gemessen ab OKFF.
Menge: 26,000 St

**01.09.0060 Türöffnungen Umfassungszargen, ca. 113,5 x 250 cm, F90**
*** wie Position 01.09.0010
Öffnungsmaß ca. 113,5 x 250 cm, F90, gemessen ab OKFF.
Menge: 1,000 St

**01.09.0070 Türöffnungen Holzstockzargen, ca. 113,5 x 255 cm, d = 255 mm**
*** Bezugsbeschreibung
Erstellen von Türöffnungen für Stockzargen in GK-Wänden, d = 200 - 300 mm, Doppelständerwände, inkl. doppeltem ungelochten UA-Sturzprofil, doppelte beidseitige raumhohe Verstärkung mit ungelochten UA-Profilen, Boden- und Deckenanschluss mit Türpfostensteckwinkel.
Öffnungsmaß ca. 113,5 x 255 cm, gemessen ab OKFF,
Senkrechte Ständer bis 4,00 m Höhe.
Laibungsbekleidung zweifach GKB.
Eckausbildung mit Eckprofilen.

Raumhöhe: 3,95 m, OKRB - UKRD
Menge: 2,000 St

**01.09.0080 Türöffnungen Holzstockzargen, ca. 113,5 x 255 cm, d = 255 mm, F30**
*** wie Position 01.09.0070
Laibungsbekleidung zweifach GKF.
Brandschutzklassifizierung, F30.
Menge: 2,000 St

**01.09.0090 Türöffnungen Holzstockzargen, ca. 120 x 255 cm, d = 255 mm**
Erstellen von Türöffnungen für Stockzargen in GK-Wänden, d = 200 - 300 mm, Doppelständerwände, inkl. doppeltem ungelochten UA-Sturzprofil, doppelte beidseitige raumhohe Verstärkung mit ungelochten UA-Profilen, Boden- und Deckenanschluss mit Türpfostensteckwinkel.
Öffnungsmaß ca. 120 x 255 cm, gemessen ab OKFF,
Senkrechte Ständer bis 4,00 m Höhe.
Laibungsbekleidung zweifach GKB.
Eckausbildung mit Eckprofilen.

Raumhöhe: 3,95 m, OKRB - UKRD
Menge: 1,000 St

**01.09.0100 Türöffnungen Holzstockzargen, ca. 195 x 255 cm, d = 125 mm**
Erstellen von Türöffnungen für Stockzargen in GK-Wänden, d = 100 - 150 mm, inkl. ungelochtem UA-Sturzprofil, beidseitige raumhohe Verstärkung mit ungelochten UA-Profilen, Boden- und Deckenanschluss mit Türpfostensteckwinkel.
Öffnungsmaß ca. 195 x 255 cm, gemessen ab OKFF,
Senkrechte Ständer bis 4,00 m Höhe.
Laibungsbekleidung zweifach GKB.
Eckausbildung mit Eckprofilen.

Raumhöhe: 3,95 m, OKRB - UKRD
Menge: 5,000 St

**01.09.0110 Türöffnungen Holzstockzargen, ca. 195 x 255 cm, d = 255 mm**
Erstellen von Türöffnungen für Stockzargen in GK-Wänden, d = 200 - 300 mm, Doppelständerwände, inkl. doppeltem ungelochten UA-Sturzprofil, doppelte beidseitige raumhohe Verstärkung mit ungelochten UA-Profilen, Boden- und Deckenanschluss mit Türpfostensteckwinkel.
Öffnungsmaß ca. 195 x 255 cm, gemessen ab OKFF,
Senkrechte Ständer bis 4,00 m Höhe.
Laibungsbekleidung zweifach GKB.
Eckausbildung mit Eckprofilen.

Raumhöhe: 3,95 m, OKRB - UKRD
Menge: 3,000 St

**01.09.0120 Türöffnungen Holzstockzargen, ca. 235 x 255 cm, d = 255 - 300 mm**
*** Bezugsbeschreibung
Erstellen von Türöffnungen für Stockzargen in GK-Wänden, d = 200 - 300 mm, Doppelständerwände, inkl. doppeltem ungelochten UA-Sturzprofil, doppelte beidseitige raumhohe Verstärkung mit ungelochten UA-Profilen, Boden- und Deckenanschluss mit Türpfostensteckwinkel.
Öffnungsmaß ca. 235 x 255 cm, gemessen ab OKFF,
Senkrechte Ständer bis 4,00 m Höhe.
Laibungsbekleidung zweifach GKB.
Eckausbildung mit Eckprofilen.

Raumhöhe: 3,95 m, OKRB - UKRD
Menge: 11,000 St

**01.09.0130 Türöffnungen Holzstockzargen, ca. 235 x 255 cm, d = 255 mm, F30**
*** wie Position 01.09.0120
Laibungsbekleidung zweifach GKF.
Brandschutzklassifizierung, F30.
Menge: 7,000 St

**01.09.0140 Wandöffnung Essensausgabe, ca. 360 x 182 cm, d = 125 mm**
Erstellen von Wandöffnung für Essensausgabe in GK-Wand, d = 125 mm, Einfachständerwand, inkl. Quadratrohre grundiert, 75 x 75 x 4 mm, als komplette Konstruktion, befestigt zwischen Rohdecken.
Öffnungsmaß ca. 360 x 182 cm, in Wandfläche. Höhe der Wandöffnung gem. Übersichtsplan Architektur.
Senkrechte Q-Rohr 2 Stück bis 4,00 m Höhe.
Waagerechte Q-Rohr 2 Stück bis 3,60 m Länge an senkrechten Q-Rohren befestigt.
Laibungsbekleidung zweifach GKB.
Eckausbildung mit Eckprofilen.

Raumhöhe: 3,95 m, OKRB - UKRD
Menge: 1,000 St

**01.09.0150 Wandöffnung Innenfenster, ca. 300 x 165 cm, d = 125 mm**
Erstellen von Wandöffnung für Innenfenster in GK-Wand, d = 125 mm, Einfachständerwand, inkl. Quadratrohre grundiert, 75 x 75 x 4 mm, als komplette Konstruktion, befestigt zwischen Rohdecken.
Öffnungsmaß ca. 360 x 182 cm, in Wandfläche. Höhe der Wandöffnung gem. Übersichtsplan Architektur.
Senkrechte Q-Rohr 2 Stück bis 4,00 m Höhe.
Waagerechte Q-Rohr 2 Stück bis 3,00 m Länge an senkrechten Q-Rohren befestigt.
Laibungsbekleidung zweifach GKB.
Eckausbildung mit Eckprofilen.

Raumhöhe: 3,95 m, OKRB - UKRD
Menge: 1,000 St

**01.09.0160 Stahlunterkonstruktion Quadratrohre 75 x 75 x 4 mm**
*** Bezugsbeschreibung
Einbau von senkrechten Stahlprofilen als Unterkonstruktion zur Befestigung von Bauteilen.
Quadratrohre grundiert, 75 x 75 x 4 mm, als komplette Konstruktion, befestigt zwischen Rohdecken. Oberer Anschluss mittels Einschiebling als gleitender Anschluss.

Es sind Einzellängen bis 4,00 m zu kalkulieren.
Menge: 25,000 m

**01.09.0170 Stahlunterkonstruktion Quadratrohre 100 x 100 x 4 mm**
*** wie Position 01.09.0160
Ausfürung als Quadratrohr 100 x 100 x 4 mm
Menge: 10,000 m

**01.09.0180 Stahlunterkonstruktionen aus Quadratrohren mit Verkleidung**
Stahlprofil, 50 / 50 / 4 mm, als Stahl-UK für zweiseitigen Wandanschluss stellen und 4-seitig verkleiden. Ausführung 2-lagig mit 25 mm starken Calciumsilikat-Brandschutzbauplatten.
Brandschutzklassifizierung: F120
Höhe:  bis 4,00 m
Abmessung Quadratrohr: 50 x 50 x 4 mm
Außenabmessung verkleidet: 150 x 150 mm
Menge: 8,000 m

**01.09.0190 Stahlunterkonstruktion U-Profil**
Einbau eines senkrechten Stahlprofils als Unterkonstruktion zur Befestigung von Bauteilen.
U-Profil aus gekantetem Stahlblech, 100 x 75 x 4 mm, grundiert, als komplette Konstruktion, befestigt zwischen Rohdecken. Oberer Anschluss mittels Lasche mit Langlöchern als gleitender Anschluss.
Das Profil wird im Zuge der Wandmontage mit Dämmung ausgefüllt.

Es sind Einzellängen bis 4,00 m zu kalkulieren.
Menge: 50,000 m

**01.09.0200 UA-Profile 50 - 75 mm / Traggerüst im Wandhohlraum**
*** Bezugsbeschreibung
Traggerüst im Wandhohlraum, aus Stahlblechprofilen UA 50 - 75 Profil, verzinkt, befestigt an Rohfußboden mittels Steckwinkel. Oberer Anschluss mittels Lasche mit Langlöchern als gleitender Anschluss.
Ausgelegt für wandhängende Lasten bis 1,5 kN/m.

Es sind Einzellängen bis 4,00 m zu kalkulieren.
Menge: 200,000 m

**01.09.0210 UA-Profil 100 mm / Traggerüst im Wandhohlraum**
*** wie Position 01.09.0200
Ausführung als UA 100 Profil.
Menge: 50,000 m

**01.09.0220 Traverse für wandhängende Lasten**
Befestigungstraverse aus Mehrschichtholzplatten mit seitlichen Profilanschlüssen für wandhängende Lasten, z. B. Waschtische, Heizkörper etc., einschl. erforderlichem Auswechseln der Unterkonstruktion.
Traversenhöhe ca. 30 cm. Montagehöhe der Traverse variiert.
Stärke Mehrschichtholzplatte: 22 mm.
Menge: 30,000 m

**01.09.0230 Wandverstärkung für wandhängende Heizkörper / Mehrschichtplatte, Typ 1**
*** Bezugsbeschreibung
Befestigungs-UK aus Mehrschichtplatte mit seitlichen Profilanschlüssen für wandhängende Heizkörper, einschl. erforderlichem Auswechseln der Unterkonstruktion.

Befestigungs-UK je Heizkörper besteht aus drei Mehrschichtplatten je 300 mm Höhe, d = ca. 23 mm, auf unterschiedlichen Höhen montiert.

Plattenhöhe und Positionierung gem Angaben TGA-Planung.

Lastklasse 3 gem. DIN 18183.

Abrechnung erfolgt je Heizkörper.
Menge: 76,000 St

**01.09.0240 Wandverstärkung für wandhängende Heizkörper / Traverse mit Gipsfasereinlage, Typ 1**
*** wie Position 01.09.0230
Befestigungs-UK als Befestigungstraverse mit Gipsfasereinlage, nicht brennbar, mit Blechlage mind. 0,75 mm, zwischen den GK-Lagen geeignet zur Aufnahme von wandhängende Lasten.

Befestigungs-UK je Heizkörper besteht aus drei Befestigungstraversen auf unterschiedlichen Höhen montiert.
Menge: 4,000 St

**01.09.0250 Stahlunterkonstruktion für wandhängende Tafelanlagen**
Einbau von senkrechten Stahlprofilen als Unterkonstruktion zur Befestigung der wandhängenden Tafelanlagen.
Quadratrohre grundiert, 75 x 75 x 4 mm, als komplette Konstruktion, befestigt zwischen Rohdecken. Oberer Anschluss mittels Einschiebling als gleitender Anschluss.

Es sind Einzellängen bis 4,00 m zu kalkulieren.
Menge: 158,000 m

**01.09.0260 Wandverstärkung für wandhängende Waschtische / Feuchtraumtraverse, Typ 2**
Befestigungs-UK aus Feuchtraumtraverse, C3, für wandhängende Waschtischanlagen, einschl. erforderlichem Auswechseln der Unterkonstruktion.

Befestigungs-UK aus Feuchtraumtraveseren, ca. 300 mm Höhe, d = ca. 1 mm Stahlblech, auf unterschiedlichen Höhen montiert.

Höhe und Positionierung gem Angaben TGA-Planung.

Lastklasse 3 gem. DIN 18183.

Abrechnung erfolgt je lfm Meter Wandverstärkung in einer Streifenhöhe von ca. 300 mm.
Menge: 15,000 m

**01.09.0270 Wandverstärkung für wandhängende Spiegel / Feuchtraumtraverse, Typ 3**
Befestigungs-UK aus Feuchtraumtraverse, C3, für wandhängende Spiegel, einschl. erforderlichem Auswechseln der Unterkonstruktion.

Befestigungs-UK aus Feuchtraumtraveseren, ca. 300 mm Höhe, d = ca. 1 mm Stahlblech, auf unterschiedlichen Höhen montiert.

Höhe und Positionierung gem Angaben TGA-Planung.

Lastklasse 1 gem. DIN 18183.

Abrechnung erfolgt je lfm Meter Wandverstärkung in einer Streifenhöhe von ca. 300 mm.
Menge: 13,000 m

**01.09.0280 Wandverstärkung für wandhängende Garderoben / Mehrschichtplatte, Typ 4**
*** Bezugsbeschreibung
Befestigungs-UK aus Mehrschichtplatte mit seitlichen Profilanschlüssen für wandhängende Garderoben, einschl. erforderlichem Auswechseln der Unterkonstruktion.

Befestigungs-UK, ca. 600 mm Höhe, auf unterschiedlichen Höhen montiert.

Plattenhöhe und Positionierung gem Angaben TGA-Planung.

Lastklasse 2 gem. DIN 18183.

Abrechnung erfolgt je lfm Meter Wandverstärkung in einer Streifenhöhe von ca. 600 mm.
Menge: 80,000 m

**01.09.0290 Wandverstärkung für wandhängende Garderoben / Traverse mit Gipsfasereinlage, Typ 4**
*** wie Position 01.09.0280
Befestigungs-UK als Befestigungstraverse mit Gipsfasereinlage, nicht brennbar, mit Blechlage mind. 0,75 mm, zwischen den GK-Lagen geeignet zur Aufnahme von wandhängende Lasten.
Menge: 15,000 m

**01.09.0300 Wandverstärkung für Möbel / Mehrschichtplatte, Typ 5**
*** Bezugsbeschreibung
Befestigungs-UK aus Mehrschichtplatte mit seitlichen Profilanschlüssen für Möbel, einschl. erforderlichem Auswechseln der Unterkonstruktion.

Befestigungs-UK je Möbel besteht aus zwei Mehrschichtplatten je 300 mm Höhe, d = ca. 23 mm, auf unterschiedlichen Höhen montiert.

Plattenhöhe und Positionierung gem Angaben TGA-Planung.

Lastklasse 2 gem. DIN 18183.

Abrechnung erfolgt je lfm Meter Wandverstärkung mit zwei Streifen (Streifenhöhe von ca. 300 mm).
Menge: 65,000 m

**01.09.0310 Wandverstärkung für Möbel / Traverse mit Gipsfasereinlage, Typ 5**
*** wie Position 01.09.0300
Befestigungs-UK als Befestigungstraverse mit Gipsfasereinlage, nicht brennbar, mit Blechlage mind. 0,75 mm, zwischen den GK-Lagen geeignet zur Aufnahme von wandhängende Lasten.

Abrechnung erfolgt je lfm Meter Wandverstärkung mit zwei Streifen (Streifenhöhe von ca. 300 mm).
Menge: 32,000 m

**01.09.0320 Wandverstärkung Küchenbereich bis 0,60 m² / Feuchtraumtraverse, Typ 6**
*** Bezugsbeschreibung
Befestigungs-UK aus Feuchtraumtraversen, C3, für Kücheneinbauten, einschl. erforderlichem Auswechseln der Unterkonstruktion.

Befestigungs-UK aus Feuchtraumtraveseren als vollflächige Wandverstärkung zur Befestigung von Kücheneinbauten, auf unterschiedlichen Höhen montiert.

Einzelflächen der Verstärkungsfläche bis 0,60 m².

Höhe und Positionierung gem Angaben TGA-Planung.

Lastklasse 3 gem. DIN 18183.
Menge: 2,500 m²

**01.09.0330 Wandverstärkung Küchenbereich bis 0,61 bis 1,70 m² / Feuchtraumtraverse, Typ 6**
*** wie Position 01.09.0320
Einzelflächen der Verstärkungsfläche 0,61 bis 1,70 m².
Menge: 11,000 m²

**01.09.0340 Wandverstärkung Küchenbereich bis 1,70 bis 3,00 m² / Feuchtraumtraverse, Typ 6**
*** wie Position 01.09.0320
Einzelflächen der Verstärkungsfläche 1,70 bis 3,00 m².
Menge: 12,000 m²

**01.09.0350 Wandverstärkung Sanitärtragständer / Traverse mit Gipsfasereinlage, Typ 7**
Befestigungs-UK als Befestigungstraverse mit Gipsfasereinlage, nicht brennbar, mit Blechlage mind. 0,75 mm, zwischen den GK-Lagen geeignet zur Aufnahme von wandhängende Lasten.

Befestigungs-UK je Sanitärtragständer 300 mm Höhe.

Plattenhöhe und Positionierung gem Angaben TGA-Planung.

Lastklasse 3 gem. DIN 18183.

Abrechnung erfolgt je Sanitärtragständer.
Menge: 32,000 St

**01.09.0360 Wandverstärkung OSB-Platte**
Einbauen einer zusätzlichen Lage aus OSB-Platten o.ä. zur Wandverstärkung zwischen den Ständerwerken der Unterkonstruktion jeglicher Wandkonstruktion. Befestigung mittels Verschraubung seitlich  an den Ständerwerken.

Material:  OSB o.ä.
Dicke:  ca. 12 mm
Ständerabstand: bis ca. 62,5 cm
Menge: 100,000 m²

#### Untertitel 01.10 Zulagen Wände, übergreifend

**01.10.0010 Wand-Deckenanschluss / starr / 1-schalig**
Anschluss, starr, als Zulage zu den 1-schaligen Montage- und Installationswänden, sowie der Vorsatzschalen der Vorpositionen.

Wandstärke: 75 bis 150 mm.

Die Leistung erfolgt im unsichtbaren Bereich oberhalb von Abhangdecken.

Auf die Einhaltung der geforderten Schallschutz- und Brandschutzanforderungen der jeweiligen Wand ist zu achten.
Menge: 85,000 m

**01.10.0020 Wand-Deckenanschluss / gleitend / 1-schalig**
*** Bezugsbeschreibung
Anschluss, gleitend bis 30 mm Deckendurchbiegung, als Zulage zu den 1-schaligen Montage- und Installationswänden, sowie der Vorsatzschalen der Vorpositionen.

Wandstärke: 75 bis 150 mm.

Die Leistung erfolgt im unsichtbaren Bereich oberhalb von Abhangdecken.

Auf die Einhaltung der geforderten Schallschutz- und Brandschutzanforderungen der jeweiligen Wand ist zu achten.

Leitdetail:  Gleitender Deckenanschluss GL01
  (siehe Detailplan 617)
Menge: 400,000 m

**01.10.0030 Wand-Deckenanschluss / gleitend / 2-schalig**
*** wie Position 01.10.0020
Doppelständerwerk.

Wandstärke 200 bis 270 mm.

Leitdetail:  Gleitender Deckenanschluss GL02
  (siehe Detailplan 617)
Menge: 245,000 m

**01.10.0040 Zulage Wand-Deckenanschluss / gleitend / F30, F90 / 1-schalig**
Zulage zu Vorpositionen für gleitenden Deckenanschluss bei 1-schaligen Wänden für die Ausführung mit Brandschutzqualifikation F30 und F90.

Leitdetail:  Gleitender Deckenanschluss GL03
  (siehe Detailplan 617)
Menge: 100,000 m

**01.10.0050 Zulage Wand-Deckenanschluss / gleitend / F30, F90 / 2-schalig**
Zulage zu Vorpositionen für gleitenden Deckenanschluss bei 2-schaligen Wänden für die Ausführung mit Brandschutzqualifikation F30 und F90.

Leitdetail:  Gleitender Deckenanschluss GL04
  (siehe Detailplan 617)
Menge: 65,000 m

**01.10.0060 Zulage Wand-Deckenanschluss / gleitend / Feuchtraum**
Zulage zu Vorpositionen für gleitenden Deckenanschluss bei 1- und 2-schaligen Wänden für die Ausführung in Feuchträumen.
Menge: 140,000 m

**01.10.0070 Zulage Wand-Deckenanschluss / gleitend / zementgebunden**
Zulage zu Vorpositionen für gleitenden Deckenanschluss bei 1- und 2-schaligen Wänden für die Ausführung mit einer zementgebundenen Bauplatte.
Menge: 42,000 m

**01.10.0080 Zulage Wand-Deckenanschluss / gleitend / Abschlussprofil**
Zulage zu Vorpositionen für gleitenden Deckenanschluss für waagerechtes Abschlussprofil der äußeren GKB-Platte des gleitenden Deckenanschlusses bei sichtbarem Deckenanschluss.
Abrechnung pro Seite.
Menge: 16,000 m

**01.10.0090 Anschluss an Massivbauteil**
Anschluss an Massivbauteil (Wände und Stützen) unter Ausbildung einer Fuge mittels Abschlussprofil 13/25 und dauerelastischer, überstreichbarer Verfugung als Anschluss an bauseitiges Putzabschlussprofil.

Bei den Massivbauteilen handelt es sich um Sichtbetonbauteile der Klasse SB3. Es ist der zusätzliche Aufwand für notwendige Schutzmaßnahmen während der Herstellung der Massivbauanschlüsse einzukalkulieren. Die Sichtbetonfläche darf nicht verunreinigt oder beschädigt werden.

Höhe bis 3,95 m

Lage: Erdgeschoss und 1. Obergeschoss
Menge: 575,000 m

**01.10.0100 Wand-Wandanschluss / starr**
*** Bezugsbeschreibung
Herstellen eines Wandanschlusses an eine Massivwand. Die Beplankung ist an die Massivwand oder-stütze anzuschließen.

Bei den Massivbauteilen handelt es sich um Sichtbetonbauteile der Klasse SB3. Es ist der zusätzliche Aufwand für notwendige Schutzmaßnahmen während der Herstellung der Massivbauanschlüsse einzukalkulieren. Die Sichtbetonfläche darf nicht verunreinigt oder beschädigt werden.

Die Fertigungsfuge zwischen Wand und der Beplankung ist mit einem Trennstreifen zu trennen und mit Spachtel aus Gips bzw. Ansetzbinder hohlraumfüllend dicht zu schließen, sowie überstreichbar, dauerelastisch zu versiegeln.
Menge: 260,000 m

**01.10.0110 Wand-Wandanschluss / starr, SW ohne Ständerwerk**
*** wie Position 01.10.0100
Schachtwand ohne Ständerwerk.
Wandanschluss mit systemkonformen Winkelprofilen für die Herstellung einer Schachtwand ohne Ständerwerk und inkl. erforderlichen Anschlussdichtung.
Menge: 10,000 m

**01.10.0120 Zulage Erstellung Eckausbildung 90°**
Zulage für die Erstellung der Innen- und Außenecke, rechtwinklig, für alle Wandstärken.
Ausführung der Außenecke mit Aluminium-Eckprofil.
Die Position gilt auch für Deckenschotts.
Menge: 190,000 m

**01.10.0130 Zulage Erstellung Eckausbildung 90°, SW ohne Ständerwerk**
Zulage für die Erstellung der Innen- und Außenecke, rechtwinklig, für alle Wandstärken bei Wänden ohnen Ständerwerk. Ausführung der Außenecke mit Aluminium-Eckprofil und notwendigen Winkelprofilen zur Aussteifungen und systemkonformen Herstellung.
Menge: 10,000 m

**01.10.0140 Zulage Erstellung freies Wandende**
Zulage für das Erstellen eines freien Wandendes, inklusive doppelter Lage GKB.
Ausführung mit Aluminium-Eckprofil an beiden Ecken, für alle Wandstärken.
Menge: 30,000 m

**01.10.0150 Zulage T-Verbindung**
T-Verbindung als Zulage für den stumpfen Anschluss von Montagewänden zueinander.
Ausführung mit starrer Verbindung und unterbrochener Beplankung, inkl. zusätzlicher CW-Profile.
Die senkrecht zueinander stehenden Beplankungen sind dicht an die die GK-Wand anzuschließen. Die Fertigungsfuge zwischen Wand und der Beplankung ist mit Trennstreifen zu trennen und mit Spachtel aus Gips bzw. Ansetzbinder hohlraumfüllend dicht zu schließen, sowie überstreichbar, dauerelastisch zu versiegeln.
Menge: 185,000 m

**01.10.0160 Zulage Einbau Sanitärelemente, WC-Element**
*** Bezugsbeschreibung
Zulage zur Position Vorsatzschale GKBI für die Beplankung von bauseitigen Sanitärelementen für WC.
Die Sanitärelemente werden durch den AN-Sanitär vorab gesetzt.
Die Position beinhaltet die Montage von UA-Profilen beidseitig der Elemente, Länge bis 4,00 m, die Erstellung eines Wechsels  und Erstellung der UK oberhalb des Elements. Montage der GKBI-Verkleidung, inkl. Herstellung der erforderlichen Öffnungen für Leitungsdurchführungen, Spültaster und zwei Bohrungen für Befestigungspunkte und deren dauerelastischen Anarbeitung nach bauseitiger Installation.

Ausschnitte, rund:
1 x d = ca. 110 mm
1 x d = ca. 20 mm
1 x d = ca. 60 mm

Ausschnitte, rechteckig:
1 x ca. 250 x 120 mm

Lage: Erdgeschoss und 1. Obergeschoss
Menge: 30,000 St

**01.10.0170 Zulage Einbau Sanitärelemente, Urinal-Element**
*** wie Position 01.10.0160
Zulage zur Position Vorsatzschale GKBI für für die Beplankung von Sanitärelementen für Urinale.

Ausschnitte, rund:
3 x d = ca. 20 mm
1 x d =ca. 60 mm

Ausschnitte, rechteckig:
1 x ca. 150 x 12 mm
Menge: 2,000 St

**01.10.0180 Zulage Einbau Sanitärelemente, Waschtisch-Element**
*** wie Position 01.10.0160
Zulage zur Position Vorsatzschale GKI für für die Beplankung von Sanitärelementen für Waschtische.

Ausschnitte, rund:
2 x d = ca. 20 mm
1 x d= ca. 60 mm
Menge: 17,000 St

**01.10.0190 Revisionsklappe / glatt / 600 x 600 mm / Wand**
*** Bezugsbeschreibung
Revisionsklappe für Vorsatzschale / Montagewand, inkl. Einmessen und Auswechseln der TB-UK.

Revisionsklappe dichtschließend, vorgerichtet für den Einbau in 2-fach 12,5 mm dick beplankter Wandkonstruktion, liefern und einbauen, als Standardausführung, mit flächenbündig eingeklebter Hartgipsplatte (GKFI) 12,5 mm.

Abmessung (lichter Durchgang): 600 x 600 mm

Sicherung des Innendeckels durch selbstjustierende Fangarme, mit in die Rahmenecken integriertem, nicht sichtbarem Scharniersystem. Ausgestattet mit Vierkant-Verriegelung.
Menge: 4,000 St

**01.10.0200 Revisionsklappe / glatt / 400 x 400 mm / Wand / Feuchtraum**
*** wie Position 01.10.0190
Für den Einbau in Feuchträumen ohne Spritzwasserschutzbeanspruchung.

Abmessung (lichter Durchgang): 400 x 400 mm
Menge: 8,000 St

**01.10.0210 Revisionsklappe / glatt / 600 x 600 mm / Wand / Spritzwasserschutz**
*** wie Position 01.10.0190
Für den Einbau in Nassräumen mit Spritzwasserschutzbeanspruchung, mit flächenbündig eingeklebter Zementbauplatte 12,5 mm.
Abmessung (lichter Durchgang): 600 x 600 mm
Menge: 4,000 St

**01.10.0220 Revisionklappen-Deckel aufnehmen, lagern, einsetzen**
Aufnehmen und Lagern der Deckel von Revisionsklappen diverser Abmessungen nach Montage. Wieder Einsetzen nach Angabe der Bauleitung.

Lagerung nach Herstellervorgabe. Beim Wiedereinsetzen ist auf die korrekte Zuordnung der Deckel mit jeweiliger Beplankung zu achten.
Menge: 12,000 St

**01.10.0230 Zulage, zusätzliche UA-Profile zur Auswechlung**
Zulage für das Herstellen von Auswechslungen in den Trockenbauwänden mittels zusätzlicher UA-Profile.

Auswechslungen in Bereichen von Wanddurchbrüchen oberhalb von Türen im Bereich des seitlichen Ständerwerks der Türöffnung.

Abrechnung erfolgt je Stück Auswechslung.
Menge: 30,000 St

**01.10.0240 Zulage Vorabmontage von Plattenstreifen - Abstellen Estrich**
Vorabmontage der unteren 2-lagigen Beplankung zur Erstellung des bauseitigen Estrichs vor Verschließen der Trockenbauwände.
Inkl. Fugenverspachtelung.

Abrechnung pro Seite.

Beplankungshöhe: 50 cm.
Menge: 350,000 m

**01.10.0250 Austauschen Plattenstreifen inkl. Dämmung, einseitig**
Austauschen von durchfeuchteten oder beschädigten Plattenstreifen an GK-Wänden mit einer 2-lagigen Beplankung aus GK Typ A, DF oder H2-Beplankung. Leistung einschließlich Demontage, Transport und fachgerechter Entsorgung der Plattenstreifen.
Höhe 1. Lage: ca. 750 mm
Höhe 2. Lage: ca. 500 mm
Ausführung nur nach schriftlicher Aufforderung der Bauleitung.
Menge: 150,000 m

**01.10.0260 Austauschen Plattenstreifen inkl. Dämmung, zweiseitig**
Austauschen von durchfeuchteten oder beschädigten Plattenstreifen (beidseitig) inkl. Mineralwolle an GK-Wänden mit
einer 2-lagigen Beplankung je Seite aus GK Typ A, DF oder H2-Beplankung. Leistung einschließlich Demontage, Transport und fachgerechter Entsorgung der Plattenstreifen und Dämmung.
Höhe 1. Lage: ca. 750 mm
Höhe 2. Lage: ca. 500 mm
Dicke Dämmung: bis 80 mm

Ausführung nur nach schriftlicher Aufforderung der Bauleitung.
Menge: 60,000 m

#### Untertitel 01.11 Aussparungen

**01.11.0010 Wanddurchführungen TGA / bis 0,10 m²**
*** Bezugsbeschreibung
Anlegen und Herrichten von rechteckigen Wanddurchführungen für TGA-Gewerke bis 0,10 m² durch Montagewände als Einzel- und Doppelständerwerke, einschließlich 4-seitiger Laibung in Wandtiefe, erforderlicher Auswechslung der Unterkonstruktion und eventuell erforderlicher Verstärkungen. Ausführung der Wanddurchführungen entsprechend der jeweiligen Wandqualität.

Wandstärke: bis 305 mm
Größe:  bis 0,10 m²

Hinweis: Wanddurchführungen, die nicht durch die TGA brandschutztechnisch verschlossen werden, da dies nicht erforderlich ist, sind durch den AN Trockenbau mit Mineralwolle zu verschließen.
Menge: 18,000 St

**01.11.0020 Wanddurchführungen TGA / 0,11 bis 0,20 m²**
*** wie Position 01.11.0010
Größe: 0,11 bis 0,20 m².
Menge: 1,000 St

**01.11.0030 Wanddurchführungen TGA / 0,21 bis 0,50 m²**
*** wie Position 01.11.0010
Größe: 0,21 bis 0,50 m².
Menge: 7,000 St

**01.11.0040 Wanddurchführungen TGA / 0,51 bis 0,80 m²**
*** wie Position 01.11.0010
Größe: 0,51 bis 0,80 m².
Menge: 3,000 St

**01.11.0050 Rundlöcher TGA / bis d = 15 mm, Kabel**
Anlegen und Herstellen von Rundlöchern in GK-Verkleidungen für Kabel inkl. Anarbeiten an vorgenannte TGA-Einbauten nach erfolgter Installation.

Einschl. Herausführen des Kabels.

Größe bis d = 15 mm.
Menge: 350,000 St

**01.11.0060 Rundlöcher TGA / bis d = 100 mm**
*** Bezugsbeschreibung
Anlegen und Herstellen von Rundlöchern in GK-Verkleidungen für Kabel, Elektrodosen, Heizleitungen in Stützenverkleidungen oder ähnlichem, inkl. Anarbeiten an vorgenannte TGA-Einbauten nach erfolgter Installation.

Größe bis d = 100 mm.
Menge: 50,000 St

**01.11.0070 Rundlöcher TGA / d = 101 bis 200 mm**
*** wie Position 01.11.0060
Größe d = 101 bis 200 mm.
Menge: 30,000 St

**01.11.0080 Rundlöcher TGA / d = 201 bis 300 mm**
*** wie Position 01.11.0060
Größe d = 201 bis 300 mm.
Menge: 10,000 St

**01.11.0090 Kombiabschottung als Plattenschott / F0 / R'w > 45 dB / bis 0,10 m²**
*** Bezugsbeschreibung
Plattenabschottung von Rohr- und Kabeldurchführungen mit brennbaren und nichtbrennbaren Rohrleitungen, sowie Elektroleitungen ohne Brandschutzqualitäten in Wänden mit Schallschutzanforderungen ( > 100 mm ).

Wand:
Die Öffnungen sind in verschiedenen Wanddicken und -konstruktionen herzustellen, teils in zweischaligen Wandkonstruktionen.
Die bauphysikalischen Eigenschaften der Wandkonstruktionen variieren, das Plattenschott ist auf die Wandanforderungen auszulegen. Mehraufwendungen und Abstimmungen mit Fremdgewerken sind zu berücksichtigen.

Öffnung:
Die herzustellenden rechteckigen Öffnungen sind gem. TGA-Planung auszulegen. Die Öffnungslaibungen sind gem. Zulassung 1-lagig zu beplanken und der Wandquerschnitt vollsatt auszustopfen. Die Abstände der einzelnen Öffnungen, die Bildung von Gruppen sind so zu wählen, dass schalldicht an die verschíedenen Medien angearbeitet werden kann.

Konstruktion:
Einbau von zwei Mineralwolle-Schottplatten D = 50 mm von beiden Seiten der Laibung, mittig im Wandquerschnitt.
Ein Abstand zwischen den beiden Lagen ist nicht zulässig. Auf eine schalldichte Ausführung ist zu achten.
Nachbelegung uneingeschränkt gefordert, Abstand zum nächsten Schott min. 200 mm, Bauteillaibung-, Stoßkanten-, Kabel-, Kabeltrassen u. Platten gespachtelt, inkl. Anarbeiten an durchdringende Medien.
Spalten und Fugen auf beiden Schottseiten müssen mit Mineralwolle ausgestopft werden. An sämtliche durchdringende Medien ist schalldicht anzuarbeiten. Die Mineralwolleplatten sind auf beiden Seiten der Abschottung einseitig auf der Oberfläche zu beschichten, Gesamttrockenschichtdicke min. 1 mm. Konstruktion muss für den Einbau in Nass- oder Feuchträumen geeignet sein.

Schallschutz:
R`w > 45 dB.

Oberfläche:
Gespachtelt.

Oberfläche:
Qualitätsstufe Q2
Menge: 2,000 St

**01.11.0100 Kombiabschottung als Plattenschott / F0 / R'w > 45 dB / 0,11 bis 0,20 m²**
*** wie Position 01.11.0090
Größe: 0,11 bis 0,20 m².
Menge: 2,000 St

**01.11.0110 Kombiabschottung als Plattenschott / F0 / R'w > 45 dB / 0,21 bis 0,50 m²**
*** wie Position 01.11.0090
Größe: 0,21 bis 0,50 m².
Menge: 1,000 St

**01.11.0120 Kombiabschottung als Plattenschott / F0 / R'w > 47 dB / bis 0,10 m²**
*** wie Position 01.11.0090
Schallschutz: R`w > 47 dB.
Menge: 36,000 St

**01.11.0130 Kombiabschottung als Plattenschott / F0 / R'w > 47 dB / 0,11 bis 0,20 m²**
*** wie Position 01.11.0090
Schallschutz: R`w > 47 dB.
Größe: 0,11 bis 0,20 m².
Menge: 2,000 St

**01.11.0140 Kombiabschottung als Plattenschott / F0 / R'w > 47 dB / 0,21 bis 0,50 m²**
*** wie Position 01.11.0090
Schallschutz: R`w > 42 dB.
Größe: 0,21 bis 0,50 m².
Menge: 1,000 St

**01.11.0150 Wanddurchführung, BSK mit Einbaurahmen, ca. 160 x 279 mm, Einfachständerwerk**
*** Bezugsbeschreibung
Anlegen und Herrichten von rechteckigen Wanddurchführungen für den Einbau von Brandschutzklappen mit Einbaurahmen im Bereich gleitender Deckenanschlüsse durch Montagewände als Einfachständerwerk in F30/F90-Qualität.
Die Ausführung ist mit dem Gewerk Lüftung und der Fachplanung im Vorfeld abzustimmen. Ausführung gem. untenstehendem Details. Ausführung einschl. notwendiger Zwischenstützen aus Ständerwerk sowie UW-Profilen als Hilfsstützen und des unterhalb der Brandschutzklappe einzubauenden UW-Profils (l ca. 150 - 300 mm).

Wandart:  Einfachständerwerk
Wandstärke:  bis 125 mm
Abmessung Durchbruch: ca. 160 x 279 mm

Exemplarisches Ansichtsdetail, Ansicht ohne Bekleidung:
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
Exemplarisches Schnittdetail:
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Menge: 1,000 St

**01.11.0160 Wanddurchführung, BSK mit Einbaurahmen, ca. 180 x 304 mm, Einfachständerwerk**
*** wie Position 01.11.0150
Abmessung Durchbruch: ca. 180 x 304 mm
Menge: 1,000 St

**01.11.0170 Wanddurchführung, BSK mit Einbaurahmen, ca. 260 x 379 mm, Einfachständerwerk**
*** wie Position 01.11.0150
Abmessung Durchbruch: ca. 260 x 379 mm
Menge: 2,000 St

**01.11.0180 Wanddurchführung, BSK mit Einbaurahmen, ca. 546 x 435 mm, Einfachständerwerk**
*** wie Position 01.11.0150
Abmessung Durchbruch: ca. 546 x 435 mm
Menge: 1,000 St

**01.11.0190 Wanddurchführung, BSK mit Einbaurahmen, ca. 846 x 435 mm, Einfachständerwerk**
*** wie Position 01.11.0150
Abmessung Durchbruch: ca. 846 x 435 mm
Menge: 1,000 St

**01.11.0200 Wanddurchführung, BSK mit Einbaurahmen, ca. 646 x 485 mm, Einfachständerwerk**
*** wie Position 01.11.0150
Abmessung Durchbruch: ca. 646 x 485 mm
Menge: 1,000 St

**01.11.0210 Wanddurchführung, BSK mit Einbaurahmen, ca. 746 x 485 mm, Einfachständerwerk**
*** wie Position 01.11.0150
Abmessung Durchbruch: ca. 746 x 485 mm
Menge: 2,000 St

**01.11.0220 Wanddurchführung, BSK mit Einbaurahmen, ca. 1046 x 485 mm, Einfachständerwerk**
*** wie Position 01.11.0150
Abmessung Durchbruch: ca. 1046 x 485 mm
Menge: 1,000 St

**01.11.0230 Wanddurchführung, BSK mit Einbaurahmen, ca. 160 x 279 mm, Doppelständerwerk**
*** Bezugsbeschreibung
Anlegen und Herrichten von rechteckigen Wanddurchführungen für den Einbau von Brandschutzklappen mit Einbaurahmen im Bereich gleitender Deckenanschlüsse durch Montagewände als Doppelständerwerk in F30/F90-Qualität.
Die Ausführung ist mit dem Gewerk Lüftung und der Fachplanung im Vorfeld abzustimmen. Ausführung gem. untenstehendem Details. Ausführung einschl. notwendiger Zwischenstützen aus Ständerwerk sowie UW-Profilen als Hilfsstützen, der umlaufenden Laibung aus Kalzium-Silikat, Dichte >= 500 kg/m³, 30 mm dick und des unterhalb der Brandschutzklappe einzubauenden UW-Profils (l ca. 150 - 300 mm).

Wandart:  Doppelständerwerk
Wandstärke:  bis 255 mm
Abmessung Durchbruch: ca. 160 x 279 mm

Exemplarisches Ansichtsdetail, Ansicht ohne Bekleidung:
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
Exemplarisches Schnittdetail:
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Menge: 7,000 St

**01.11.0240 Wanddurchführung, BSK mit Einbaurahmen, ca. 185 x 304 mm, Doppelständerwerk**
*** wie Position 01.11.0230
Abmessung Durchbruch: ca. 180 x 304 mm
Menge: 1,000 St

**01.11.0250 Wanddurchführung, BSK mit Einbaurahmen, ca. 220 x 339 mm, Doppelständerwerk**
*** wie Position 01.11.0230
Abmessung Durchbruch: ca. 220 x 339 mm
Menge: 1,000 St

**01.11.0260 Wanddurchführung, BSK mit Einbaurahmen, ca. 446 x 485 mm, Doppelständerwerk**
*** wie Position 01.11.0230
Abmessung Durchbruch: ca. 446 x 485 mm
Menge: 6,000 St

**01.11.0270 Wanddurchführung, BSK mit Einbaurahmen, ca. 496 x 485 mm, Doppelständerwerk**
*** wie Position 01.11.0230
Abmessung Durchbruch: ca. 496 x 485 mm
Menge: 1,000 St

**01.11.0280 Wanddurchführung, BSK mit Einbaurahmen, ca. 796 x 485 mm, Doppelständerwerk**
*** wie Position 01.11.0230
Abmessung Durchbruch: ca. 796 x 485 mm
Menge: 1,000 St

**01.11.0290 Wanddurchführung, BSK mit Einbaurahmen, ca. 946 x 485 mm, Doppelständerwerk**
*** wie Position 01.11.0230
Abmessung Durchbruch: ca. 946 x 485 mm
Menge: 1,000 St

**01.11.0300 Wanddurchführung GLD, TGA / bis 0,10 m²**
*** Bezugsbeschreibung
Anlegen und Herrichten von rechteckigen Wanddurchführungen für TGA-Gewerke bis 0,10 m² durch Montagewände als Einzel- und Doppelständerwerke im Bereich gleitender Deckenanschlüsse direkt unter der Rohdecke. Der gleitende Deckenanschluss ist gem. der Anforderungen der Wand mit dem Durchbruch zu verspringen. 3-seitige Laibung gem. Anforderungen an den gleitenden Deckenanschluss in Wandtiefe, einschließlich erforderlicher Auswechslung der Unterkonstruktion und eventuell erforderlicher Verstärkungen. Ausführung der Wanddurchführungen entsprechend der jeweiligen Wandqualität.

Wandstärke: bis 305 mm
Größe:  bis 0,10 m²

Hinweis: Wanddurchführungen, die nicht durch die TGA brandschutztechnisch verschlossen werden, da dies nicht erforderlich ist, sind durch den AN Trockenbau mit Mineralwolle zu verschließen.
Menge: 48,000 St

**01.11.0310 Wanddurchführung GLD, TGA / 0,11 bis 0,20 m²**
*** wie Position 01.11.0300
Wandstärke: bis 255 mm
Größe:  0,11 bis 0,20 m²
Menge: 34,000 St

**01.11.0320 Wanddurchführung GLD, TGA / 0,21 bis 0,50 m²**
*** wie Position 01.11.0300
Wandstärke: bis 255 mm
Größe:  0,21 bis 0,50 m²
Menge: 22,000 St

**01.11.0330 Wanddurchführung GLD, TGA / 0,51 bis 0,80 m²**
*** wie Position 01.11.0300
Wandstärke: bis 255 mm
Größe:  0,51 bis 0,80 m²
Menge: 3,000 St

**01.11.0340 Erschwerniszulage TGA-Trassen, bis 0,10 m²**
*** Bezugsbeschreibung
Erschwerniszulage für die Herstellung der Montagewände bei bereits erstellten TGA-Trassen als Zulage zu Wandduchführungen herstellen.
Deckenprofil über die Trasse führen / einfädeln.
Ständerporfile auf den Trassenbau anpassen.
Aussparung mit Wechsel um die Trasse mit ca. 5 cm Abstand erstellen, einschl. 4-seitiger Leibung in Wandtiefe, erforderlicher
Auswechslung der Unterkonstruktion und eventuell erforderlicher Verstärkungen.
Wandstärke: bis 255 mm
Größe:  bis 0,10 m²
Menge: 10,000 St

**01.11.0350 Erschwerniszulage TGA-Trassen, 0,11 bis 0,20 m²**
*** wie Position 01.11.0340
Wandstärke: bis 255 mm
Größe:  0,11 bis 0,20 m²
Menge: 25,000 St

**01.11.0360 Erschwerniszulage TGA-Trassen, 0,21 bis 0,50 m²**
*** wie Position 01.11.0340
Wandstärke: bis 255 mm
Größe:  0,21 bis 0,50 m²
Menge: 25,000 St

**01.11.0370 Erschwerniszulage TGA-Trassen, 0,51 bis 0,80 m²**
*** wie Position 01.11.0340
Wandstärke: bis 255 mm
Größe:  0,51 bis 0,80 m²
Menge: 10,000 St

**01.11.0380 Zulage Wanddurchführung TGA / bis 0,10 m² - einseitige Wand**
*** Bezugsbeschreibung
Zulage zu Vorpositionen für das zeitlich versetzte bzw. nachträgliche Herstellen einer Wanddurchführung nach bereits erfolgter Herstellung des Ständerwerks und einseitiger Beplankung, Wanddurchbruch nach gesonderter Vorgabe der TGA-Planung örtlich anzeichnen und herstellen.
Einschließlich Ausnehmnung eines Ständerprofils und verstärkter
Auswechselung mit UA-Profilen für ein Ständerprofil herstellen.

Größe:  bis 0,10 m²
Menge: 5,000 St

**01.11.0390 Zulage Wanddurchführung TGA / 0,11 bis 0,20 m² - einseitige Wand**
*** wie Position 01.11.0380
Größe:  0,11 bis 0,20 m²
Menge: 17,000 St

**01.11.0400 Zulage Wanddurchführung TGA / 0,21 bis 0,50 m² - einseitige Wand**
*** wie Position 01.11.0380
Größe:  0,21 bis 0,50 m²
Menge: 17,000 St

**01.11.0410 Zulage Wanddurchführung TGA / 0,51 bis 0,80 m² - einseitige Wand**
*** wie Position 01.11.0380
Größe:  0,51 bis 0,80 m²
Menge: 5,000 St

### Titel 02 Abhangdecken

*Hinweis: Hinweis Abhangdecken*
Als Kalkulationsgrundlage der Decken dienen die beigefügten Grundrisse, Schnitte, Deckenspiegel sowie weitere Planunterlagen.
Alle angebotenen Einheitspreise sind einschließlich aller notwendigen Materialien, Gerüste, Leitern, Hebebühnen sowie sonstiger Gerätschaften im Bezug auf die angegebene Höhe im Leistungstext zu kalkulieren.

Die Beplankung der Decken kann in Teilbereichen erst nach Montage der TGA erfolgen. Diese Abstimmung und zeitliche Unterbrechung (zwischen UK-Montage und Beplankung) ist einzukalkulieren.

*Hinweis: Arbeitsgerüste*
Sämtliche zur Ausführung der Arbeiten notwendigen Arbeitsgerüste sind durch den AN zu liefern und vorzuhalten. Sämtliche Aufwendungen hierfür sind in den EP einzukalkulieren.

Einbauort:  EG u. 1. OG
Deckenhöhe:  ca. 3,95 m, OKRB - UKRD

#### Untertitel 02.01 GK-Abhangdecken glatt

**02.01.0010 GKB-Decke, 2-lagig**
GK-Decke, 2-lagig als Deckenbekleidung/ Unterdecke nach DIN 18168-1 liefern und montieren.

Abhangdeckenhöhe:  ca. 2,75 - 3,28 m ab OKFF
Abhanghöhe:  ca. 0,50 - 1,05 m
Befestigungsuntergrund: Stahlbetondecke

Ausführung der Unterkonstruktion aus verzinkten Stahlblechprofilen DIN 18182-1, als Tragprofile/ Grund- und Tragprofile CD 60x27, abhängen mit Direktabhänger oder Noniusabhängung mit Nonius-Hänger-Unterteil, befestigen mit
bauaufsichtlich zugelassenen Befestigungsmitteln.

Verarbeitung:  Gemäß DIN 18181, zweilagig  GKB
Plattendicke  12,5 mm.
Verspachtelung:  Q2

liefern,  und fachgerecht als Deckenbekleidung einbauen, einschl. Zuschnitte und Anarbeiten an angrenzende Bauteile oder andere Deckentypen.
Plangrundlage:  gemäß Deckenspiegel
Menge: 215,000 m²

**02.01.0020 Mehrpreis, GKBI-Decke, 2-lagig**
Mehrpreis zur Vorposition für die Ausführung in feuchträumen, 2-lagig, GKBI.
Plangrundlage:  gemäß Deckenspiegel
Menge: 138,000 m²

**02.01.0030 Randanschluss, GK-Decke, 2-lagig**
Herstellen eines gleitendes Randanschlusses der vorgenannten Abhangdecken mit Trennstreifen und Fugenspachtel an Wände, Stützen und anderen aufgehenden Bauteilen.
Menge: 298,000 m

**02.01.0040 Mehrpreis Kleinflächenzuschlag unter 5 m²**
Mehrpreis für Kleinflächen unter 5,00 m² zu vorbeschriebenen Unterdecken.
Menge: 15,000 m²

**02.01.0050 Herstellen von Öffnungen, bis 400 cm²**
*** Bezugsbeschreibung
Fachgerechtes Herstellen von Öffnungen (z.B. für Mehrkriterienmelder, Sicherheitseinbauleuchten, Lüftung, Präsenzmelder, Rettungswegzeichten etc.) in GK-Decke glatt gemäß Herstellerangabe herstellen. Die Grund- und Tragkonstruktion ist entsprechend den Einbauten und sonstigen örtlichen Gegebenheiten anzupassen.
Form:  rund oder eckig
Abmessung:  bis 400cm²

Im Angebot sind alle für die Montage erforderlichen An- und Einbauteile sowie notwendige Deckenarbeiten einzukalkulieren. Ebenso sind sämtliche Verstärkungen der Deckenkonstruktion in dieser Position enthalten und einzukalulieren.
Menge: 41,000 St

**02.01.0060 Herstellen von Öffnungen, 400 bis 800 cm²**
*** wie Position 02.01.0050
Abmessung:  400 bis 800cm²
Menge: 5,000 St

**02.01.0070 Herstellen von Öffnungen, 800 bis 1500 cm²**
*** wie Position 02.01.0050
Abmessung:  800 bis 1.500 cm²
Menge: 2,000 St

**02.01.0080 Deckenverstärkung, bis 800 cm²**
Deckenverstärkung aus OSB-Platte 22 mm für diverse Aufbauelemente mit entsprechenden Ausschnitten bis 1500 cm² herstellen, liefern und montieren.
Die Platte wird auf die Deckenbeplankung aufgelegt und verschraubt.
Die Abstimmung auf die Unterkonstruktion der Decke ist mit einzukalkulieren.

Platten in unterschiedlichen Größen bis 0,80 m².
Menge: 10,000 St

**02.01.0090 Öffnung Einbauleuchte, rund bis 300 mm**
Fachgerechte Herstellung von Öffnungen für Einbauleuchten in  GK-Decke, 2-lagig gemäß Herstellerangabe. Einschließlich Wechsel in UK sowie erfoderliche Verstärkung der Unterkonstruktion mittels Traversen und zusätzlichen Abhängern sowie Anpassung an die örtliche Gegenheit. Herstellung einschl. notwendiger OSB-Platte, d = 22 mm, mit entsprechendem Ausschnitt für Einbauleuchte.
Form:  rund
Durchmesser Einbauleuchte: bis 300 mm

Im Angebot sind alle für die Montage erforderlichen An- und Einbauteile sowie notwendige Deckenarbeiten einzukalkulieren. Ebenso sind sämtliche Verstärkungen der Deckenkonstruktion in dieser Position enthalten und einzukalulieren.
Menge: 25,000 St

**02.01.0100 Revisionsklappe, 400 x 400 mm**
*** Bezugsbeschreibung
Deckenrevisionsklappe für GK-Decke incl.
Auswechslung vorgerichtet für den Einbau in zweilagig, 12,5 mm dick beplankte Konstruktionen, liefern und einbauen, als Standardausführung, mit flächenbündig eingeklebter Gipsplatte, Sicherung des Innendeckels durch selbst justierende Fangarme,mit in die Rahmenecken integrierten, nicht sichtbarem Verschluss- und Scharniersystem. Ausgestattet mit Vierkant-Verriegelung/ Schloss. Einschließlich aller sonstig notwendigen Nebenarbeiten sowie aller Zubehörteile.
Abmessung (lichter Durchgang):400 x 400 mm
Ausführung:  rahmenlos
Dicke GK-Decke:  2 x 12,5 mm

Plangrundlage:  gemäß Deckenspiegel
Menge: 2,000 St

**02.01.0110 Revisionsklappe, 600 x 600 mm**
*** wie Position 02.01.0100
Abmessung (lichter Durchgang):600 x 600 mm
Menge: 4,000 St

**02.01.0120 Revisionsklappe, 400 x 400 mm, feuchtraum**
*** Bezugsbeschreibung
Deckenrevisionsklappe für GKBI-Decke incl.
Auswechslung vorgerichtet für den Einbau in zweilagig, 12,5 mm dick beplankte Konstruktionen, liefern und einbauen, als Standardausführung, feuchtraumgeeignet, mit flächenbündig eingeklebter Gipsplatte, Sicherung des Innendeckels durch selbst justierende Fangarme,mit in die Rahmenecken integrierten, nicht sichtbarem Verschluss- und Scharniersystem. Ausgestattet mit Vierkant-Verriegelung/ Schloss. Einschließlich aller sonstig notwendigen Nebenarbeiten sowie aller Zubehörteile.
Abmessung (lichter Durchgang):400 x 400 mm
Ausführung:  rahmenlos
Dicke GK-Decke:  2 x 12,5 mm

Plangrundlage:  gemäß Deckenspiegel
Menge: 19,000 St

**02.01.0130 Revisionsklappe, 600 x 600 mm, feuchtraum**
*** wie Position 02.01.0120
Abmessung (lichter Durchgang):600 x 600 mm
Menge: 6,000 St

**02.01.0140 Nachträgliches Einbringen Revisionsklappe 400 x 400 mm**
*** Bezugsbeschreibung
Nachträgliches einbringen einer Deckenrevisionsklappe für GK-Decke incl. Auswechslung vorgerichtet für den Einbau in zweilagig, 12,5 mm dick, beplankte Konstruktionen, liefern und einbauen, als Standardausführung, mit flächenbündig eingeklebter Gipsplatte, Sicherung des Innendeckels durch selbst justierende Fangarme,mit in die Rahmenecken integrierten, nicht sichtbarem Verschluss- und Scharniersystem. Ausgestattet mit Vierkant-Verriegelung/ Schloss. Einschließlich aller sonstig notwendigen Nebenarbeiten sowie aller Zubehörteile.
Abmessung (lichter Durchgang):400 x 400 mm
Ausführung:  rahmenlos
Dicke GK-Decke:  2 x 12,5 mm
Menge: 1,000 St

**02.01.0150 Nachträgliches Einbringen Revisionsklappe 600 x 600 mm**
*** wie Position 02.01.0140
Abmessung (lichter Durchgang):600 x 600 mm
Menge: 1,000 St

**02.01.0160 Nachträgliches Einbringen Revisionsklappe, 400 x 400 mm, feuchtraum**
*** Bezugsbeschreibung
Nachträgliches einbringen einer Deckenrevisionsklappe für GKBI-Decke incl. Auswechslung vorgerichtet für den Einbau in zweilagig, 12,5 mm dick, beplankte Konstruktionen, liefern und einbauen, als Standardausführung, feuchtraumgeeignet, mit flächenbündig eingeklebter Gipsplatte, Sicherung des Innendeckels durch selbst justierende Fangarme,mit in die Rahmenecken integrierten, nicht sichtbarem Verschluss- und Scharniersystem. Ausgestattet mit Vierkant-Verriegelung/ Schloss. Einschließlich aller sonstig notwendigen Nebenarbeiten sowie aller Zubehörteile.
Abmessung (lichter Durchgang):400 x 400 mm
Ausführung:  rahmenlos
Dicke GK-Decke:  2 x 12,5 mm
Menge: 1,000 St

**02.01.0170 Nachträgliches Einbringen Revisionsklappe, 600 x 600 mm, feuchtraum**
*** wie Position 02.01.0160
Abmessung (lichter Durchgang):600 x 600 mm
Menge: 4,000 St

**02.01.0180 Rundlöcher TGA / bis d = 15 mm, Kabel**
Anlegen und Herstellen von Rundlöchern in GK-Decke für Kabel inkl. Anarbeiten an vorgenannte TGA-Einbauten nach erfolgter Installation.

Einschl. Herausführen des Kabels.

Größe bis d = 15 mm.
Menge: 75,000 St

**02.01.0190 Nachträgliches Öffnen und Verschließen GK-Decke**
Deckenkonstruktion aus Position GK-Decke, 2-lagig  nachträglich auf Anweisung der Bauleitung fachgerecht öffnen und nach Freigabe der Bauleitung wieder verschließen. Einschließlich Wiederherstellung der  in geforderten Oberflächenqualität  Q2.

Ausführung nur nach schriftlicher Aufforderung der Bauleitung.
Menge: 5,000 m²

#### Untertitel 02.02 Hygienedecke

**02.02.0010 Rasterdecke, Hygiene, 600 x 600 mm**
Liefern und einbauen einer Unterdecke nach DIN EN 13964 mit Haupt- und Querschiene, Bekleidung mit Akustikdeckenplatten aus Glaswolle mit rückseitigem Glasvlies, Befestigung mit bauaufsichtlich zugelassenen Befestigungsmitteln, reversibel mit folgenden Eigenschaften:
System:  aufgelegtes System
Kante:  Typ A, farbbeschichtet weiß
Unterkonstruktion:  Hauptschiene, T24 C3  Achsmaß 1.200mm,  Querschiene C3 l=600  +1.200mm,  Schnellspannabhänger C3,
  e= 1.200mm
Stahlblechprofile UK:  mit spezieller Beschichtung  und Selbstregenierung bei  Schnittkanten für korrosive  Umgebungen in  Korrosionsschutzklasse C3  nach EN ISO 12944-2.
Untergrund:  Stahlbetondecke

Rastermaß:  600 x 600 mm
Plattendicke:  20 mm

Lichte Geschosshöhe:  ca. 3,95 m ab OKRB
Abhangdeckenhöhe:  ca. 2,75 m ab OKFF
Abhanghöhe:  ca. 100 cm

Baustoffklasse:  A2-s1, d0
Gewicht:  ca. 3-4 kg/m² inkl. UK

Oberfläche:  weiß lackiert, Feuchtigkeit  und Schmutz abweisend,  leicht zu reinigende,  abwaschbare Farboberfläche
Farbe:  weiß ähnlich RAL 9003,  Glanzgrad <1
Lichtreflexionsgrad:  84%
Absorptionsklasse:  A gem. DIN EN ISO 11654
Schallabsorptionsgrad: αw = 0,95 gemäß DIN EN  ISO 11654
Feuchtebeständigkeit:  Klasse C gem. DIN EN 13964,  bis 95 %rH bei 30 °C  formstabil
Reinraumklassifizierung: ISO-Klasse 4 und Zone 4, Mikrobiologische Klasse: M1
Pilzwachstum:  Klasse 0
Bakterienresistenz:  Klasse 0
Desinfektion:  beständig gegen  Chemikalien (gem. ISO  2812-1), bei halbjährlicher  Desinfektion
Abriebbeständigkeit:  beständig bei 200  Scheuerzyklen gem. ISO  11998

Plangrundlage:  gemäß Deckenspiegel

Reinigung durch tägliches Feuchtwischen sowie Staubwischen und -saugen möglich. Geeignet für halbjährliche Hoch- und Niederdruckreinigung mit Wasser, vierteljährliche Dampfreinigung. Geeignet für die Anwendung / Dekontamination mittels Wasserstoffperoxyd-Dampf.

Produkt der Planung: Ecophone Hygiene Perfomance A mit UK Ecophone Connect o. gleichwertig
Menge: 79,000 m²

**02.02.0020 Rasterdecke anschneiden**
Anschnitte, Rasterdecke 600 x 600 mm der Vorposition, gerade bzw. in jeglichen Winkel an Wänden oder sonstige Begrenzungsflächen auf der Baustelle herstellen.
Im Anschluss sind die entstandenen Anschnitte mittels der zum System passenden Kantenfarbe des Herstellers zu versiegeln.
Menge: 90,000 m

**02.02.0030 Aluminiumblech, d = 10 mm, weiß lackiert**
Herstellen, Liefern und Montieren eines Aluminiumblechs, d = 10 mm, weiß lackiert, ähnlich RAL 9003, an Stb.-Sturz mechanisch befestigt.
Inkl. Befestigungsmaterial gem. Erfordernis.

Höhe Aluminiumblech: 800mm
Höhe sichtbarer Bereich: 530 mm
Einbauhöhe:  bis ca. 3,50 m

Auszug aus der Planung:
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
Siehe auch Detail:
  706_5_SG_DE_--_661
Menge: 5,000 m

**02.02.0040 Wandanschluss, Gehrungsschnitt**
Gehrungsschnitt in Ecken. Die Profile sind in den Ecken sauber auf Gehrung zu schneiden.
Menge: 40,000 St

**02.02.0050 Wandanschluss mittels U-Abschlussprofil 13/22/25mm**
Wandanschlüsse liefern und fachgerecht nach Herstellerangabe
montieren, passend zu der Decke der Position Rasterdecke 600x600mm.

Die Wandanschlüsse bestehen aus weißen U- Abschlussprofilen, Direktmontage mit bauaufsichtlich zugelassenen Befestigungsteilen.

In den Ecken sind die Profile sauber auf Gehrung zu stoßen.

U-Profil:  13 x 22 x 25mm
Feuchtebeständigkeit: Klasse C3 gem. DIN EN 13964
Farbe:  weiß, ähnlich RAL 9003

Das Abschlussprofil ist mit einem maximalen Befestigungsabstand von 300 mm mit bauaufsichtlich zugelassenen Befestigungsmitteln zu befestigen.
Menge: 90,000 m

**02.02.0060 Randabschluss an Aluminiumblech**
Herstellen, Liefern und Montieren eines Randabschlusses mittels U-Profil, 13/22/25 mm, an vorgenanntem Aluminiumblech im Bereich des Küchenfensters befestigt. U-Profil lackiert, weiß ähnlich RAL 9003.
Menge: 5,000 m

**02.02.0070 Deckenverstärkung, eckig**
Verstärkung als Deckenverstärkung für quadratische/
rechteckig Deckenleuchten, Brandmelder, Pendelleuchten,
Lüftungsgitter o.ä.  mit Ausschnitt als Lasttraverse, umlaufend,
liefern und lagesicher anlegen

Abmessung:  bis 600 x 600 mm
Brandklasse:  A

Plangrundlage:  gemäß Deckenspiegel
Menge: 5,000 St

**02.02.0080 Deckenverstärkung, rund**
Verstärkung als Deckenverstärkung für kreisrunde Lautsprecher, Lüftungsauslässe o.ä. mit Ausschnitt, als
Lasttraverse, umlaufend, liefern und lagesicher anlegen

Abmessung:  bis ø 20 cm

Plangrundlage:  gemäß Deckenspiegel
Menge: 10,000 St

**02.02.0090 Ausschnitte, eckig, bis ca. 50 x 50 cm**
Ausschnitte in Deckenplatte bzw. Deckenfries fachgerecht herstellen.

Form:  eckig
Breite:  bis 50 cm
Länge:  bis 50 cm

Ausführung gemäß Deckenspiegel.
Menge: 4,000 St

**02.02.0100 Ausschnitte, rund, bis ca. 200 mm**
Ausschnitte in Deckenplatte bzw. Deckenfries rund
Form:  rund
Abmessung:  bis d = 200 mm

Ausführung gemäß Deckenspiegel.
Menge: 10,000 St

**02.02.0110 Ausschnitt inkl. Deckenrandverstärkung, Schlitzauslass**
Fachgerechtes Herstellen von Öffnung für Schlitzauslass in Hygienedecke gem. Herstellerangabe herstellen. Die Grund- und Tragkonstruktion ist entsprechend den Einbauten und sonstigen örtlichen Gegebenheiten anzupassen.
Form:  eckig
Abmessung:  ca. 3000 x 150 mm

Im Angebot sind alle für die Montage erforderlichen An- und Einbauteile sowie notwendige Deckenarbeiten einzukalkulieren. Ebenso sind sämtliche Verstärkungen der Deckenkonstruktion in dieser Position enthalten und einzukalulieren.
Menge: 1,000 St

**02.02.0120 Deckenverstärkung, Anbauleuchten**
Liefern und Montieren von Deckenverstärkungen in der Hygienedecke mittels Überbrückungsprofilen und zus. Abhängern für den Anbau von Langfeldleuchten unterhalb der Hygienedecke:

Einzellänge: ca. 1.200 x 150 mm
Einzelgewicht: ca. 4,6 kg
Menge: 10,000 St

**02.02.0130 Austausch Rasterdeckenplatte, Hygiene, 600 x 600 mm**
Austausch von bauseits beschädigter Rasterdeckenplatten der Vorposition der Rasterdecke, Hygiene. Einschließlich herausnehmen und fachgerechte Entsorgung der beschädigten Rasterdeckenplatte sowie liefern, einlegen der neuen Rasterdeckenplatte. Einschließlich herstellen von Anschnitten und Öffnungen in Rasterdeckenplatte..

Öffnung:  rund o. eckig
Abrechnungsgrundlage: 1 Stück

Ausführung nur nach schriftlicher Auffoderung der Bauleitung.
Menge: 4,000 St

**02.02.0140 Inspektionsluke, C3**
Liefern und Montieren einer Inspektionsluke für vorgenannte Raster-Hygienedecke im Format 600 x 600 mm.
Kantenausführung geeignet für Kante A. Farbe analog zur Hygienedecke.
Konstruktion bestehend aus weiß lackierten, stranggepressten Aluminium mit opalweißer Acrylglasscheibe.
Naßreinigung und Hochdruck bis 80 bar möglich.
Menge: 8,000 St

**02.02.0150 Rundlöcher TGA / bis d = 15 mm, Kabel**
Anlegen und Herstellen von Rundlöchern in Hygienedecke für Kabel inkl. Anarbeiten an vorgenannte TGA-Einbauten nach erfolgter Installation.

Größe bis d = 15 mm.

Einschl. Herausführen des Kabels.
Menge: 30,000 St

**02.02.0160 Überbrückungsprofile**
Überbrückungsprofile für die Integration in zum System der Hygienedecke passenden System.

Geeignet für die Integration von Beleuchtung, Schildern, Rauchmeldern, Abzugshauben etc.
Längen: ca. 592, 1192 mm

Konstruktion: Profil aus verzinktem Stahl, Trage-Clips aus Edelstahl

max. Belastung: bis zu 30 N/ 3kg

Montage:

Die Auflage der Überbrückungsprofile erfolgt mittels des zum System passenden Trage-Clip auf der T24 Hauptschiene. Die entsprechenden Einbauten sind mit Befestigungsklammern oder -bügeln auf den Überbrückungsprofilen aufzulegen.
Menge: 40,000 St

#### Untertitel 02.03 Holzwolleakustikdecke

*Hinweis: Holzwolle-Akustikdecke mit UK und Dämmauflage*
Holzwolle-Akustikdecke mit UK und Dämmauflage

Die nachfolgend beschriebene Holzwolle-Akustikdecke mit einer aufgelegten Dämmauflage hat die Anforderungen von einem Schallabsorptionsgrad von aw >= 1,00. Dieser Wert muss durch die Decke bestehend aus der Holzwolle-Akustikplatte sowie Dämmauflage erfüllt werden.

**02.03.0010 Holzwolle-Akustikdecke mit UK und Dämmauflage, Abhanghöhe 475 mm**
*** Bezugsbeschreibung
Liefern und montieren einer akustisch wirksamen Holzwolle-Akustikdecke, bestehend aus:

Unterkonstruktion aus abgehängten CD-Metallprofilen als Kreuzrost bestehend aus Haupt- und Montageprofilen 60 x 27 x 0,6 mm, nach DIN 18182-1, DIN-EN 14195, sowie Abhänger, Profilverbinder, Randprofile und dafür zugelassene Befestigungsmittel.

Max. Abstand Abhänger: 1.200 mm; nach stat.  Anforderung
Max. Abstand Hauptprofile: 1.200 mm; nach stat.  Anforderung
Abstand Montageprofile: 600 mm
Lastklasse Abhänger:  0,15 kN/m²; nach stat.  Anforderung

Der Korrosionsschutz aller Metallteile muss den am Einbauort herrschenden Bedingungen Sorge tragen.
Die Einteilung der Decken hat so zu erfolgen, dass die Randplatten nicht schmaler als 300 mm werden. Flucht- und waagerecht nach Herstellerangaben verlegen.

Raumhöhe:  ca. 3950 mm bis OKRD
Abhängehöhe:  ca. 475 mm
OK AHD ab OKRFB:  ca. 3280 mm

sowie:

Zementgebundene Holzwolle-Leichtbauplatte nach DIN EN 13168:2012+A1:2015, mit extremfeiner Struktur, sichtbar verschraubt an o. g. abgehängten CD-Metallprofilen. Schrauben niveaugleich zu Plattenoberfläche und farbgleich zur Leichtbauplatte.

Farbe:  Natur hell
Struktur:  extrem fein
 Zement:  Portlandzement oder  Zement, welcher mindestens 21% kalzinierten Ton + Kalkstein enthält
 Brandverhalten: Klasse B-s1, d0 nach DIN-EN 13501:1:2018
Montage: direktbefestigt an o. g. CD-Metallprofilen als Kreuzrost
Verlegung: Montage im Halbverband
Stärke:  25 mm
Faserbreite: 5 mm
Modulmaß: 600 x 1200 mm
Chloridgehalt: Klasse Cl3 < 0,06 %
Hinterfüllung: 25 mm Mineralwolle als Dämmauflage (lose verlegt) in PE-Folie, <= 0,03 mm, verschweißt als Rieselschutz

Inkl. sauberen Zuschnitt der Platten gem, Deckenspiegel z.B. im Bereich von Lampen, Abkastungen etc.

Produkte der Planung: Troldtekt Akustik-Decke mit extrem feiner Struktur; 0,5 mm Faserbreite oder gleichwertig u.
  climowool EP Trittschalldämmplatte 032 oder gleichwertig
Menge: 513,000 m²

**02.03.0020 Zulage, Zuschnitt Randbereiche, Abhanghöhe 475 mm**
Zulage zur vorgenannten Position für die erhöhten Aufwendungen und Verschnittmaterial für den fachgerechten Zuschnitt gem. Herstellerangaben der Holzwolle-Akustikdeckenplatten, im Randbereich zu vertikalen Bauteilen. Einschließlich Wechsel in UK sowie erfoderliche Verstärkung der Unterkonstruktion mittels Traversen und zusätzlichen Abhängern sowie Anpassung an die örtliche Gegenheit. Dies betrifft Platten die von ihrern Standardmaßen (60 x 120 cm) abweichen und somit an die bauliche Gegebenheit angepasst werden müssen. Zuschnitte haben sauber ohne große Ausfranzungen zu erfolgen.
Form:  Schnitt der Platte in Längs-  und oder Querrichtung
Menge: 305,000 m

**02.03.0030 Zulage, nachträgliche Endmontage, Bereich Wandverkleidungen**
Zulage auf vorstehende Position für die nachgelagerte Endmontage der Holzwolle-Akustikdecke nach der bauseitigen Montage der Wandverkleidung.

Die Herstellung der Unterkonstruktion hat im Vorfeld zu erfolgen. Im Anschluss ist erst die bauseitige Wandverkleidung zu montieren. Dann kann der Randbereich endmontiert werden.

Randbereich: ca. 0,60 - 1,20 m je nach Plattenformat
Menge: 200,000 m

**02.03.0040 Holzwolle-Akustikdecke mit UK und Dämmauflage, Abhanghöhe 825 mm**
*** wie Position 02.03.0010
Raumhöhe:  ca. 3950 mm bis OKRD
Abhängehöhe:  ca. 475 mm
OK AHD ab OKRFB:  ca. 2930 mm
Menge: 1580,000 m²

**02.03.0050 Zulage, Zuschnitt Randbereiche, Abhanghöhe 825 mm**
Zulage zur vorgenannten Position für die erhöhten Aufwendungen und Verschnittmaterial für den fachgerechten Zuschnitt gem. Herstellerangaben der Holzwolle-Akustikdeckenplatten, im Randbereich zu vertikalen Bauteilen. Einschließlich Wechsel in UK sowie erfoderliche Verstärkung der Unterkonstruktion mittels Traversen und zusätzlichen Abhängern sowie Anpassung an die örtliche Gegenheit. Dies betrifft Platten die von ihrern Standardmaßen (60 x 120 cm) abweichen und somit an die bauliche Gegebenheit angepasst werden müssen. Zuschnitte haben sauber ohne große Ausfranzungen zu erfolgen.
Form:  Schnitt der Platte in Längs-  und oder Querrichtung
Menge: 950,000 m

**02.03.0060 Zulage, Zuschnitt u. Anschluss, Stb.-Stützen**
Zulage zur vorgenannten Position für die erhöhten Aufwendungen und Verschnittmaterial für den fachgerechten Zuschnitt gem. Herstellerangaben der Holzwolle-Akustikdeckenplatten, im Bereich von eckigen Stahlbetonstützen. Einschließlich Wechsel in UK sowie erfoderliche Verstärkung der Unterkonstruktion mittels Traversen und zusätzlichen Abhängern sowie Anpassung an die örtliche Gegenheit. Dies betrifft Platten die von ihrern Standardmaßen (60 x 120 cm) abweichen und somit an die bauliche Gegebenheit angepasst werden müssen. Zuschnitte haben sauber ohne große Ausfranzungen zu erfolgen.
Form:  Schnitt der Platte in Längs-  und oder Querrichtung
Menge: 8,000 St

**02.03.0070 Ausschnitte bis 300/300 mm**
*** Bezugsbeschreibung
Herstellen von runden oder rechteckigen Ausschnitten in der zuvor beschriebenen Holzwolledecke zur Aufnahme von Spot- oder Downlights, Sprinklern, Lautsprechern etc. Lage der Ausschnitte nach Angabe des Architekten. Inklusive farblicher Nachbehandlung der Schnittränder und erforderlicher Randaussteifungen der Platten, sowie Lohn und Material.

Maximales Gewicht der Einbauten nach Angaben des Herstellers.
Größe(L/B): max. 300/300 mm bzw.
Durchmesser: 300mm

Im Angebot sind alle für die Montage erforderlichen An- und Einbauteile sowie notwendige Deckenarbeiten einzukalkulieren. Ebenso sind sämtliche Verstärkungen der Deckenkonstruktion in dieser Position enthalten und einzukalkulieren.
Menge: 119,000 St

**02.03.0080 Ausschnitte bis 600/600 mm**
*** wie Position 02.03.0070
Maximales Gewicht der Einbauten nach Angaben des Herstellers.
Größe(L/B): max. 600/600 mm bzw.
Durchmesser: 600 mm
Menge: 122,000 St

**02.03.0090 Revisionsklappe, 600 x 600 mm in Holzwolle-Akustikdecke**
Liefern und Montieren einer rahmenlosen Revisionsklappe, 600 x 600 mm, in vorgenannte Holzwolle-Akustikdecke.
Einschl. aller sonstigen notwendigen Nebenarbeiten sowie aller Zubehörteile.

Die Revisionsklappe ist ohne sichtbaren Rahmen auszuführen, damit ein homogenes, ununterbrochenes Deckenbild gewährleistet wird.
Abmessung (lichter Durchgang):600 x 600 mm
Plattendicke:  25 mm
Menge: 127,000 St

**02.03.0100 Nachträgliches Einbringen Revisonsklappe 600 x 600 mm**
Nachträgliches Liefern und Montieren einer rahmenlosen Revisionsklappe, 600 x 1.200 mm, in vorgenannte Holzwolle-Akustikdecke, nach Fertigstellung der Holzwolle-Akustikdecke.
Einschl. aller sonstigen notwendigen Nebenarbeiten sowie aller Zubehörteile.

Die Revisionsklappe ist ohne sichtbaren Rahmen auszuführen, damit ein homogenes, ununterbrochenes Deckenbild gewährleistet wird.
Abmessung (lichter Durchgang):600 x 600 mm
Plattendicke:  25 mm
Menge: 12,000 St

**02.03.0110 Nachträgliches Öffnen und Verschließen der Holzwolleakustikdecke**
Deckenkonstruktion aus Position Holzwolle-Akustikdecke, nachträglich auf Anweisung der Bauleitung fachgerecht öffnen und nach Freigabe der Bauleitung wieder verschließen.

Ausführung nur nach schriftlicher Aufforderung der Bauleitung.
Menge: 50,000 m²

**02.03.0120 Verstärkung für Anbauleuchten d = 400 - 500 mm**
Herstellen von Verstärkungen in der Holzwolle-Akustikdecke  für den Einbau von Anbau Deckenleuchten etc., inklusive der notwendigen Verstärkung für Lampengewicht von bis zu 6 kg und zusätzlich erforderlicher Abhänger

Im Bereich der Leuchtenauflagepunkte sind zusätzliche Abhänger vorzusehen. Im Angebot sind alle für die Montage erforderlichen An- und Einbauteile sowie notwendige Deckenarbeiten und Verstärkungen der Deckenkonstruktion enthalten.

Durchmesser der Anbauleuchten: ca. 400 - 500 mm
Menge: 112,000 St

**02.03.0130 Öffnung einsch. Verstärkung für Langfeldleuchten 6000/100 mm**
Herstellen von Verstärkungen in der Holzwolle-Akustikdecke  für den Einbau von Langfeldleuchten etc., inklusive der erforderlichen Auswechslungsarbeiten an der Unterkonstruktion, das Anarbeiten der Platten und Einfärben der Plattenkanten, wo diese nicht durch Blenden abgedeckt werden, sowie Lohn und Material.

Im Bereich der Leuchtenauflagepunkte sind zusätzliche Abhänger vorzusehen. Im Angebot sind alle für die Montage erforderlichen An- und Einbauteile sowie notwendige Deckenarbeiten und Verstärkungen der Deckenkonstruktion enthalten.

Größe (L/B): ca. 6000/100mm (Gesamtlänge, unterteilt sich in kleinere Leuchtenlängen)
Menge: 22,000 St

**02.03.0140 Randabschluss, UD-Profil, Holzwolle-Akustikdecke**
Liefern und montieren eines Randabschlusses mit 20 mm breiter Fuge als umlaufende Schattenfuge. Randabschluss bestehend aus umlaufendem an der Wand montierten UD-Profil, 28/27, UD-Profil schwarz beschichtet in entsprechender Korrosionsklasse. Plattenabstand zur Wand ca. 20 mm.

Einbauort: Erdgeschoss u. 1. Obergeschoss
Randanschluss an:Sichtbeton, Trockenbau
Deckenart: Holzwolle-Akustikdecke, mit Dämmauflage
Menge: 1057,000 m

**02.03.0150 Randabschluss, ohne Anschluss, Holzwolle-Akustikdecke**
Liefern und montieren eines Randabschlusses mit 20 mm breiter Fuge als umlaufende Schattenfuge. Randabschluss ohne umlaufenden Anschluss. Plattenabstand zur Wand ca. 20 mm.
Notwendige Aufwendungen zur Lagesicherung des freien Randabschlusses sind einzukalkulieren.

Einbauort: Erdgeschoss u. 1. Obergeschoss
Randanschluss an:Wandverkleidungen aus Holz, PR-Fassade
Deckenart: Holzwolle-Akustikdecke, mit Dämmauflage
Menge: 200,000 m

**02.03.0160 Rundlöcher TGA / bis d = 15 mm, Kabel**
Anlegen und Herstellen von Rundlöchern in Holzwolle-Akustikdecke, für Kabel inkl. Anarbeiten an vorgenannte TGA-Einbauten nach erfolgter Installation.

Einschl. Herausführen des Kabels.

Größe bis d = 15 mm.
Menge: 200,000 St

*Hinweis: Holzwolle-Akustikdecke, A2, mit UK und Dämmauflage*
Holzwolle-Akustikdecke, A2, mit UK und Dämmauflage

Die nachfolgend beschriebene Holzwolle-Akustikdecke, A2, mit einer aufgelegten Dämmauflage hat die Anforderungen von einem Schallabsorptionsgrad von aw >= 1,00. Dieser Wert muss durch die Decke bestehend aus der Holzwolle-Akustikplatte sowie Dämmauflage erfüllt werden.

**02.03.0170 Holzwolle-Akustikdecke mit UK und Dämmauflage, A2, Abhanghöhe 475 - 825 mm**
Liefern und montieren einer akustisch wirksamen Holzwolle-Akustikdecke, A2, bestehend aus:

Unterkonstruktion aus abgehängten CD-Metallprofilen als Kreuzrost bestehend aus Haupt- und Montageprofilen 60 x 27 x 0,6 mm, nach DIN 18182-1, DIN-EN 14195, sowie Abhänger, Profilverbinder, Randprofile und dafür zugelassene Befestigungsmittel.

Max. Abstand Abhänger: 1.200 mm; nach stat.  Anforderung
Max. Abstand Hauptprofile: 1.200 mm; nach stat.  Anforderung
Abstand Montageprofile: 600 mm
Lastklasse Abhänger:  0,15 kN/m²; nach stat.  Anforderung

Der Korrosionsschutz aller Metallteile muss den am Einbauort herrschenden Bedingungen Sorge tragen.
Die Einteilung der Decken hat so zu erfolgen, dass die Randplatten nicht schmaler als 300 mm werden. Flucht- und waagerecht nach Herstellerangaben verlegen.

Raumhöhe:  ca. 3950 mm bis OKRD
Abhängehöhe:  ca. 475 - 825 mm
OK AHD ab OKRFB:  ca. 2930 bis 3280 mm

sowie:

Zementgebundene Holzwolle-Leichtbauplatte nach DIN EN 13168:2012+A1:2015, mit extremfeiner Struktur, sichtbar verschraubt an o. g. abgehängten CD-Metallprofilen. Schrauben niveaugleich zu Plattenoberfläche und farbgleich zur Leichtbauplatte.

Farbe:  Natur hell
Struktur:  extrem fein
 Zement:  Portlandzement oder  Zement, welcher mindestens 21% kalzinierten Ton + Kalkstein enthält
 Brandverhalten: Klasse A2-s1, d0 nach DIN-EN 13501-1
Montage: direktbefestigt an o. g. CD-Metallprofilen als Kreuzrost
Verlegung: Montage im Halbverband
Stärke:  25 mm
Faserbreite: 5 mm
Modulmaß: 600 x 1200 mm
Chloridgehalt: Klasse Cl3 < 0,06 %
Hinterfüllung: 40 mm Glaswollplatte, Vliesbeschichtet, zwischen UK geklämmt

Inkl. sauberen Zuschnitt der Platten gem, Deckenspiegel z.B. im Bereich von Lampen, Abkastungen etc.

Produkte der Planung: Troldtekt Akustik-Decke, A2, mit extrem feiner Struktur; 0,5 mm Faserbreite oder gleichwertig
  u. ISOVER SSP2 Glaswolleplatte oder gleichwertig
Menge: 488,000 m²

**02.03.0180 Zulage, Zuschnitt Randbereiche, A2**
Zulage zur vorgenannten Position für die erhöhten Aufwendungen und Verschnittmaterial für den fachgerechten Zuschnitt gem. Herstellerangaben der Holzwolle-Akustikdeckenplatten, A2, im Randbereich zu vertikalen Bauteilen. Einschließlich Wechsel in UK sowie erfoderliche Verstärkung der Unterkonstruktion mittels Traversen und zusätzlichen Abhängern sowie Anpassung an die örtliche Gegenheit. Dies betrifft Platten die von ihrern Standardmaßen (60 x 120 cm) abweichen und somit an die bauliche Gegebenheit angepasst werden müssen. Zuschnitte haben sauber ohne große Ausfranzungen zu erfolgen.
Form:  Schnitt der Platte in Längs-  und oder Querrichtung
Menge: 734,000 m

**02.03.0190 Zulage, nachträgliche Endmontage, A2, Bereich Wandverkleidungen**
Zulage auf vorstehende Position für die nachgelagerte Endmontage der Holzwolle-Akustikdecke, A2, nach der bauseitigen Montage der Wandverkleidung.

Die Herstellung der Unterkonstruktion hat im Vorfeld zu erfolgen. Im Anschluss ist erst die bauseitige Wandverkleidung zu montieren. Dann kann der Randbereich endmontiert werden.

Randbereich: ca. 0,60 - 1,20 m je nach Plattenformat
Menge: 138,000 m

**02.03.0200 Ausschnitte bis 300/300 mm, A2-Decke**
*** Bezugsbeschreibung
Herstellen von runden oder rechteckigen Ausschnitten in der zuvor beschriebenen Holzwolledecke, A2, zur Aufnahme von Spot- oder Downlights, Sprinklern, Lautsprechern etc. Lage der Ausschnitte nach Angabe des Architekten. Inklusive farblicher Nachbehandlung der Schnittränder und erforderlicher Randaussteifungen der Platten, sowie Lohn und Material.

Maximales Gewicht der Einbauten nach Angaben des Herstellers.
Größe(L/B): max. 300/300 mm bzw.
Durchmesser: 300mm

Im Angebot sind alle für die Montage erforderlichen An- und Einbauteile sowie notwendige Deckenarbeiten einzukalkulieren. Ebenso sind sämtliche Verstärkungen der Deckenkonstruktion in dieser Position enthalten und einzukalkulieren.
Menge: 17,000 St

**02.03.0210 Ausschnitte bis 600/600 mm, A2-Decke**
*** wie Position 02.03.0200
Maximales Gewicht der Einbauten nach Angaben des Herstellers.
Größe(L/B): max. 600/600 mm bzw.
Durchmesser: 600 mm
Menge: 28,000 St

**02.03.0220 Verstärkung für Anbauleuchten, A2-Decke, d = 400 - 500 mm**
Herstellen von Verstärkungen in der Holzwolle-Akustikdecke  für den Einbau von Anbau Deckenleuchten etc., inklusive der notwendigen Verstärkung für Lampengewicht von bis zu 6 kg und zusätzlich erforderlicher Abhänger. Verstärkung nicht brennbar.

Im Bereich der Leuchtenauflagepunkte sind zusätzliche Abhänger vorzusehen. Im Angebot sind alle für die Montage erforderlichen An- und Einbauteile sowie notwendige Deckenarbeiten und Verstärkungen der Deckenkonstruktion enthalten.

Durchmesser der Anbauleuchten: ca. 400 - 500 mm
Menge: 30,000 St

**02.03.0230 Revisionsklappe, 600 x 600 mm in Holzwolle-Akustikdecke, A2-Decke**
Liefern und Montieren einer rahmenlosen Revisionsklappe, 600 x 600 mm, A2, in vorgenannte Holzwolle-Akustikdecke, A2.
Einschl. aller sonstigen notwendigen Nebenarbeiten sowie aller Zubehörteile.

Die Revisionsklappe ist ohne sichtbaren Rahmen auszuführen, damit ein homogenes, ununterbrochenes Deckenbild gewährleistet wird.
Abmessung (lichter Durchgang):600 x 600 mm
Plattendicke:  25 mm
Brandverhalten:  Klasse A2-s1, d0 nach DIN-  EN 13501-1
Menge: 23,000 St

**02.03.0240 Nachträgliches Einbringen Revisonsklappe 600 x 600 mm, A2- Decke**
Nachträgliches Liefern und Montieren einer rahmenlosen Revisionsklappe, 600 x 600 mm, A2, in vorgenannte Holzwolle-Akustikdecke, A2, in vorgenannte Holzwolle-Akustikdecke, A2.
Einschl. aller sonstigen notwendigen Nebenarbeiten sowie aller Zubehörteile.

Die Revisionsklappe ist ohne sichtbaren Rahmen auszuführen, damit ein homogenes, ununterbrochenes Deckenbild gewährleistet wird.
Abmessung (lichter Durchgang):600 x 600 mm
Plattendicke:  25 mm
Brandverhalten:  Klasse A2-s1, d0 nach DIN-  EN 13501-1
Menge: 2,000 St

**02.03.0250 Nachträgliches Öffnen und Verschließen der Holzwolleakustikdecke, A2-Decke**
Deckenkonstruktion aus Position Holzwolle-Akustikdecke, nachträglich auf Anweisung der Bauleitung fachgerecht öffnen und nach Freigabe der Bauleitung wieder verschließen.

Ausführung nur nach schriftlicher Aufforderung der Bauleitung.
Menge: 25,000 m²

**02.03.0260 Randabschluss, UD-Profil, Holzwolle-Akustikdecke, A2**
Liefern und montieren eines Randabschlusses mit 20 mm breiter Fuge als umlaufende Schattenfuge. Randabschluss bestehend aus umlaufendem an der Wand montierten UD-Profil, 28/27, UD-Profil schwarz beschichtet in entsprechender Korrosionsklasse. Plattenabstand zur Wand ca. 20 mm.

Einbauort: Erdgeschoss u. 1. Obergeschoss
Randanschluss an:Sichtbeton, Trockenbau
Deckenart: Holzwolle-Akustikdecke, A2, mit Dämmauflage
Menge: 596,000 m

**02.03.0270 Randabschluss, ohne Anschluss, Holzwolle-Akustikdecke, A2**
Liefern und montieren eines Randabschlusses mit 20 mm breiter Fuge als umlaufende Schattenfuge. Randabschluss ohne umlaufenden Anschluss. Plattenabstand zur Wand ca. 20 mm.
Notwendige Aufwendungen zur Lagesicherung des freien Randabschlusses sind einzukalkulieren.

Einbauort: Erdgeschoss u. 1. Obergeschoss
Randanschluss an:Wandverkleidungen aus Holz, PR-Fassade
Deckenart: Holzwolle-Akustikdecke, A2, mit Dämmauflage
Menge: 138,000 m

**02.03.0280 Deckenausschnitt, Motorleinwand, l = 300 cm**
Herstellen von Verstärkungen in der Holzwolle-Akustikdecke, A2,  für den Einbau von Motorleinwand etc., inklusive der erforderlichen Auswechslungsarbeiten an der Unterkonstruktion, das Anarbeiten der Platten und Einfärben der Plattenkanten, wo diese nicht durch Blenden abgedeckt werden, sowie Lohn und Material.

Im Bereich der Auflagerflächen der Motorleinwand sind zusätzliche Abhänger vorzusehen. Im Angebot sind alle für die Montage erforderlichen An- und Einbauteile sowie notwendige Deckenarbeiten und Verstärkungen der Deckenkonstruktion enthalten.

Größe (L/B): ca. 3000/200 mm
Menge: 1,000 St

**02.03.0290 Rundlöcher TGA, A2 / bis d = 15 mm, Kabel**
Anlegen und Herstellen von Rundlöchern in Holzwolle-Akustikdecke, A2, für Kabel inkl. Anarbeiten an vorgenannte TGA-Einbauten nach erfolgter Installation.

Einschl. Herausführen des Kabels.

Größe bis d = 15 mm.
Menge: 75,000 St

**02.03.0300 Unterkonstruktion, Vorhangschiene**
Herstellen, Liefern und Montieren einer Unterkonstruktion zur Befestigung einer Vorhangschiene an Holzwolle-Akustikdecke.
Unterkonstruktion aus abgehängten CD-Profilen, 60 x 27 x 0,6 mm, quer zur Richtung der Vorhangschiene.

Abstand CD-Profile:  alle 250 mm
Länge CD.Profile:  ca. 1000 mm
Abhängehöhe:  ca. 475 - 825 mm

Die Abrechnung erfolgt je lfm Vorhangschiene.
Menge: 14,500 m

**02.03.0310 Weitspannträger als Traverse, l = 3,50 m**
Weitspannträger als Traversen zusätzlich zur Metall-Unterkonstruktion nach EN 13964, für das Abhängen der Unterdecken; Traversen zur Überbrückung von Installationsbereichen und -trassen in denen eine Abhängung an der Massivdecke nicht möglich ist.
Konstruktion mittels 2 x UA-100 - 2,0 mm, rückseitig miteinander verschraubt, einschl. der erforderlichen Anschlusswinkel und Befestigungsmittel.
Spannweite: 3,50 m
Menge: 250,000 St

#### Untertitel 02.04 Aluminium-Lamellendecke

*Hinweis: Aluminium-Lamellendecke*
Aluminium-Lamellendecke

Die nachfolgend beschriebene Aluminium-Lamellendecke mit einer unterhalb der Rohdecke angeklebten Akustikdämmung hat die Anforderungen von einem Schallabsorptionsgrad von aw >= 0,60. Dieser Wert muss durch die Aluminium-Lamellendecke bestehend aus der Holzwolle-Akustikplatte sowie der unterhalb der Rohdecke befestigten Akustikdämmung erfüllt werden.

**02.04.0010 Aluminium-Lamellendecke**
Abgehängte Deckenverkleidung als Lamellen-Decke wie folgt beschrieben herstellen, liefern und montieren:
Lamellen aus Aluminium-U-Profilen inkl. Akustikabsorber mikroperforiertes U-Lamellensystem in Verbindung mit einer systemeigenen Unterkonstruktion bestehend aus schwarzen Lamellentrageschienen, im Abstand von max. 800 - 1.200 mm im Raster mit verschiedenen Abständen, parallel zueinander, abgehängt.

Tragschienen mit Nieten verbunden. Die gesamte Deckenkonstruktion ist mittels systemeigenen Schnellspannabhängern, schwarz beschichtet, im Abstand von ca. 550 mm nach Erfordernis, von der Rohdecke waagerecht und fluchtrecht abzuhängen. Die Unterkante der Lamellendecke hat einen Abstand von ca. 375 bzw. 850 mm zur Unterkante der Rohdecke. Dabei ist eine Rohbaudurchbiegung von 2-3 cm zu berücksichtigen. Maßgebend ist aber die erforderliche Raumhöhe von 2,93 m bzw. 3,405 m. Auf Grund der Treppenanlage unterhalb der  Aluminiumlamellendecke erfolgt die Montage der Lamellendecke teilweise in einer Montagehöhe von bis zu ca. 8,20 m.
Beim Anschluss an Begrenzungswände und die Fassade wird der Rasterabstand der Tragschienen entsprechend der Raumgröße reduziert. An den Begrenzungswänden und Stützen, sowie an der Fassade laufen die Lamellen freitragend aus. Die Tragschienen und Lamellen werden mit einer offenen Fuge von ca. 20 mm Abstand zur Wand bzw. zur Fassadenebene montiert.

Der lichte Abstand zwischen den Lamellen muss über die gesamte Bauhöhe frei sein, damit zwischen den Lamellen Leuchten eingebaut werden können, die höher als die Lamellen sind und somit oben überstehen. Lichter Abstand der Lamellen zu einander 100 mm.

Abstand der Tragschienen bis ca. 1,50 m nach Planung Deckenhersteller in Abstimmung mit Architekt /TGA. Aufmaß vor Ort durch den AN ist vor Beginn der Planung des Deckenherstellers durchzuführen.
Die Lamellenlängen werden in Bezug auf die Tragschienen bei der Planung individuell den Begrenzungswänden und Einbauten angepasst. Stöße der Lamellen erfolgen mittels eingebrachter systemeigener Lamellenverbinder in Verbindung mit einer Tragschiene. Die Lamellen dürfen keine Stanzungen außerhalb des Tragschienenverlaufs aufweisen.

Um einen größtmöglichen freien Querschnitt zu erhalten, muss die Kantung der Lamelle wie folgt betragen: 70/10/70 mm.

Material, Abmessungen und Farben:
Unterkonstruktion Tragschiene:
Farbe: innen und außen schwarz RAL 9005 einbrennlackiert
Abmessung: U-Profil aus Aluminium ca. 0,5 mm stark 70/10/70, die Tragschiene muss mindestens 1,5 mm in die Lamelle eingreifen um ein Ausklipsen der Lamelle zu verhindern.

Lamellen:
Farbe: ähnlich RAL 9003 einbrennlackiert bzw. nach Wahl AG
Abmessung: U-Profil aus Aluminium
Kantung: 70/10/70 mm, ca. 0,5 mm stark,
Perforation: 0,7 mm
Absorption: mit innseitigem schallabsorbierenden Vlies, absorbierende Leistung = mind. ein aw-Wert von 0,35 (H),
Brandschutzklasse: Lamelle und Tragschiene A2, Vlies: A.

Stanzung zur Aufnahme in die Tragschienen darf nicht unter 10 mm Oberkante Lamellen sein. Maximale Länge der einzelnen Lamellen 2.950 mm.

Sämtliche Einbauteile und Verbindungsmittel oberhalb der Lamellen sind tiefschwarz matt beschichtet.

Die gesamte Aufbauhöhe (Lamelle und Tragschiene) beträgt ca. 95 mm.

Produkte der Planung:  Haufe Akustiklamelle o. glw.
Menge: 154,000 m²

**02.04.0020 Zulage Randanschluss**
Zulage zu der Lamellendecke der Vorposition für die Ausbildung einer Randfuge von 20 mm.
Die Lamellen sind exakt auszurichten. Zuschnitt der Lamellen im Werk.
Zulage gilt für die Ausbildung der Fuge in Längs- und Querrichtung zur Lamelle, einschließlich Schräganschlüsse.
Menge: 109,000 m

**02.04.0030 Zulage Randanschluss, rund**
Zulage zu der Lamellendecke der Vorposition für die Ausbildung einer Randfuge von 20 mm an runden Deckenlochöffnungen.
Die Lamellen sind exakt auszurichten. Zuschnitt der Lamellen im Werk.
Zulage gilt für die Ausbildung der Fuge entlang der runden Deckenlochöffnungen.

Durchmesser Deckenöffnungen: 1,26 - 1,58 m
Menge: 30,000 m

**02.04.0040 Akustikdämmung, Deckenmontage, 20 mm**
Akustikdämmung unter Stahlbetondecke montiert mit einem Schallabsorptionsgrad aw = 0,65
Akustikdämmung n. Ang. Bauphysik, 20 mm.
Montage in Einzelplatten 600 x 1200 mm.

Breitbandabsorber, Mineralfaser vlieskaschiert, schwarz.
Sichtbare seitliche Flächen geschwärzt.

Dicke:  20 mm
Farbe:  schwarz
Brandschutzklasse:  A2
Schallabsorptionsklasse: C
Montagehöhe:  bis zu 8,20 m

Direktmontage an der Stahlbetondecke oberhalb der Lamellendecke.
Anhängekonstruktion der abgehängten Decken, sowie von technischen Einbauten sind für die Lage der Platten zu berücksichtigen.

Die Akustikdämmung ist bis zur Endmontage der Aluminium Lamellendecke vor Verunreinigungen zu schützen, damit die Schallschutzwirkung nicht beeinträchtigt wird.
Menge: 154,000 m²

**02.04.0050 Akustikdämmung, Rundanschnitte, Deckenlöcher**
Akustikdämmung an runde Deckenöffnungen anarbeiten und zuschneiden. Einschl. ggf. notwendigem Nachschwärzen der Schnittkanten.

Durchmesser Deckenöffnungen: 1,26 - 1,58 m
Menge: 30,000 m

**02.04.0060 Zulage, Akustikdämmung oberhalb TGA-Trassen**
Erschwerniszulage für die Montage der Akustikdämmplatten bei
bereits erstellten TGA-Trassen.
Dämmplatte oberhalb TGA-Trasse montieren.
Abrechungsfläche ist projezierte Grundfläche der TGA-Trasse.
Menge: 300,000 m²

**02.04.0070 Akustikdämmung, Anpassungsarbeiten, 1 Schnitt**
Akustikdämmung der vorgenannten Position an TGA-Befestigungen und -Einbauten anpassen. Zuschneiden durch Trennung einer Akustikdämmplatte mit einem Schnitt auf voller
Länge, inkl. Ausklinkung für TGA-Befestigungen und -Einbauten.
Ausklinkung bis 40 cm². Dämmplatte oberhalb TGA-Trasse montieren. Die Akustikdämmplatten sind im Nachgang bündig zu stoßen, um einheitliches Erscheinungsbild zu wahren.
Menge: 350,000 St

**02.04.0080 Akustikdämmung, Anpassungsarbeiten, 2 Schnitt**
Akustikdämmung der vorgenannten Position an TGA-Befestigungen und -Einbauten anpassen. Zuschneiden durch Trennung einer Akustikdämmplatte mit zwei Schnitten auf voller
Länge, inkl. Ausklinkung für TGA-Befestigungen und -Einbauten.
Ausklinkung bis 40 cm². Dämmplatte oberhalb TGA-Trasse montieren. Die Akustikdämmplatten sind im Nachgang bündig zu stoßen, um einheitliches Erscheinungsbild zu wahren.
Menge: 250,000 St

**02.04.0090 Akustikdämmung, Anpassungsarbeiten, 4 Schnitt**
Akustikdämmung der vorgenannten Position an TGA-Befestigungen und -Einbauten anpassen. Zuschneiden durch Trennung einer Akustikdämmplatte mit vier Schnitten auf voller
Breite, inkl. Ausklinkung für TGA-Befestigungen und -Einbauten.
Ausklinkung bis 40 cm². Dämmplatte oberhalb TGA-Trasse montieren. Die Akustikdämmplatten sind im Nachgang bündig zu stoßen, um einheitliches Erscheinungsbild zu wahren.
Menge: 150,000 St

**02.04.0100 Bemusterung Lamellendecke**
*** Pauschalposition
Probeweise Montage des gewählten Systems. Inkl. mindestens 3,00 m Randabschluss, sowie einem Ausschnitt für Einbauten nach Abstimmung mit dem AG. Größe ca. 10,00 m².
Menge: 1,000 psch

**02.04.0110 Modulplatte eingehängt, ca. 90 x 90 mm**
*** Bezugsbeschreibung
Modulplatte aus gekantetem Blech zur Montage von Anbau- oder Einbaumodulen der TGA.
Vierfach gekantet, 15 / 75 / 90 / 75 / 15 mm.
Abwicklung 270 mm,
Breite 90 mm,
Untere sichtbare Fläche: 90 x 90 mm.
Zweifarbig beschichtet schwarz / weiß gem. Farbaufbau der Decke.
Inkl. einer Bohrung für die Leitungsführung nach Angabe TGA.
Menge: 5,000 St

**02.04.0120 Modulplatte eingehängt, ca. 90 x 90 mm, mit Ausschnitt**
*** wie Position 02.04.0110
Inkl. rundem Ausschnitt in Modulplatte, d ca. 50 mm.
Menge: 27,000 St

**02.04.0130 Modulplatte eingehängt, ca. 290 x 290 mm**
*** Bezugsbeschreibung
Modulplatte aus gekantetem Blech zur Montage von Anbau- oder Einbaumodulen der TGA.
Vierfach gekantet, 15 / 75 / 290 / 75 / 15 mm.
Abwicklung 470 mm,
Breite 290 mm,
Untere sichtbare Fläche: 290 x 290 mm.
Zweifarbig beschichtet schwarz / weiß gem. Farbaufbau der Decke.
Inkl. einer Bohrung für die Leitungsführung nach Angabe TGA.
Menge: 2,000 St

**02.04.0140 Modulplatte eingehängt, ca. 290 x 290 mm, mit Ausschnitt**
*** wie Position 02.04.0130
Inkl. rundem Ausschnitt in Modulplatte, d ca. 166 mm.
Menge: 1,000 St

**02.04.0150 Revisionsklappe 600 x 600 mm**
Herstellen von Revisionsklappen in Lamellendecke der Vorposition.

Revisionsklappen aus Lamellen zusammengefasst mittels zweier Tragschienen. Klappmechanismus mit Rundstab als Drehpunkt. Riegel oberhalb der Lamellen von unten bedienbar.
Inkl. Seitlicher Tragschienen im Bereich der Decke als Verstärkung ca. 800 mm.

Farbe der Lamellen:
ähnlich RAL 9003 einbrennlackiert bzw. nach Wahl AG
Farbe der UK, Verschluss, Rundstab: Schwarz

Größe: 600 x 600 mm
Menge: 6,000 St

**02.04.0160 L-Profil, 375 x 150 mm, d = 10 mm**
Herstellen, liefern und montieren eines L-Profils, 375 x 150 mm, d = 10 mm.
L-Profil pulverbeschichtet, Farbe analog zur Alu-Lamelle der Lamellendecke.
Einschl. der notwendigen Befestigungsmittel gem. statischer Erfordernis.

Montage des L-Profils unterhalb Stahlbetondecke im Bereich des Deckenrandes zum Abschluss der Alu-Lamellen-Decke.

Montagehöhe: ca. 3,95 m

Auszug aus der Planung:

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Menge: 33,000 m

**02.04.0170 Ausführung Ecke, L-Profil**
Zulage für die Ausführung des L-Profils an Ecken des Deckenrandes.

Abrechnung je Stück Ecke
Menge: 4,000 St

**02.04.0180 Weitspannträger als Traverse, l = 3,50 m**
Weitspannträger als Traversen zusätzlich zur Metall-Unterkonstruktion nach EN 13964, für das Abhängen der Unterdecken; Traversen zur Überbrückung von Installationsbereichen und -trassen in denen eine Abhängung an der Massivdecke nicht möglich ist.
Konstruktion mittels 2 x UA-100 - 2,0 mm, rückseitig miteinander verschraubt, einschl. der erforderlichen Anschlusswinkel und Befestigungsmittel.
Spannweite: 3,50 m
Menge: 50,000 St

### Titel 03 Stundenlohnarbeiten u. Sonstiges

#### Untertitel 03.01 Stundenlohnarbeiten / Material

*Hinweis: Vorbemerkungen Stundenlohnarbeiten*
Die nachfolgend anzugebenden Kosten für von der Bauleitung angeordneten Stundenlohnarbeiten sind als feste Stundenverrechnungssätze (EURO / Arbeitsstunden gem. § 15 Ziff. 1 VOB/B) anzubieten. In ihnen sind unaufgegliedert die Lohn- und Gehaltskosten (Zuschläge für Gemeinkosten, Sozialkassenbeiträge, vermögenswirksame Leistungen u. a. sowie Lohnnebenkosten) enthalten.

Zuschläge für Nacht-, Sonntags- und Feiertagsarbeiten sind nicht in die Verrechnungssätze einzubeziehen, sondern ggf. gesondert auszuweisen.

Wegezeiten werden nicht vergütet.

Sämtliche Stundenlohnarbeiten dürfen nur nach Anmeldung mit dazugehöriger Aufwandsschätzung gemäß Formblatt und Bestätigung durch die Bauleitung ausgeführt werden.
Stundennachweise sind der Bauleitung für jeden Tag separat aufgeführt innerhalb von 5 Werktagen unaufgefordert zur Anerkennung vorzulegen. Sie sind auf einem Stundenlohnzettel detailliert mit Namensangabe und Berufsgruppen sowie der einzelnen verbrauchten Materialien zu erfassen.

Der Bieter erklärt durch sein Angebot, dass die Verrechnungssätze unter Beachtung der preisrechtlichen Vorschriften ermittelt wurden und unabhängig von der Anzahl der anzurechnenden Stunden gelten.

*Hinweis: Material / Vom Bieter einzutragen*
Prozentueller Aufschlag auf den Einkaufspreis des AN von Materialbeistellungen für Stundenlohnarbeiten, für mit dem Leistungsverzeichnis nicht erfasste Materialien:
Erzeugnisse: '....................................................
 (vom Bieter einzutragen)' %

**03.01.0010 Stundensatz Vorarbeiter**
Arbeiten, die nicht in den Positionen erfasst sind und gegen Nachweis zur Ausführung kommen: Vorarbeiter

Ausführung nur auf Anforderung der örtlichen Bauleitung.
Menge: 30,000 h

**03.01.0020 Stundensatz Facharbeiter**
Arbeiten, die nicht in den Positionen erfasst sind und gegen Nachweis zur Ausführung kommen: Facharbeiter

Ausführung nur auf Anforderung der örtlichen Bauleitung.
Menge: 75,000 h

**03.01.0030 Stundensatz Helfer**
Arbeiten, die nicht in den Positionen erfasst sind und gegen Nachweis zur Ausführung kommen: Helfer

Ausführung nur auf Anforderung der örtlichen Bauleitung.
Menge: 75,000 h

**03.01.0040 Material zu den Stundenlohnarbeiten**
Zum Nachweis auf Verrechnung gemäß Liefernachweise und prozentualer Beaufschlagung zu den Einkaufsbedingungen des Bieters / AN.

Hinweis:
Vom Bieter ist 1,- € zzgl. des unter "Material / Vom Bieter einzutragen" genannten prozentualen Aufschlages als Einheitspreis einzutragen.
Bsp.: 1,00 € + 20 % = 1,20 €
Menge: 2500,000 St

#### Untertitel 03.02 Sonstiges

**03.02.0010 Raumgerüst, Treppenanlage Forum**
Raumgerüst im Innenbereich als Arbeitsgerüst auf den Treppenläufen, -podesten und Decken im Treppenhaus der Foyertreppe mit Sitzstufen liefern, Aufstellfläche auf geraden Flächen der Podeste und schrägen bzw. abgestuften Treppenläufen aufbauen und nach Freigabe durch die Bauleitung abbauen. Gerüstkennzeichnung und Übergabeprotokoll gemäß den Vorschriften der BGV.
Die Arbeitsebene ist an allen 4 Seiten mit einem 3-teiligem Seitenschutz als Absturzsicherung auszustatten. Das Gerüst ist mit einem Leiteraufgang gem. den Anforderungen der BG zu versehen.
Das Gerüst ist kostenneutral Fremdgewerken zur Nutzung zu überlassen.

Höhe:  8,20 m
Höhe bis OK Arbeitsebene: ca. 6,20 m
Grundfläche:  ca. 85,50 m²
Volumen:  ca. 470 m³
Belastung:  200 kg / m²
Lastklasse:  3 (bis 2,0 kN/m²)
Lage:  Treppenanlage Forum
Grundstandzeit:  4 Wochen

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Menge: 1,000 St

**03.02.0020 Zusätzliche Vorhaltung Raumgerüst**
Zusätzliche Vorhaltung des Treppenhausgerüstes, wie in den vorhergehenden Positionen beschrieben, über die vorgegebene Standzeit hinaus, als Wochenpauschale je Stück.
Menge: 8,000 StWo

**03.02.0030 Abdecken Milchtütenpapier-Folie**
Abdeckung der Bodenbeläge mit Milchtütenpapier-Folie, mind. 220 g/m², mit wasserfester Beschichtung, liefern und auf dem vom AN gereinigten Bodenbelag zum Schutz gegen Verschmutzungen und Beschädigungen vollflächig und stoßüberdeckend verlegen. Die Stöße sind vollständig abzukleben, einschl. Unterhaltung.

Ausführung nur auf schriftliche Anweisung der Bauleitung.

Das Material ist nach Aufforderung durch die Bauleitung aufzunehmen und abzutransportieren. Das gesamte Material ist zu entsorgen.
Menge: 400,000 m²

**03.02.0040 Bautür provisorisch**
Bautür behelfsmäßig, Ausführung in Sytembauweise aus Metall, verschließbar, in das Bauwerk mit Unterkonstruktion aus Holz einbauen, über die gesamte Bauzeit vorhalten, nach der Bauzeit beseitigen und entsorgen. Einschl. Einbau von gleichschließenden Profilzylindern mit je 20 Schlüsseln. Der Einbau hat in Abstimmung mit der örtlichen Bauleitung zu erfolgen.

Abmessung Bautür:
Breite x Höhe: ca. 1,01 - 1,135 x 2,135 - 2,50 m
Bodenfreiheit: ca. 0,05 m
Menge: 4,000 St

**03.02.0050 Staubschutzverschluss - Essensausgabe**
Staubschutzverschluss im Bereich der Wandöffnung der Essensausgabe als Gipsplatten-Montagewand mit rissfester PE-Folie herstellen. Die Anschlüsse an die Randbereich der Wandöffnung der Essensausgabe sowie an Folienstöße sind dauerhaft staubdicht mit geeignetem Kleber abzudichten / abzukleben.

Einfachem Ständerwerk aus verzinkten Stahlprofilen, einschl. Anschlussdichtung an andere Bauteile. Beidseitiger Beplankung mit Gipsplatten, einschl. starrem Anschluss mit Trennstreifen und Anspachtelung an Randbereich der Wandöffnung.

Plattenförmige Dämmschicht aus Mineralwolle, dicht und abgleitsicher im Zwischenraum eingebaut.

Beplankung je Seite: 2 x 12,5 mm GKB
Plattentyp EN 520:A
Brandschutzklasse:-
Ständerprofil: U/CW 75 mm
Dämmung: 60 mm Mineralwolle
Wanddicke: 125 mm
Folie:  2 x 0,2 mm, einseitig

Abmessungen Staubschutzverschluss:
  ca. 3,80 x 1,80 m

Nach Aufforderung durch die Bauleitung ist der Staubschutverschluss zurückzubauen und fachgerecht zu entsorgen. Diese Arbeiten sind in die Position einzukalkulieren.
Menge: 1,000 St

**03.02.0060 Schließen von Fassadenöffnungen (Holz)**
Fassadenöffnungen mittels stabiler Holzkonstruktion  provisorisch schließen. Umrahmung sowie Vertikalstreben alle 50 - 60 cm als Holzkonstruktion KVH 6/6 cm, Flächenverschluss mit OSB-Platten, 16 mm stark, mit Nut und Feder einlagig. Befestigung umlaufend mittels geeigneten Schrauben an Beton/Holzrahmenbau.
Vorhaltung ca. 10 Wochen
nach Vorhaltung rückstandlos zurückbauen

Fensterbreite: 1,30 - 1,80 m
Fensterhöhe: ca. 2,50 - 3,50 m
Menge: 150,000 m²

**03.02.0070 Schließen von Fassadenöffnungen (Folie)**
Fassadenöffnungen mittels stabiler Folienkonstruktion provisorisch witterungsbeständig schließen. Umrahmung mit Holz 4/6 cm und Flächenverschluss durch PE-Folie 0,4 mm.
Vorhaltung ca. 10 Wochen
nach Vorhaltung rückstandlos zurückbauen

Fensterbreite: 1,30 - 1,80 m
Fensterhöhe: ca. 2,50 - 3,50 m
Menge: 150,000 m²

**03.02.0080 Stückzuschlag für Arbeitsunterbrechung**
Stückzuschlag für ungeplante Arbeitsunterbrechung über die üblichen Arbeitsgänge zur Ermöglichung der Arbeiten hinaus.
Die Position beinhaltet das Heranführen von Baustrom, Transport aller Werkzeuge zum Arbeitsort, Einmessen ggf. Aufbau von Arbeitsgerüsten etc.

Die Vergütung erfolgt nur bei einer Arbeitsunterbrechung von mehr als 5 Werktagen.

Die Arbeiten sind innerhalb von 8 Arbeitstagen nach Abruf durch die Bauleitung wieder aufzunehmen und mit verstärkter Personalbesetzung wieder fortzuführen.

Abrechnung nach Stück gesamte vorhandene Kolonne.
Menge: 15,000 St
